# Katholische Universität Eichstätt
Angebotsaufforderung (GAEB DA XML 3.3, DA83)
Projekt: 685 KUE - Kath. Uni. Eichstätt
Währung: EUR
Erstellt mit: CaliforniaX by G&W Software AG, CaliforniaX V25.2.08, 23.06.2026

## L E I S T U N G S V E R Z E I C H N I S
L E I S T U N G S V E R Z E I C H N I S

Leistung:
BA2_212  Restaurator Fenster Fassaden Holz KGB

Projekt-Nr.:
KUEI

Bauvorhaben:
Generalsanierung Kollegiengebäude Kath. Universität Eichstätt-Ingolstadt

Bauort:
Ostenstrasse 26
85072 Eichstätt

Bauherr:
Katholische Universität Eichstätt-Ingolstadt
Abteilung III Facility Management
Kapuzinergasse 2
85072 Eichstätt

## Objektbeschreibung
Objektbeschreibung

I  Historie

Die Kollegiengebäude A-E entstanden von 1960 bis 1965 in Zusammenarbeit mit dem Architekten Josef Elfinger und dem seinerzeit neu gegründeten Bischöflichen Bauamt unter der Leitung von Karljosef Schattner.
Die Kollegiengebäude gruppieren sich um einen campusartigen Innenhof, bilden aber zugleich zur Ostenstrasse und zum Hofgarten hin sorgfältig komponierte Außenräume: einen Eingangshof, der vom Niveau der Ostenstrasse über eine Freitreppe zur tiefer gelegenen Ebene des Hofgartens vermittelt. Ein zweiter Hof, der für Theateraufführungen genutzt wird, bindet den angrenzenden Barockgarten in sein Kulissenbild mit ein. Das Herzstück der Kollegiengebäude bildet der `grüne´ Campus, der durch seine Raumkanten begrenzt wird im Wechsel mit den freizügigen Blickachsen zur ehemaligen Sommerresidenz aus dem 18. Jhdt. und dem ursprünglich von Josef Effner gestalteten Hofgarten mit den von Gabrieli und Pedetti ergänzten Pavillonbauten im Westen. Der Prospekt in der Altmühlaue mit dem gegenüberliegenden Hangrücken im Süden und der einmaligen Flusslandschaft lassen diesen zu einem unverwechselbaren Ort werden.  Das nach Osten hin quer liegende KGB (Sog. Kunstbau) grenzt den Campus zur Universitätsallee mit seinem in den letzten Jahren stark gewachsenem Durchgangsverkehr zu einer der wenigen Brücken über die Altmühl ab.
1978 wurden die Kollegiengebäude um den sogenannten Dozentenbau parallel zum Kunsttrakt erweitert. Bei diesem Eingriff wurde die Ostfassade entfernt, zugunsten eines inneren, zweigeschossig offenen, Erschließungsflures. Die Stärkung dieses östlichen `Rückens´ war also bereits in den 70er Jahren von den Entwurfsverfassern als vertretbar eingestuft worden.
Im Süden öffnete sich ursprünglich der Campus in seiner vollen Breite zur Altmühlaue hin. Mitte der 1980-er Jahre konnte jedoch die Mensa der Universität den stetig steigenden Studentenzahlen nicht mehr genügen, so dass ein Neubau erforderlich wurde. Die neue Mensa schließt nun die Campusanlage entlang ihrer Südflanke zu den Altmühlauen hin kompositorisch ab. Die sorgfältige Abwägung des Öffnungsmaßes am Campus hat zu einer differenzierten Höhenstaffelung von Cafeteria und Mensa geführt, um ein Optimum an Durchsicht zu erreichen.
Seit Sommer 2018 stehen die sogenannten Kollegiengebäude der ehemalige Pädagogische Hochschule - das Erstlingswerk von Karljosef Schattner – einzeln und als Gruppe unter Denkmalschutz.

II  Projektbeschreibung und Planungsvorgaben

Aufgrund der zwischenzeitlich mehr als 50-jährigen Nutzungsdauer sind Sanierungsmaßnahmen in größerem Umfang an den fünf großen Kollegiengebäuden und deren Verbindungsbauten sowie dem ehemaligen Hausmeisterhaus an der Ostenstraße unumgänglich. Ergänzend zur baukonstruktiven Ertüchtigung müssen erhebliche Mängel der Gebäude in Sachen Brandschutz, Energieeinsparung und Barrierefreiheit beseitigt werden.

## Baubeschreibung
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
Baubeschreibung kurz
Generalsanierung der Kollegiengebäude in Eichstätt

Auftraggeber:  Katholische Universität Eichstätt-Ingolstadt
Projektsteuerung:  Hitzler Ingenieure, München
Architekten:  Diezinger Architekten GmbH, Eichstätt

Erstellungsdatum:  28.11.2025, Eichstätt
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
a) Erläuterung Gesamtmaßnahme

I  Historie

Die Kollegiengebäude A-E entstanden von 1960 bis 1965 in Zusammenarbeit mit dem Architekten Josef Elfinger und dem seinerzeit neu gegründeten Bischöflichen Bauamt unter der Leitung von Karljosef Schattner.
Die Kollegiengebäude gruppieren sich um einen campusartigen Innenhof, bilden aber zugleich zur Ostenstraße und zum Hofgarten hin sorgfältig komponierte Außenräume: einen Eingangshof, der vom Niveau der Ostenstraße über eine Freitreppe zur tiefer gelegenen Ebene des Hofgartens vermittelt. Ein zweiter Hof, der für Theateraufführungen genutzt wird, bindet den angrenzenden Barockgarten in sein Kulissenbild mit ein. Das Herzstück der Kollegiengebäude bildet der `grüne´ Campus, der durch seine Raumkanten begrenzt wird im Wechsel mit den freizügigen Blickachsen zur ehemaligen Sommerresidenz aus dem 18. Jhdt. und dem ursprünglich von Josef Effner gestalteten Hofgarten mit den von Gabrieli und Pedetti ergänzten Pavillonbauten im Westen. Der Prospekt in der Altmühlaue mit dem gegenüberliegenden Hangrücken im Süden und der einmaligen Flusslandschaft lassen diesen zu einem unverwechselbaren Ort werden.  Das nach Osten hin quer liegende KGB (Sog. Kunstbau) grenzt den Campus zur Universitätsallee mit seinem in den letzten Jahren stark gewachsenem Durchgangsverkehr zu einer der wenigen Brücken über die Altmühl ab.
1978 wurden die Kollegiengebäude um den sogenannten Dozentenbau parallel zum Kunsttrakt erweitert. Bei diesem Eingriff wurde die Ostfassade entfernt, zugunsten eines inneren, zweigeschossig offenen, Erschließungsflures. Die Stärkung dieses östlichen `Rückens´ war also bereits in den 70er Jahren von den Entwurfsverfassern als vertretbar eingestuft worden.
Im Süden öffnete sich ursprünglich der Campus in seiner vollen Breite zur Altmühlaue hin. Mitte der 1980-er Jahre konnte jedoch die Mensa der Universität den stetig steigenden Studentenzahlen nicht mehr genügen, so dass ein Neubau erforderlich wurde. Die neue Mensa schließt nun die Campusanlage entlang ihrer Südflanke zu den Altmühlauen hin kompositorisch ab. Die sorgfältige Abwägung des Öffnungsmaßes am Campus hat zu einer differenzierten Höhenstaffelung von Cafeteria und Mensa geführt, um ein Optimum an Durchsicht zu erreichen.
Seit Sommer 2018 stehen die sogenannten Kollegiengebäude der ehemalige Pädagogische Hochschule - das Erstlingswerk von Karljosef Schattner – einzeln und als Gruppe unter Denkmalschutz.

II  Projektbeschreibung und Planungsvorgaben

Aufgrund der zwischenzeitlich mehr als 50-jährigen Nutzungsdauer sind Sanierungsmaßnahmen in größerem Umfang an den fünf großen Kollegiengebäuden und deren Verbindungsbauten sowie dem ehemaligen Hausmeisterhaus an der Ostenstraße unumgänglich. Ergänzend zur baukonstruktiven Ertüchtigung müssen erhebliche Mängel der Gebäude in Sachen Brandschutz, Energieeinsparung und Barrierefreiheit beseitigt werden.

III Realisierung in Bauphasen

Das Realisierungskonzept sieht folgenden Ablauf vor:
In einer Vorabmaßnahme müssen zu Beginn Interimsflächen bereitgestellt werden (Vorabmaßnahme), um Platz für ausweichende Seminar- und Büroflächen zu schaffen.
In Bauphase 1 wurde mit der Sanierung des Seminarbaus (KGA) einschließlich der zentralen Technikzentrale und dem Verbindungsbaus zum KGD und KGB, dem Umbau des Sportbaus (KGC) zu einem Fachgebäude für Kunst und der Sanierung des ehemaligen Hausmeisterhauses (O28) begonnen.
Nach Fertigstellung von KGC kann der Fachbereich Kunst aus dem KGB umziehen. Die restlichen Nutzungen aus dem KGB, die in Seminar- und Büroräumen untergebracht sind, können in Folge die dafür freigewordenen Interimsflächen beziehen.
In Bauphase 2 erfolgt die Generalsanierung der Aula KGD, des KGB inklusive Aufstockung der beiden Gebäudeteile des KGB sowie des Kollegiengebäudes KGE.

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
Erläuterung Generalsanierung Kollegiengebäude KGA inkl. Verbindungsbau zu KGD&KGB

Das längs zur Ostenstraße situierte 4-geschossige Kollegiengebäude A, auch Seminarbau genannt, bildet als Hauptgebäude den Auftakt zu dem Areal der Kollegiengebäude und schließt zugleich den Hauptcampus der Universität nach Norden hin ab.
Die Nutzung des Gebäudes als Verwaltungs- und Seminargebäude bleibt erhalten. Die Eingriffe im Seminarbau belaufen sich hauptsächlich auf Generalsanierungsmaßnahmen und Maßnahmen zur Umsetzung der Brandschutzanforderungen und der Barrierefreiheit. Für den großen Hörsaal im Osten (Raumnutzung nach VStätV für > 200 Personen) ist die Integrierung eines Treppenraums in vorhandene Gebäudestruktur zur Gewährleistung des 2. Flucht- und Rettungswegs erforderlich. Der knapp zweigeschosshohe Raum der Technikzentrale (Hausanschlussraum) im UG und EG des Bestands wird zugunsten einer Sanitäreinheit im EG durch Einbau einer neuen Decke in den Luftraum verkleinert. Die Hauseinführungen werden dabei überarbeitet. Zur Versorgung des großen Hörsaals wird eine Lüftungszentrale in einen Lagerraum im 3. OG eingebaut, für den Ersatz geschaffen werden muss (s. UG KGC).

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
Erläuterung Generalsanierung Kollegiengebäude KGB

Das längs zur Universitätsallee situierte 2-geschossige Kollegiengebäude B schließt den Hauptcampus der Universität nach Osten hin ab. Es besteht aus zwei um ein Geschoss zueinander versetzt angeordneten Gebäudeteilen: dem ehemaligen Kunstbau im Westen und dem Dozentenbau im Osten. Das 1. OG befindet sich auf einer Ebene.
Das Gebäudes soll als Verwaltungs-, Seminar- und Laborübungsgebäude genutzt werden. Der Fachbereich Kunst mit seinen Werkstatt- und Fachräumen wird ausgelagert. In die neue Aufstockung des ehemaligen Kunstbaus wird der bauakustisch anspruchsvolle Fachbereich Musik integriert, in der neuen Aufstockung des Dozentenbaus werden weitere notwendige Büroflächen untergebracht. Die Bestandstreppenhäuser in KGB erfüllen nicht die brandschutztechnischen Anforderungen, so dass derzeit kein baulicher Rettungsweg vorhanden ist. Der Treppenraum im Dozentenbau kann nicht zu einem „Notwendigen Treppenraum“ umgebaut werden. So wird der 1. Rettungsweg über ein neues Treppenhaus in bestehender Gebäudestruktur im Norden des Dozentenbaus hergestellt. Im Süden wird der Dozentenbau um ein weiteres Treppenhaus (2. Rettungsweg) einschließlich eines Aufzugs erweitert.
Im ehemaligen Tankraum unter dem Dozentenbau wird ein Technikraum für Unterbringung der notwendigen Sprinkleranlage  mit einem Tankraum ergänzt.
Die Eingriffe im Bestand belaufen sich auf Generalsanierungsmaßnahmen, Maßnahmen zur Erneuerung der technischen Standards in Laborräumen, Umnutzung von Werkstatträume in Seminarräumen, Maßnahmen zur Umsetzung der Brandschutzanforderungen und der Barrierefreiheit und Maßnahmen zur statischen Ertüchtigung bestehender Tragwerke für die Gebäudeaufstockung.

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
Erläuterung Generalsanierung Kollegiengebäude KGC inkl. angrenzendem Trafohaus

Das quer zur Universitätsallee situierte 3-geschossige Kollegiengebäude C wurde als Sportbau mit zusätzlichem Lernschwimmbecken im EG konzipiert und errichtet. Die Nutzung des Schwimmbeckens wurde bereits Anfang der 90-er Jahre aufgegeben. Der folgende Umbau ermöglichte die Nutzung der ehemaligen Schwimmhalle als Studi-Haus und Fitnessraum. Die Nutzungseinheit Sport einschließlich erforderlicher Nebenräume entspricht nicht mehr den Anforderungen und wird ausgelagert. Die Nutzungseinheit Studi-Haus wird ebenfalls ausgelagert. Stattdessen wird der gesamte Fachbereich Kunst in das Gebäude integriert. Hierfür sind tiefgreifende Umstrukturierungsmaßnahmen rund um die Sporthalle erforderlich.
Im Bereich des Turnhallenraums wird die St-Beton-Rippendecke über EG aufgrund ihrer nutzungsbedingt eingeschränkten Tragfähigkeit abgebrochen und durch eine neue St-Beton-Flachdecke ersetzt, die statisch auf zukünftig höhere Nutzlasten ausgelegt ist. Dabei wird die Stützweite im EG durch eine zusätzliche Stützenreihe reduziert. Diese dienen auch der Ablastung einer neuen Ebene, die z.T. in den zweigeschosshohen Luftraum der Turnhalle eingezogen wird.
Im UG sind aufgrund des unsicheren Gründungszustandes statisch erforderliche Rückbaumaßnahmen des vorhandenen Schwimmbeckenkörpers einschließlich der nachträglich eingebauten Wandschotteneinbauten notwendig. Im Zuge dieses Rückbaus erfolgt zugleich eine Tieferlegung der neuen Bodenplatte und eine Verbesserung der Gründung des KGC. Dadurch wird die lichte Höhe von ca. 2 m auf  ca. 2,50 m erhöht, um notwendige Lüftungs- und Kältetechnikflächen sowie Lagerflächen für den Fachbereich Kunst vorzusehen. Zusätzliche  Flächen, die im UG geschaffen werden, ersetzen die entfallenen Lagerflächen in KGA und KGD. Die Räume im UG werden über eine neue Treppe im Haupttreppenraum und den neuen Aufzug erschlossen.
Die Eingriffe im übrigen Bestand belaufen sich auf Generalsanierungsmaßnahmen, Maßnahmen zur Schaffung neuer Werkstatt-, Maschinen-, Seminar- und Büroräume sowie Maßnahmen zur Umsetzung der Brandschutzanforderungen und der Barrierefreiheit.

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
Erläuterung Generalsanierung Kollegiengebäude KGD (Aula)

Im 2-geschossigen Kollegiengebäude D befindet sich die Aula der Universität. Zum Hofgarten ausgerichtet flankiert das Gebäude im Süden den Eingangshof zum Universitätscampus.
Die Nutzung des Gebäudes als Aula bleibt erhalten. Jedoch wird der Schwerpunkt einer Hörsaalnutzung mit fester Bestuhlung in Richtung flexible Nutzung für variable Veranstaltungen, wie Theater und Konzerte der Universität, Vorträge, Tagungen und Kongresse aber auch für Prüfungen verlagert. Die Eingriffe belaufen sich somit nicht nur auf Generalsanierungsmaßnahmen und Maßnahmen zur Umsetzung der Brandschutzanforderungen und der Barrierefreiheit, sondern auch zur Verbesserung der klimatischen (Gewährleistung des erforderlichen Luftwechsels nach aktuellen Standards) und akustischen Bedingungen und der Funktionalität, was Möblierung der Aula und Nutzung der Bühne betrifft. So soll die Bühne auch flexibel über Bühnenelemente erweitert werden können, um Platz zu schaffen für das gesamte Universitätsorchester. Seitens der Universität besteht an der 1968 eingebauten Orgel auf Grund geänderter bzw. fachorientierter Anforderungen kein Bedarf mehr. Sie wird demontiert und bis auf Weiteres eingelagert. Die Sanitärräume für Besucher weichen ins UG aus, um einen abgeschlossenen Künstlerbereich und einen Raum für Catering zur Versorgung des Foyers im EG schaffen zu können. Die Technikräume im UG zur lufttechnischen und elektrotechnischen Versorgung der Aula müssen erweitert werden. Dabei entfallen Lagerflächen, die an anderer Stelle nachgewiesen werden müssen (s. UG KGC)

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
Erläuterung Generalsanierung Kollegiengebäude KGE inkl. Verbindungsbau zum KGD

Das 3-geschossige Kollegiengebäude E, auch als Musikbau bezeichnet, schließt den Campus im Süd-Westen zum Hofgarten ab.
Die Nutzung des Gebäudes als Seminar und Bürobau wird beibehalten, allerdings werden die für den Fachbereich Musik genutzten Räume in den B-Bau verlagert. Die Eingriffe belaufen sich hauptsächlich auf Generalsanierungsmaßnahmen, Maßnahmen zur Änderung der räumlichen Struktur im EG zugunsten einer kleinteiligen Büronutzung und Maßnahmen zur Umsetzung der Brandschutzanforderungen und der Barrierefreiheit.

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
Erläuterung Generalsanierung Gebäude Ostenstraße 28 (O28)

Das 1-geschossige Gebäude O28 (ehem. Hausmeisterhaus)  mit angegliedertem Innenhof, flankiert den Zugang von der Ostenstraße zum Eingangshof.
Die Nutzung des Gebäudes als Poststelle und Campusservice wird beibehalten. Die Eingriffe belaufen sich hauptsächlich auf Generalsanierungsmaßnahmen und Maßnahmen zur Umsetzung der Brandschutzanforderungen und der Barrierefreiheit.

## Allgemeine Vorbemerkungen
Allgemeine Vorbemerkungen

Die in den nachfolgend beschriebenen Positionen aufgeführten Leistungen sind gemäß der "ZTV",
sowie den Vorbemerkungen und den vorgestellten technischen Beschreibungen auszuführen.
Alle Positionen sind als komplette, in sich geschlossene und voll funktionsfähige Leistungen anzubieten.

Notwendig erscheinende Änderungen oder Ergänzungen sind mit einer entsprechenden Begründung schriftlich
dem Angebot beizufügen.

## Kurzbeschreibung Leistungsumfang
Kurzbeschreibung Leistungsumfang
Gegenstand dieses Leistungsverzeichnisses sind die Restauratorarbeiten Holzfenster im Denkmalschutz, sowie der denkmalgetreue Nachbau von Holzfenstern für das Gebäude KGB bei der Generalsanierung Kollegiengebäude der Kath. Universität Eichstätt - Ingolstadt im Bereich des Grundstückes Ostenstrasse 26 in 85072 Eichstätt.

Die nach diesem Leistungsverzeichnis zu erbringenden Leistungen beschreiben im Wesentlichen

Gebäude KGB:
- Dokumentation der Holzfenster hinsichtlich Denkmalschutz
- Ausbau, Abtransport und Einlagerung, Wiedermontage von Holzfenstern,
- Abnahme der Holzbeschichtungen, Instandsetzung der Holzfenster und Neubeschichtung
- Erneuerung irreparabler Fensterbauteile
- Austausch der Verglasungen und energetische Ertüchtigung der Fensterelemente
- Nachbau von Fensterelementen gemäß den zu restaurierenden Elementen.

- Arbeiten gegen Nachweis

Die Ausführung erfolgt im Gebäude KGB im EG und 1. OG.

## Termine
Termine

Die Leistungen des AN werden mit folgenden terminlichen Eckdaten geplant

KGB
Ausbau / Einlagerung / Schutz:  ca.  15.10. - 04.11.2026
Aufmaß / Planung:  ca.  19.01. - 14.04.2027
Einbau Fenster Kunstbau:  ca.  01.07. - 05.08.2027
Einbau Fenster Dozentenbau:  ca.  05.08. - 25.08.2027

## Anlagenverzeichnis
Anlagenverzeichnis

Die nachstehend aufgeführten Unterlagen sind als Grundlage zur
Kalkulation zu beachten.

Planunterlagen werden nur digital bauseits zur Verfügung gestellt. Für
Planunterlagen in Papierform ist der Auftragnehmer selbst
verantwortlich.

KUE_A_GES_AR_GR_BE_005-Baustelleneinrichtung BA 2.1 M 1_500
KUE Bauzeitenplan BA2 1.0

KUE_A_KGB_AR_GR_00_502-KGB GRUNDRISS EG I M 1_50
KUE_A_KGB_AR_GR_01_502-KGB I GRUNDRISS 1.OG I M 1_50
KUE_A_KGB_AR_SC_XX_501-KGB I Schnitt B1 + B2  I M 1_50

KUE_D_KGB_AR_FS_XX_001-KGB I Bestandsfassade West I Übersicht
KUE_D_KGB_AR_FS_XX_002-KGB I Bestandsfassade Ost I Übersicht
KUE_D_KGB_AR_FS_XX_003-KGB I BF Kunstbau Ost I Übersicht

KUE_D_KGB_AR_DT_FA_001-KGB I Bestandsfassade West I Typ B01&B02 - Bestandsaufnahme
KUE_D_KGB_AR_DT_FA_011-KGB I Bestandsfassade West I Typ B11&B12 - Bestandsaufnahme
KUE_D_KGB_AR_DT_FA_028-KGB I Bestandsfassade Ost I Typ B28&B29 - Bestandsaufnahme

KUE_D_KGB_AR_DT_FA_101-KGB I Bestandsfassade West I Typ B01&B02 - Sanierung
KUE_D_KGB_AR_DT_FA_111-KGB I Bestandsfassade West I Typ B11&B12 - Sanierung
KUE_D_KGB_AR_DT_FA_128-KGB I Bestandsfassade Ost I Typ B28&B29 - Sanierung

KUE_D_KGB_AR_DT_FA_103-KGB I Bestandsfassade West I Typ B03 - Nachbau
KUE_D_KGB_AR_DT_FA_105-KGB I Bestandsfassade West I Typ B05 - Nachbau
KUE_D_KGB_AR_DT_FA_113-KGB I Bestandsfassade West I Typ B13&B14 - Nachbau
KUE_D_KGB_AR_DT_FA_115-KGB I Bestandsfassade West I Typ B15&B16 - Nachbau

KUE-KGB-Fensterliste

Untersuchungsbericht AZ: 25.2521.01 KGB - Orientierende Schadstoffuntersuchung einzelner Materialsubstanzen

Fachl. Mitwirkung Ausführung und Leistungsbeschreibung KUE Bauteil B

## WBVB: Weiteres besondere Vertragsbedingungen

## 1. Baustrom / Bauwasser
1. Baustrom / Bauwasser
1.1 Die Anschlussstellen für Bauwasser und Baustrom werden bauseitig hergerichtet und sind auf dem
Baustelleneinrichtungsplan dargestellt. Die Herstellung der Bauwasser- und Baustromleitungen von den
Anschlussstellen bis zum Einsatzort mit unternehmereigenen Versorgungsleitungen, sowie die ordnungsgemäße
Ableitung von Abwasser ist Sache des AN und ist in die EP Baustelleneinrichtung einzurechnen.
Der Auf- und Abbau darf nur mit Zustimmung der Bauleitung AG erfolgen. Auf- und Ab- und Umbau
sowie Vorhaltung und Wartung ist Nebenleistung und wird nicht gesondert vergütet. Bauwasser darf nicht
unkontrolliert entweichen. Abwasser ist ordnungsgemäß in die Abwasseranschlussstelle laut
Baustelleneinrichtungsplan einzuleiten. Baustrom: die einschlägigen VDE-Vorschriften und technischen
Anschlussbedingungen des Stromversorgers sind einzuhalten.

## 2. Beleuchtung
2. Beleuchtung
2.1 Durch den AG ist für die Dauer der Bauzeit eine Beleuchtung für die Baustelleneinrichtungsflächen sowie
für die Verkehrsflächen innerhalb und außerhalb des Gebäudes gewährleistet. Eine Arbeitsplatzbeleuchtung
wird vom AG nicht eingerichtet. Die ausreichende Beleuchtung der Arbeitsbereiche des AN ist vom AN
einzurichten und zu betreiben.

## 3. UVV / SiGeKo
3. UVV / SiGeKo
3.1 Der Sicherheits- und Gesundheitsschutzplan liegt bei der Bauleitung auf und ist mit seinen Aussagen für alle
am Bau beteiligten Firmen und Personen verbindlich. Der AN ist verpflichtet, den Auftrag so auszuführen, dass
das Gesetz über technische Arbeitsmittel, die maßgeblichen Unfallverhütungsvorschriften, andere
Arbeitsschutzvorschriften sowie im Übrigen die „allgemeinen anerkannten sicherheitstechnischen und
arbeitsmedizinischen Regeln“ beachtet werden. Diese Verpflichtung ist ein Teil des Vertrages.
Wird diese Regelung nicht beachtet, gilt die Leistung als nicht ordnungsgemäß erfüllt. Schadenersatzansprüche
wegen sich daraus ergebenden Folgen bleiben vorbehalten.

3.2 Gefährdungsbeurteilung / Unterweisung / Sicherheitsfachkraft: der AN hat auf Verlangen des Koordinators
eine Gefährdungsbeurteilung (ArbschG § 5,6) zur Einsicht und Abstimmung vorzulegen. Erstmalig auf der
Baustelle eingesetztes Personal ist vor Beginn der Arbeiten durch ihren Aufsichtsführenden zu unterweisen.

## 4. Verantwortung des AN
4. Verantwortung des AN
4.1 Der AN hat zur Verhütung von Arbeitsunfällen gemäß BGV A1§2(1) Einrichtungen, Anordnungen und
Maßnahmen zu treffen, die den Bestimmungen der BGV A1, den sonst geltenden UVVs und im Übrigen den
 allgemein anerkannten sicherheitstechnischen und arbeitsmedizinischen Regeln entsprechen.
Jeder AN ist dafür verantwortlich, dass seine auf der Baustelle tätigen Bauleiter, bzw. Aufsichtsführenden
 einschließlich seiner Subunternehmer, Kenntnis über diese Baustellenverordnung, sowie die einschlägigen
Arbeitsschutz- und Unfallverhütungsvorschriften haben. Stellt der AN Mängel fest, sind diese unverzüglich
dem Koordinator zu melden und es ist auf deren Abstellung hinzuwirken. Nimmt der AN trotz erkennbarer
Mängel seine Arbeit auf, ist er zur Mängelbeseitigung verpflichtet.

## 5. Persönliche Schutzausrüstung
5. Persönliche Schutzausrüstung
5.1 Auf der Baustelle ist grundsätzlich die erforderliche Schutzausrüstung wie Schutzhelme, Schutzschuhe,
Hand- Augen und Gehörschutz nach Maßgabe der BGV C22 u UVV Bauarbeiten zu tragen. Der AN hat deren
Benutzung sicherzustellen. Zuwiderhandelnde Personen können nach einmaliger Verwarnung von der Baustelle
gewiesen werden.

## 6. Alkohol- und Rauchverbot
6. Alkohol- und Rauchverbot
6.1 Auf dem Gelände der Baustelle besteht Alkohol- und Rauchverbot. Der AN und seine Vertreter haben
Personen, bei denen der begründete Verdacht auf Alkoholeinfluss besteht, unverzüglich von der Baustelle
zu verweisen. Ebenso sind Personen, welche das Rauchverbot missachten von der Baustelle zu verweisen.

## 7. Erste Hilfe
7. Erste Hilfe
7.1 Anforderungen nach der Arbeitsstättenverordnung und BGV A5 (Ersthelfer, Erstversorgung) hat der AN zu erfüllen. Die Ersthelfer sind zu benennen.

## 8. Brand- und Explosionsschutz
8. Brand- und Explosionsschutz
Bei feuergefährlichen Arbeiten sind durch den AN Feuerlöscher (Anzahl nach DIN EN 3 und DIN 14406 Teil1)
bereitzustellen. Zusätzlich ist brennbares Material aus dem Gefahrenbereich zu entfernen oder abzudecken.
In feuergefährdeten Bereichen gilt absolutes Rauchverbot. Schweiß-, Schneid-, Schleif- und Aufheizarbeiten
bedürfen in der Regel besonderer Sicherheitsmaßnahmen und einer schriftlichen Genehmigung in Form eines Schweißerlaubnisscheins, mit genauen Angaben über die zu treffenden Schutzmaßnahmen. Der AN hat seine
Beschäftigten im Gebrauch der Löscheinrichtungen vertraut zu machen.

## 9. Baumaschinen und Geräte
9. Baumaschinen und Geräte
Bei Maschinen, Geräten, Werkzeugen, elektrischen Anlagen und Betriebsmitteln, sowie überwachungsbedürftigen
Anlagen, die einer Prüfpflicht unterliegen, verpflichtet sich der AN, die entsprechenden Nachweise,
Aufbauanleitungen, Zulassungsbescheide, Erlaubnisse, Prüf- und Kontrollbücher an der Baustelle vorzuhalten.
Der AN hat dafür zu sorgen, dass Baumaschinen und Geräte nur von dazu beauftragtem Personal bedient werden.

## 10. Vermessungsarbeiten
10. Vermessungsarbeiten
10.1 Im Zuge der Bauarbeiten werden durch ein vom AG beauftragtes Vermessungsbüro Gebäudehauptachsen
eingemessen. Im Zuge der Baumeisterarbeiten werden ebenso die maßgeblichen Meterrisse erstellt.
Benannte Vermessungsleistungen dürfen nur nach ausdrücklicher Freigabe der Objektüberwachung verändert
oder abgebaut werden. Nachvermessungen aufgrund von Zuwiderhandlung gehen zu Lasten des Verursachers.
Alle weiterführenden Einmessarbeiten, die zur Leistung des AN erforderlich werden, sind vom AN
eigenverantwortlich durchzuführen.

## 11. Montagearbeiten
11. Montagearbeiten
Bei Montagearbeiten ist eine schriftliche Montageanweisung, in der die zum Einsatz kommenden Maschinen,
Geräte und Werkzeuge erkennbar sind, rechtzeitig vor Beginn der Arbeiten dem Koordinator vorzulegen und
von diesem genehmigen zu lassen.

## 12. Gefahrstoffe
12. Gefahrstoffe
12.1 Bei der Planung, Umgang mit Gefahrstoffen, ist eine Prüfung auf Ersatzstoffe durchzuführen.
Die Sicherheitsdatenblätter und die dazugehörigen Betriebsanweisungen sind auf der Baustelle vorzuhalten
und auf Verlagen zur Einsicht vorzulegen.

## I. ZTV: Zusätzliche technische Vertragsbedingungen

## 1. Kalkulationshinweis
1. Kalkulationshinweis
1.1 Die Zusätzlichen Technischen Vertragsbedingungen (ZTV) stellen den Qualitäts- und Leistungsumfang fest,
der für alle Leistungspositionen gilt und grundsätzlich in die jeweiligen Einheitspreise einzurechnen ist,
auch wenn dies nachstehend in den einzelnen Punkten,  bzw. in den einzelnen Positionen nicht mehr
gesondert erwähnt wird und auch keine gesonderten Positionen hierfür vorgesehen sind.

1.2 Auch wenn in Positionen im Besonderen auf einzelne Punkte der ZTV hingewiesen wird, so behalten auch nicht
erwähnte relevante Punkte deren Gültigkeit.
Ebenso kann aus einer besonderen Erwähnung in einzelnen Punkten der ZTV wie "ist in den EP einzurechnen"
kein Rückschluss gezogen werden, dass andere Punkte der ZTV ohne diese besonderen Erwähnung nicht
in die EP einzukalkulieren sind.

1.3 Die ZTV entbinden den AN nicht von der Beachtung und Einhaltung allgemeingültiger und ohnehin
zu erfüllender Bestimmungen und Vorschriften sowie anerkannten Regeln der Technik.

## 2. Widerspruch Langtext zu Kurztext
2. Widerspruch Langtext zu Kurztext
Bei eventuell fehlender Übereinstimmung (Widerspruch) zwischen Langtext und Kurztext gilt in jedem
Fall nur der Langtext der Leistungsbeschreibung.

## 3. Transporte
3. Transporte
Vor Angebotsabgabe sind durch den AN sämtliche Transport- und Fahrwege zur bzw. von der Baustelle
verantwortlich zu prüfen. Alle eventuellen Erschwernisse des Transportes sind mit den EP abgegolten.

## 4. Sicherheitsvorkehrungen
4. Sicherheitsvorkehrungen
Sämtliche für die Ausführung der Leistungen des AN erforderlichen Sicherheitsvorkehrungen, etc. nach
den Unfallverhütungsvorschriften sind in die Einheitspreise einzukalkulieren. Dem AN obliegt die Herstellung
sämtlicher Absperrungen, Abdeckungen sowie deren ständiger Unterhalt bis zum Ende des Gefahrenpotentials.

## 5. Arbeitsunterbrechungen
5. Arbeitsunterbrechungen
Arbeitsunterbrechungen infolge von Ausfällen der Strom- und/ oder Wasserversorgung werden nicht vergütet.

## 6. Arbeiten in Grenzbereichen zu Nachbargrundstücken
6. Arbeiten in Grenzbereichen zu Nachbargrundstücken
Im Grenzbereich zu Nachbargrundstücken und öffentlichen Straßen darf grundsätzlich nur vom Baugelände
aus gearbeitet werden.

## 7. Öffentliche Verkehrswege
7. Öffentliche Verkehrswege
7.1 Der Auftragnehmer hat unmittelbar nach Auftragserteilung die Benutzung der öffentlichen Verkehrswege
mit den zuständigen Ämtern abzuklären und entsprechende Genehmigungen auf seine Kosten einzuholen.
Werden durch die Arbeiten des AN öffentliche (oder nicht öffentliche Verkehrswege) beschädigt oder verschmutzt,
so muss der AN für Reinigung und Wiederherstellung aufkommen.
Eventuell notwendige Schutzmaßnahmen hat der AN eigenverantwortlich und auf eigene Kosten herzustellen
und nach Abschluss der Arbeiten zu räumen.

7.2 Der AN hat Sorge zu tragen, dass Verschmutzungen aller öffentlichen Straßen unterbunden werden.
Sämtliche Baufahrzeuge dürfen die Baustelle grundsätzlich nur mit gereinigten Rädern verlassen.

## 8. Wiederherstellung Vermessungspunkte
8. Wiederherstellung Vermessungspunkte
Die Sicherung und Wiederherstellung eventuell während der Arbeiten des AN verloren gegangener
oder beschädigter Grenzsteine liegt im Verantwortungsbereich des AN. Ggfs. dadurch anfallende Kosten
gehen zu Lasten des AN

## 9. Vermessungs- und Absteckarbeiten
9. Vermessungs- und Absteckarbeiten
9.1 Vom AG werden CAD-Dateien übergeben, in denen die Lage der Bauzäune etc. maßstäblich eingetragen ist.

9.2 Leistung des AN ist die Durchführung aller für die Leistungen des AN notwendigen Vermessungs- und
Absteckarbeiten auf Basis dieser Daten.

9.3 Der Aufwand wird in gesonderter Position vergütet.

## 10. Behördliche Genehmigungen
10. Behördliche Genehmigungen
Sämtliche erforderliche Genehmigungen und Abnahmen (z.B. Anmietung von öffentlichen Flächen,
Schwerlast für Autokran, Straßensperrungen etc.), die zur Durchführung der Leistungen des Auftragnehmer
notwendig sind, werden durch den Auftragnehmer eigenverantwortlich und rechtzeitig eingeholt; die Kosten für
die Beauftragung und Durchführung der Verfahren trägt der Auftragnehmer.
Schäden an Gehwegen, Straßen, öffentlichen Zuwegungen sowie Parkplätzen, welche durch Baustellenfahrzeuge
entstehen, gehen zu Lasten des AN`s.

## 11. Arbeitszeiten
11. Arbeitszeiten
Für die Arbeitszeiten gilt folgendes (siehe auch Baustellenordnung):

Montag - Freitag  07:00 Uhr bis 19:00 Uhr
Samstag  08:00 Uhr bis 18:00 Uhr

Übernachtungen auf der Baustelle sind nicht gestattet

## II. AUSFÜHRUNG - Grundsätzliches

## 1. BAUABLAUF
1. Baubablauf
Alle auszuführenden Arbeiten sind in Zusammenarbeit mit anderen Gewerken auszuführen.
Eine Absprache bzw. Abstimmung über die zeitliche Abfolge der Arbeiten ist zwingend erforderlich.
Der AN hat, auf Grundlage der vorgegebenen Rahmentermine, einen detaillierten Termin- und Arbeitsablaufplan
über seine vertraglichen Leistungen zu erstellen, anhand dessen die Einhaltung der Vertragsfristen nachgewiesen
und überwacht werden kann. Die Detaillierung hat sich dabei auf alle Bauelemente pro Bauteil und Geschoss
zu beziehen.

Eingeschränkte Tätigkeiten während Prüfungen:
Im Zeitraum in denen Prüfungen stattfinden, dürfen keine lärmintensiven Arbeiten ausgeführt werden.
Folgende Prüfungszeiträume sind zu beachten:

-  13.07. - 07.08.2026  (KW 29 - 32)
-  01.02. - 26.02.2027  (KW 05 - 08)
-  12.07. - 06.08.2028  (KW 28 - 31)

Diese Erschwernisse sind in der Terminplanung zu berücksichtigen und bei der Ausführung zu beachten.

## 2. FACHBAULEITUNG des AUFTRAGNEHMERS
2. Fachbauleitung des Auftragnehmers
Der Auftragnehmer hat über den gesamten Zeitraum seiner Leistung einen verantwortlichen, deutschsprachigen
und fachlich qualifizierten Bauleiter vor Ort zu stellen für die Leitung der Ausführung. Der Bauleiter muss
arbeitstäglich immer erreichbar sein und sollte bei der bei der Ausführung der eigenen Leistung auf der Baustelle
anwesend sein. Seine Vertretung bei Abwesenheit kann durch einen Polier / Vorarbeiter mit gleichen Befugnissen
erfolgen.
Dieser ist bei Annahme des Bauvertrags schriftlich zu benennen. Der dem Auftraggeber benannte Bauleiter gilt
gegenüber dem Auftraggeber als bevollmächtigt, alle Erklärungen und Handlungen abzugeben und
entgegenzunehmen, welche die Baudurchführung betreffen.
Ein Auswechseln des verantwortlichen Bauleiters ist nur in begründeten Fällen nach schriftlicher Antragstellung
durch den Auftragnehmer mit Genehmigung des Auftraggebers möglich.

## 3. BAUTAGESBERICHTE
3. Bautagesberichte

Der Auftragnehmer hat Bautagesberichte (Bautagebuch) zu führen und dem Auftraggeber bzw. der zuständigen
Bauüberwachung des Auftraggebers wöchentlich im Original zu übergeben.
Es müssen alle Angaben enthalten sein, die für die Abrechnung und Ausführung von Bedeutung sind.
Ferner sind Angaben über Wetter, Temperatur, Zahl und Art der beschäftigten Arbeitskräfte, der eingesetzten
Großgeräte, Abnahmen, Unterbrechungen der Arbeitszeit mit Angabe der Gründe, Unfälle und sonstige Vorkommnisse aufzuführen. Der Auftraggeber bzw. die örtliche Bauüberwachung des Auftraggebers bestätigen bei rechtzeitiger
Vorlage die Kenntnisnahme durch Unterschrift; die Bauüberwachung des Auftraggebers ist berechtigt, abweichende Sachdarstellungen im Bautagebuch zu vermerken.

## 4. PLANUNGSUNTERLAGEN
4. Planungsunterlagen
Der AN erhält alle Pläne ausnahmslos als digitale Pläne.
Neben den im Anlagenverzeichnis aufgeführten Plänen erhält der AN erforderliche weitere Unterlagen mindestens 4 Wochen vor dem Ausführungstermin des jeweiligen Bauteils.
Papierausdrucke sind bei Bedarf durch den AN selbstständig zu veranlassen. Es ist davon auszugehen, dass es im Zeitraum der Ausführung
- bei den Architektenplänen ca. 4 Index-Fortschreibungen geben wird.

## 5. UMFANG der LEISTUNGEN
5. Umfang der Leistungen
Mit den im Leistungsverzeichnis enthaltenen Angaben über Bauart, Bauteil, Baustoffe und Abmessungen gelten
auch der Herstellungsvorgang und -ablauf bis hin zur fertigen Leistung unter Zugrundelegung der momentan
gültigen DIN-Vorschriften, sowie den dort aufgeführten Normen, bzw. den „Anerkannten Regeln der Technik“.
Hierbei bedeutet 'Bauart' das Herstellen durch Zusammenfügen der Stoffe und Bestandteile bis zur fertigen Leistung.
Alle Preise verstehen sich für die komplette Herstellung und Montage.
Zur Klarstellung wird ausdrücklich darauf hingewiesen, dass alle Positionen dieses Leistungsverzeichnisses in
funktionsfähiger Ausführung der beschriebenen Leistung zu erbringen sind.
Die anzubietenden Einheitspreise enthalten  a l l e  erforderlichen Nebenleistungen für Anschlüsse, Befestigungen, Verbindungen, Verankerungen und dergleichen, Lieferung der Materialien und Hilfsmaterialien, Gestellung und
Vorhalten von Geräten, Maschinen etc. und die Betriebskosten der Maschinen.
Die der Ausschreibung beiliegenden Pläne und Unterlagen sind ebenso bei der Kalkulation zu berücksichtigen
– diese sind jedoch nicht zur Bauausführung freigegeben. Unterlagen zur Ausführung erhält der AN nach
Auftragsvergabe. Vor der Ausführung sind alle Massen vom AN an der Baustelle und mit den Plänen zu
überprüfen und verantwortlich zu ermitteln.
Bei Widersprüchen zwischen den beiliegenden Zeichnungen und Details und dieser Leistungsbeschreibung
hat die Leistungsbeschreibung für die Kalkulation Vorrang.

## 6. ABRECHNUNG und AUFMAß
6. Abrechnung und Aufmaß
Abrechnungsunterlagen und Aufmaße sind mit der Bauüberwachung zu besprechen und von der Bauüberwachung
gegenzeichnen zu lassen. Der AN hat rechtzeitig und in Abstimmung mit der Bauüberwachung zu den
Abschlagszahlungen gemeinsame Termine zur Aufmaßkontrolle zu vereinbaren.
Aufmaße sind kumuliert zu erstellen und von der Auftraggeber- und Auftragnehmerseite zu unterzeichnen.
Es dürfen nur gleiche Positionen auf einem Aufmaßblatt abgerechnet werden.

## 7. BRANDSCHUTZ
7. Brandschutz
Bei feuergefährlichen Arbeiten wie Schweißen, Schneiden, Löten sind die Vorschriften gemäß BGV A 1 § 43
und BGV D 1 § 30 ohne zusätzliche Vergütung genauestens einzuhalten.
Die Verordnung über die Verhütung von Bränden (VVB) Stand 10.12.2012 (BayRSII, S. 615) ist zu beachten.
Leichtentzündliche oder selbstentzündliche Stoffe dürfen nur in den Mengen, die für den Fortschritt der Arbeiten
erforderlich sind, am Arbeitsplatz vorgehalten werden. Diese Stoffe sind nach Beendigung der Arbeiten aus dem
Gebäude zu entfernen. An Arbeitsstellen mit feuergefährlichen Arbeiten(z.B. Arbeiten im Sinne der UVV „Schweißen, Schneiden und verwandte Verfahren) hat der An je nach Brandgefährlichkeit geeignete Schutzmaßnahmen zu
ergreifen und u.a. Feuerlöscheinrichtungen bereitzustellen.
Prinzipiell ist bei Schneide-, Schweiß- und Lötarbeiten vor Ausführungsbeginn eine schriftliche Erlaubnis bei der
Bauüberwachung des AG einzuholen.
Brandgefährdete Bereiche sind zu Kennzeichnen. Erforderlichenfalls (sh. Arbeitsstättenverordnung) ist ein
Flucht- und Rettungsplan aufzustellen. Die Arbeitnehmer sind entsprechend zu unterweisen. Die Maßnahmen
sind mit den anderen Gewerken abzustimmen und der Bauüberwachung vor Beginn der Arbeiten bekanntzugeben.
Arbeiten unter Einsatz von Trennschleifern oder Trennschneidern innerhalb des Gebäudes  sind generell verboten. Das Arbeiten mit Trennsägen ist erlaubt.
Das Verkeilen von Brandschutztüren ist untersagt.

Bereitstellung von Feuerlöschern
In den Baubaracken, Lagern, Werkstätten und auf der Baustelle sind, soweit hier brennbare Stoffe verarbeitet
und gelagert werden, an leicht zugänglichen Stellen zugelassene Feuerlöscher nach DIN14406, mindestens
Type PG 6, in ausreichender Zahl bereitzuhalten. Dies gilt auch bei Arbeiten mit Gasbrennern.

## 8. MATERIALANLIEFERUNG
8. Materialanlieferung
Der AN hat die erforderlichen Materialien, Maschinen und Geräte dem Arbeitsfortschritt entsprechend auf die Baustelle anzuliefern. Anlieferungsort, Standort sowie Be- und Entladung sind mit der Bauüberwachung abzustimmen.
Der AN hat die Materiallieferungen so zu disponieren, dass eine Annahme durch das Personal des AN erfolgt.
Bei Materiallieferungen, insbesondere durch Drittfirmen, ist dafür Sorge zu tragen, dass die Lieferpapiere, über
die Bezeichnung der Baumaßnahme hinaus, immer die Empfängerfirma (Auftragnehmer) angegeben ist.
Die Bauüberwachung nimmt keine Materiallieferungen für ausführende Firmen an.

## III. TECHNISCHE ANGABEN, AUSFÜHRUNG

## 1. Ortsbesichtigung
1. Ortsbesichtigung

Eine Ortsbesichtigung wird dem Bieter vor Erstellen seines Angebotes ausdrücklich empfohlen.

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
## 2. Technische Spezifikationen, Normen
2. Technische Spezifikationen, Normen

2.1 Grundlagen:
Baugesetzbuch in der Fassung der Bekanntmachung vom 03.November 2017
(BGBl. IS 3634),
geändert entsprechend Artikel 9 vom 10.September 2021 (BGBl. IS 4147)

Bayerische Bauordnung (BayBO) in der Fassung der Bekanntmachung vom
14.August 2007
(GVBl. S. 588) BayRS 2132-1-B und der Novellierung vom 01.02.2021

Baustellenverordnung v. 10.06.1998 (BGbl.I S.1283), zuletzt geändert
durch Artikel 15 der Verordnung
v. 23.12.2004 (BGBl. I S. 3758)

VOB / B und VOB / C  in der neuesten Fassung

2.2  Allg. Vorschriften, Normen, Technische Spezifikationen
Hierzu gehören die  "Allgemein anerkannten Regeln der Technik/ Baukunst" einschließlich der jeweils
maßgebenden Bestandteile der VOB,
Allgemeine Technische Vertragsbedingungen für Bauleistungen (ATV).
Insbesondere sind alle Normen (auch Entwürfe) und alle einschlägigen Richtlinien nach dem neuesten Stand der Technik, sowie alle im Einzelnen nicht aufgeführten  "Anerkannten Regeln der Technik", welche für die Leistung
maßgeblich werden können, zu beachten und liegen der nachstehenden Ausschreibung zu Grunde.

Bei der Ausführung der Leistungen sind alle in Deutschland einschlägigen Vorschriften, Gütebestimmungen und
Verarbeitungsrichtlinien und DIN-Blätter zu beachten und einzuhalten.

Für die beschriebenen Schreinerarbeiten gelten neben der
ATV DIN 18299 - Allgemeine Regelungen für Bauarbeiten jeder Art sämtliche normative Verweisungen,
auch alle zur Erstellung der ausgeschriebenen Leistungen notwendigen ATV DIN-Normen der VOB Teil C.

Zu beachten sind zudem sämtliche relevante VDE-Bestimmungen,
VDI-Richtlinien, Unfallverhütungsvorschriften, Auflagen der staatlichen Gewerbeaufsicht,
der Berufsgenossenschaft, der örtlichen Bauaufsicht, Branddirektion und diesen gleichgestellten
Behörden einzuhalten.

Die Normen, Vorschriften, Richtlinien usw. gelten in ihrer jeweils neuesten Fassung.
Änderungen der Vorschriften nach Angebotsabgabe bzw. während der Vertragsdauer sind in Abstimmung mit dem Auftraggeber sofort nach Inkrafttreten anzuwenden.

Soweit in der Leistungsbeschreibung auf Technische Spezifikationen, z.B. nationale Normen, mit denen europäische Normen umgesetzt  werden, europäische technische Zulassungen, gemeinsame technische Spezifikationen,
internationale Normen, Bezug genommen wird, werden auch ohne den ausdrücklichen Zusatz  "oder gleichwertig"
immer gleichwertige Technische Spezifikationen in Bezug genommen.

Insbesondere sind alle Normen (auch Entwürfe) und alle einschlägigen Richtlinien nach dem neuesten Stand der Technik, sowie alle im Einzelnen nicht aufgeführten "Anerkannten Regeln der Technik",
welche für die Leistung maßgeblich werden können, zu beachten und liegen der nachstehenden Ausschreibung zu Grunde. Die Einhaltung und Erfüllung der Unfallverhütungsvorschriften, insbesondere für Schulen, lt. Auflagen der
Baye4rischen Bauordnung obliegt dem Auftragnehmer.

## 3. Technische Angaben / Ausführung
3.  Technische Angaben / Ausführung

3.1  Allgemeines
Die in den ZTV, in der Leistungsbeschreibung und den Details ausgewiesenen Konstruktionen zeigen den Lösungsvorschlag der Planer, der die formalen und technischen Forderungen beinhaltet.
Die dem LV beiliegenden Anlagen (Pläne) sind keine Ausführungsunterlagen.
Die Grundkonzeption mit ihren ablesbaren technischen und formalen Forderungen ist für den AN verbindlich und definiert das qualitative Mindestmaß.
Es sind höhere Anforderungen zu berücksichtigen, soweit dies aus ausführungstechnischen oder anderen Gründen notwendig ist.

Die ZTV entbinden den AN nicht von der Beachtung und Einhaltung allgemeingültiger und ohnehin zu erfüllender Bestimmungen und Vorschriften sowie anerkannten Regeln der Technik.

Die Angebotspreise gelten grundsätzlich für die Ausführung in allen Räumen und Geschossen und auf allen Flächen mit jeglichen Einzelflächengrößen gemäß den beigefügten Plänen, inkl. das Einrichten, Vorhalten und Räumen
der Baustelleneinrichtung mit den zur Ausführung der beschriebenen Geräte u. dgl. gemäß DIN 18299.

Werden Leistungen aus Positionen mit explizitem Hinweis "nur auf Anordnung der Bauleitung bzw. OÜ oder AG" vom AN eigenmächtig und im Vorab ausgeführt, besteht kein Anspruch auf Vergütung!

Grundsätzlich gilt jeder Angebotspreis jeder Position eines Kapitels oder Titels je nach Notwendigkeit auch für alle anderen Kapitel oder Titel, sofern diese Position dort nicht beschrieben wurde und es zudem auch keine abweichenden Leistungskriterien gibt.

Bei Widersprüchen zwischen den beiliegenden Zeichnungen und Details und dieser Leistungsbeschreibung hat die Leistungsbeschreibung für die Kalkulation Vorrang.

3.2 Ebenheitstoleranz
Es gelten die erhöhten Anforderungen nach DIN 18202 -Toleranz im Hochbau, Tabelle 3, Zeile 4.

3.3 Bemusterung

Unmittelbar nach Auftragserteilung sind für alle Materialien, die bearbeitet bzw. neu geliefert werden müssen, Muster vorzulegen. Des weiteren sind zusätzlich je ein originales Bauteil in Abstimmung mit den Architekten aus dem Bestand aufzubauen und mit den freigegebenen Mustern aufzubewahren.
Die freigegebenen Muster sind bei der Objektüberwachung zu hinterlegen.

3.4  Ausführung
3.4.1 Der Ausbau und terminliche Ablauf ist mit dem Gewerk "nicht statischer Abbruch und Schadstoffentsorgung" abzustimmen. Der Ausschreibung liegt das Schadstoffgutachten bei. Je nach Lage der Anhaftungen der Schadstoffe sind die Vorleistungen (Anschlussfugen, Asbest) entsprechend zu koordinieren.

3.4.2 Kartierung und Dokumentation

Vor Beginn der Ausbauarbeiten sind die Fenster zu kennzeichnen und Schäden und Besonderheiten zu dokumentieren. Diese Leistung dient auch zur Entscheidungsfindung der auszuführenden Reparaturen und dem Umfang der Materialneubestellungen. Sie dient außerdem als Abrechnungsgrundlage.

3.4.3 Schutzmaßnahmen

Die Wahl der Schutzmaßnahmen muss so gewählt werden, dass während der Zeit der Verpackung keine Schäden an den Fenstern, z.B. durch Schwitzwasser oder Verkleben der Verpackung mit der Fensteroberflächen entstehen.

3.4.4 Materialien

Für die Werkstoffe dürfen nur Markenerzeugnisse verwendet werden, die einer laufenden Gütekontrolle durch Materialprüfungsanstalten unterliegen.
Die Verarbeitungsvorschriften der Hersteller der jeweiligen Erzeugnisse sind einzuhalten. Alle Materialien müssen aufeinander abgestimmt und verträglich sein.

## ZTV: ZUSÄTZLICHE TECHNISCHE VERTRAGSBEDINGUNGEN
ZTV: ZUSÄTZLICHE TECHNISCHE VERTRAGSBEDINGUNGEN
SCHREINERARBEITEN

## 1. Leistungsumfang
1.  Leistungsumfang

Umfang dieser Leistungsbeschreibung sind die Schreiner- und Restaurierungsarbeiten für den Abbau,  Instandsetzung, Ergänzung und Wiedereinbau von Fenster- und Fassadenelementen unter Berücksichtigung des Denkmalschutzes.

## 2. Konstruktionen
2.  Konstruktionen

Für die Konstruktionen und Beschichtungen gelten die Vorgaben des AG und des Dennkmalschutz.

## 2.1 Allgemein
2.1  Allgemein

Die Fassade steht als Ganzes unter Denkmalschutz.
Sämtliche Umbauten und Neuanfertigungen sind hinsichtlich Profilquerschnitten, Fugen, Maßen, Oberflächen und
Beschlägen  an den Bestand nach den Vorgaben des Denkmalschutzes anzupassen und entsprechend zu kalkulieren.

Alle Fenster und Fassadenelemente entsprechen keinem Typ, keiner Serie und keinem Erzeugnis eines bestimmten Herstellers.

Alle Fenster- und Türbeschläge sollen, soweit sie nicht beschädigt sind, wieder verwendet werden. Die Fenstergriffe
werden jedoch gegen abschließbare und nach den Festlegungen des Denkmalschutzes ausgetauscht.

Bei Neuanfertigungen sind die Beschlagselemente, Befestigungsarten und Verbindungen gemäß dem Bestand auszuführen.

Der Titel 01.04 Beschichtungsarbeiten gilt nur für die Bestandsfenster. Für alle neu herzustellenden Fensterelemente,
Fensterleibungen und Fensterbänke, etc. sind die Beschichtungsarbeiten in die jeweiliigen LV-Positionen mit einzu
rechnen.

## 2.2 Materialien
2.2  Materialien

Auf die Vorschriften der Bauregelliste wird besonders hingewiesen.

Für die Werkstoffe dürfen nur Markenerzeugnisse verwendet werden, die einer laufenden Gütekontrolle durch
Materialprüfanstalten unterliegen und bauaufsichtlich zugelassen sind.

Die Verarbeitungsvorschriften der Materialhersteller der jeweiligen angebotenen Erzeugnisse sind unbedingt einzuhalten. Es sind grundsätzlich nur die Systemkomponenten der angebotenen Erzeugnisse zu verwenden. Alle Materialien müssen aufeinander abgestimmt und miteinander verträglich sein.

Unterkonstruktions- und Befestigungteile, Verankerungen und Bauteile, die nach der Montage nicht mehr zugänglich
sind, sowie von einer Kontrolle / Wartung ausgeschlossen sind, müssen aus Edelstahl sein.

Der AN hat sicherzustellen, dass nur zugelassene Baustoffe verwendet werden, die u.a. kein PCP, PCB, Formaldeyd,
keine Dioxine, asbesthaltige Materialien oder andere für Menschen schädliche Stoffe enthalten.

Es sind die Bestimmungen des AG über die Verwendung von Stoffen einzuhalten, auf die Bestimmungen der TRGS
905 (Kl > 40, hohe Biolöslichkeit Faserhalbwertzeit < 65 Tage) wird besonders hingewiesen.

Die entsprechenden gültigen Zertifikate und Nachweise der angebotenen Holzprodukte müssen, nach Aufforderung,
vor Zuschlagserteilung vorgelegt werden.

Grundierungen und Lacke müssen mindestens den Anforderungen des Umweltzeichens "Blauer Engel RAL-UZ 12a" entsprechen und in der Liste "Blauer Engel" eingetragen sein.

Neubeschichtungen sind im Einklang mit dem Denkmalschutz auszuwählen.
Ggf. sind Farbmuster zu erstellen.

## 3. Gütenachweise / Dokumentation
3.  Gütenachweise / Dokumentation

3.1 Gütenachweise / Dokumentation Angebotene Erzeugnisse

Bis spätestens 4 Wochen nach Auftragserteilung hat der AN dem AG unaufgefordert alle erforderlichen Produktdatenblätter, Nachweise, Werksbescheinigungen, bauaufsichtliche Zulassungen, Leistungserklärungen etc. zu den angebotenen Erzeugnissen bzw. den zur Ausführung gelangenden Bauprodukten und Systemen in der Form gemäß ZTV
3.3, zu übergeben.

Eventuelle Änderungen von Materialien sind dem AG unmittelbar darauf schriftlich mitzuteilen. Die Ausführung der
Änderungen darf jedoch nur nach schriftlicher Zustimmung des AG erfolgen. Die Unterlagen sind dann entsprechend
auszutauschen.

Der AG behält sich vor, nicht entsprechende Baustoffe zurückzuweisen bzw. im Falle von Zweifeln an deren Güte
entsprechende Gütenachweise durch eine amtlich anerkannte Prüfstelle oder einer vom AG anerkannten Prüfstelle zu
verlangen.

Mindestens 4 Wochen vor Abnahme ist vom AN abschließend eine Übereinstimmungserklärung abzugeben, dass die
übergebenen Unterlagen der Dokumentation den ausgeführten Leistungen entsprechen.

Der Aufwand wird in gesonderter Position vergütet.

3.2 Baubestandsdokumentation

Für den späteren Betrieb und Nutzung sowie für spätere bauliche Maßnahmen ist durch den AN eine Baubestandsdokumentation in der Form gemäß ZTV 3.3 zu übergeben, die nachfolgend aufgeführte Unterlagen, soweit zutreffend, enthalten muss.

Unabhängig davon, ob nachstehend aufgeführte Unterlagen bereits in  ZTV, 3.1 enthalten sind, sind diese auch mit
der Bestandsdokumentation, abzugeben.
Bestehend u. a. aus:

- Prüfprotokolle,
- Zertifikate "Blauer Engel"
- Ausführungs-, Werkstatt- und Montagepläne,
- statische Nachweise,
- Nachweis zur Einhaltung der im LV vorgegebenen Qualitäten
- Nachweise von Baustoff- und Bauteilprüfungen
- Allgemeine bauaufsichtliche Zulassungen und Prüfzeugnisse mit Übereinstimmungserklärungen
- Produktdatenblätter, Technische Merkblätter der verwendeten Produkte, inklusive Sicherheitsdatenblätter
- Hersteller- und Fabrikatsverzeichnis
- Fachunternehmererklärungen
- EG-Konformitätserklärungen
- Leistungserklärungen,
- CE-Nachweise
- Reinigungs- und Pflegeanleitungen Fotodokumentationen

Die Baudokumentation ist in der Form gemäß ZTV 3.3 bis spätestens 4 Wochen vor Abnahme vollständig zu
übergeben.

Der Aufwand wird in gesonderter Position vergütet.

3.3 Form der Unterlagen 3.1 und 3.2

Die Unterlagen in Papierform müssen in einer übersichtlichen Gliederungsstruktur geordnet und mit entsprechenden Inhaltsverzeichnis versehen sein.

Sämtliche Unterlagen sind 2-fach in Papierform zu übergeben.

Die gesamten Unterlagen sind zusätzlich 3-fach in einem üblichen EDV- Format (pdf-Dateien) auf Datenträgern, gemäß der Gliederungsstruktur und Aktenordnung in Papierform, zu übergeben.

## 4. Schadstoffe
4.  Schadstoffe

4.1 Hinweise zum Umgang mit Schadstoffen:

Der Gebäudebestand ist schadstoffbelastet. Zum aktuellen Kenntnisstand sind "alte" KMF, Asbestzement und sonstige asbesthaltige Bauprodukte (festgebunden und schwachgebunden) verbaut. Diese Schadstoffe werden in der Regel durch das Gewerk Nichtstatischer Abbruch / Schadstoffentsorgung ausgebaut. Asbesthaltige Fensterkitte wurden nicht festgestellt. Die Schadstoffe, die im Fenster verbaut sind (z. B. "alte" KMF) und mit Schadstoffen belastete Beschichtungen der Fensteroberflächen sind durch den AN in entsprechender Werkstatt / Schutzraum des AN zu entfernen.

Ein Sachverständiger für Schadstoffe ist vom AG für die Überwachung der fachgerechten Durchführung der Demontage- und Schadstoffsanierungsarbeiten beauftragt.

Werden im Zuge der Arbeiten bislang unbekannte, schadstoffverdächtige Materialien festgestellt, ist dies der Bauleitung des AG unverzüglich zu melden, damit eine Klärung über den oben benannten Schadstoffgutachter vor Beginn der Ausführung erfolgen kann.

Materialuntersuchungen:
Materialuntersuchungen werden ausschließlich durch die Fachbauleitung des Auftraggebers ausgeführt. In Abstimmung mit der Fachbauleitung sind bei Erfordernis ggf. von der Sanierungsfirma Materialproben zu entnehmen, fachgerecht zu dokumentieren und dem Schadstoffgutachter zu übergeben.

4.2 Hinweise zu Arbeiten mit Schadstoffen -

Für die Arbeiten zur KMF-Sanierung sind nachfolgende gesetzliche Vorgaben, Richtlinien und Regelwerke in der jeweils gültigen aktuellen Fassung unbedingt zu beachten:

- Gesetz zum Schutz vor gefährlichen Stoffen (ChemG);
- Verordnung zum Schutz vor Gefahrstoffen - Gefahrstoffverordnung (GefStoffV);
- Verordnung über Verbote und Beschränkungen des Inverkehrbringens und über die Abgabe bestimmter Stoffe, Gemische und Erzeugnisse nach dem Chemikaliengesetz (Chemikalien-Verbotsverordnung - ChemVerbotsV);
- Verordnung über Arbeitsstätten (Arbeitsstättenverordnung - ArbStättV);
- Technische Regeln für Gefahrstoffe TRGS 500 (Schutzmaßnahmen: Mindeststandards);
- TRGS 521 (Abbruch-, Sanierungs- und Instandhaltungsarbeiten mit alter Mineralwolle);
- TRGS 555 (Betriebsanweisung und Information der Beschäftigten);
- TRGS 905 (Verzeichnis krebserzeugender, keimzellmutagener oder reproduktionstoxischer Stoffe);
- TRGS 910 (Risikobezogenes Maßnahmenkonzept für Tätigkeiten mit krebserzeugenden Gefahrstoffen);
- AGS-Bekanntmachungen zu Gefahrstoffen, Bekanntmachung 910 (Risikowerte und Exposition-Risiko-Beziehungen für Tätigkeiten mit krebserzeugenden Gefahrstoffen);
- AGS-Bekanntmachungen zu Gefahrstoffen, BekGS 911 (Fragen und Antworten zum Risikokonzept gemäß BekGS 910);
- TRGS 559 (Mineralischer Staub);
- TRGS 900 (Arbeitsplatzgrenzwerte);
- DGUV-Information 201-012 (bisher BGI 664, Verfahren mit geringer Exposition gegenüber Asbest bei Abbruch-, Sanierungs- und Instandhaltungsarbeiten);
- Ergänzungen für die nächste Druckauflage der DGUV-Information 201-012;
- BG-Vorschrift: Grundsätze der Prävention (BGV A 1);
- Gesetz zur Förderung der Kreislaufwirtschaft und Sicherung der umweltverträglichen Bewirtschaftung von Abfällen (Kreislaufwirtschaftsgesetz - KrWG);
- LAGA-Zuordnungswerte (Zuordnungswerte der Anforderungen an die stoffliche Verwertung von mineralischen Reststoffen/Abfällen, LAGA, November 1997);
- VDI-Richtlinie 3492, Messen anorganischer faserförmiger Partikel in der Innenraumluft, Rasterelektronenmikroskopisches Verfahren, in der zum Zeitpunkt des Angebots gültigen Fassung
- Abrechnung/Aufmaß: Die Aufmaße werden grundsätzlich nach den Bedingungen der bei der Angebotsabgabe geltenden VOB/C vorgenommen. Dabei gilt für Bauteile, die abgebrochen oder demontiert werden, dass diese nach den Aufmaßregeln ihrer Neuerstellung aufgemessen werden. Abschottungen werden nach DIN 18363, 5. Abrechnung aufgemessen. Die DIN 18299 findet in jedem Fall Anwendung. Einzelne Sanierungs- und/oder Reinigungsabschnitte sind während und/oder unmittelbar nach Beendigung der Arbeiten im jeweiligen Abschnitt aufzumessen.

4.3 Hinweis schadstoffbelasteter Anstrich:

Der vorhandene Altanstrich ist mit Schwermetallen schadstoffbelastet.
Es wurden Blei, PCP, PCB, EOX, Chrom, etc. gefunden.

Bei der Lackabnahme sind alle entsprechenden Richtlinien und Schutzvorschriften, insbesondere die Allgemeine UVV DGUV 101-004 und TRGS 524, TRGS 505 und PCP-Richtlinie - DIBt Fassung Okt. 1996 zu beachten und einzuhalten.
Für die Lackabnahme ist eine Gefährdungsanalyse nach § 5 und 6
Arbeitsschutzgesetz zu erstellen und das gewählte Verfahren durch das
Gewerbeaufsichtsamt genehmigen zu lassen.

Grundlage für die Kalkulation der Lackabnahme ist das Abbeizen mit folgenden Ausführungsschritten:
1. Schutzmaßnahmen, Arbeitssicherheit:
  Herstellen einer Auffangwanne für die Abfallreste beim Abbeizen,
  Abdecken des unmittelbaren Arbeitsbereiches mit Schutzfolien,
  Schwarzeinhausung Arbeitsbereich aufbauend auf Auffangwanne mit eingeschnittener Schleuse,
  täglich feuchtes Reinigen und Saugen des Arbeitsbereiches,
2. Persönliche Schutzausrüstung:
  bestehend aus Einwegschutzanzug, Atemschutzmaske P2, Schutzbrille und
  Schutzhandschuhe nach Sicherheitsdatenblatt Abbeizhersteller,
  regelmäßiges Biomonitoring,
3. Abbeizverfahren:
  Auftragen eines lösemittelfreien biologisch abbaubaren Abbeizers, manuelles
  Abnehmen der Farbschichten, Nachreinigen mit klarem Wasser,
4. Grundierung:
  Grundierung zur Bindung der Restschadstoffe,
5. Zwischenschliff:
  Nach Grundierung Zwischenschliff der Holzbauteile mit entsprechender
  Staubabsaugung unter Benutzung Staubfilter der Klasse H,
6. Sorgfältige Nachreinigung, feucht und mit Sauger,

einschl. Entsorgung der Auffangwanne und Schutzfolien.

Bei der Lackabnahme wird auf den Erhalt der denkmalgeschützten Profile
besonderer Wert gelegt und entsprechend geprüft.
Die Imprägnierung der behandelten Flächen hat am gleichen Tag zu erfolgen.

Die Arbeiten an den Fassadenelementen werden in den Räumen des AN durchgeführt.

4.4 Hinweis Dämmstoffe:

Die in Wandanschlüssen und Brüstungspaneelen vorkommenden Mineralfaserprodukte sind als 1B-Stoffe einzustufen und sind nach TRGS 905 zu behandeln.

4.5 Hinweis zur Verwertung / Entsorgung nicht gefährlicher Abfälle:

Bei den Arbeiten des AN anfallende nicht gefährliche Abfälle wie z.B. Metall, Verpackungsmaterial und sonstige Abfälle usw. gehen in das Eigentum des AN über und sind einer Verwertung/Entsorgung nach Wahl des AN zuzuführen. Sie sind getrennt nach Material zu sammeln und restlos nach den Vorschriften des Amtes für Abfallwirtschaft zu verwerten bzw. zu entsorgen. Die Verwertung/Entsorgung solcher Abfälle wird nicht gesondert vergütet und ist in die Positionen des LV´s mit einzukalkulieren.

Abfalleinstufung gemäß AVV:

"alte" KMF
"170603 *anderes Dämmmaterial, das aus gefährlichen Stoffen besteht oder solche Stoffe enthält" aus Hinterstopfmaterial der Wandanschlüsse und Füllungen in Brüstungspaneelen

HBCDD-haltiges Dämmmaterial
"170604* Dämmmaterial mit Ausnahme des obigen"

Altholz
"170204 *Bau- und Abbruchholz mit schädlichen Verunreinigungen von Fenstern, Fensterstöcke und Außentüren, Altholzkathegorie A IV

PCB (< 50 mg/kg), PCP, EOX
"170904* gemischte Bau- und Abbruchabfälle

PCB (> 50 mg/kg)
"170902* Bau- und Abbruchabfälle, die PCB enthalten"

Blechelemente, Eisenteile
"170405* Eisen bzw. gemischte Metalle"

Ziel der Schadstoffsanierungsmaßnahmen
Schadstoffhaltige Baustoffe/-teile sind rückstandsfrei zu entfernen, zu separieren und ordnungsgemäß zu entsorgen.

## - Ende der Zusätzlichen Technischen Vertragsbedingungen -

## BA2_212 Fenster Fass: BA2_Restaurator Fenster Fassaden Holz KGB
Datum: 23.06.2026

### 01 Restaurator Schreinerarbeiten KGB

*Hinweis: Bestandsbeschreibung Fassade Ost, Fensterelemente B28 und B29*
Bestandsbeschreibung und Restaurierung Fassade Ost, Fensterelemente B28 und B29

Die Fassade an der Ostseite des Gebäudes KGB stammt aus den 1980er Jahren. Sie besteht aus 22 mehrteiligen Fassadenelementen mit immer gleichen Maßen, mit den Typbezeichnungen B28 und B29.
Die Fassade soll erhalten bleiben und nach den Richtlinien des Denkmalschutzes energetisch ertüchtigt und wieder instand gesetzt werden.
Zum Zwecke der Schadstoffentsorgung und zum Schutz der Fassadenelemente während der Rohbauarbeiten (Aufstockung um ein Geschoss) soll diese ausgebaut werden.

Mehrteiliges Fensterelement aus Massivholz, Nadelholz
beschichtet, mit Verglasung, Fenstertyp B28 und B29

Elementrichtmaß b/h:  ca. 3,78 m  x 2,98 m
Achsmaß B x H:  ca. 0,93 x 0,73 m

Fensterelementsystem, 16-teilig bestehend aus:

Fenstertyp B28 -> 20 Stück:
- 8 Festverglasungen
- 4 Öffnungsflügel, davon 2 Drehflügel und 2 Drehkippflügel über den
  Brüstungspaneelen angeordnet
- 4 Brüstungspaneele mit Holzfüllung, gedämmt, glatte Oberfläche
- 4 Innenfensterbänke aus Holz, Dicke 32 mm, Ausladung ca. 0,50 m, lackiert
- weiterhin  u.a. Verblechungen, Verbindungselemente, Dichtstoffe
  innen und außen umlaufend.

Fenstertyp B29 > 2 Stück:
- 8 Festverglasungen
- 4 Öffnungsflügel als Kippflügel, als Lüftungsflügel in oberster Reihe
  angeordnet.
- 4 Brüstungspaneele mit Holzfüllung, gedämmt
- 4 Innenfensterbänke aus Holz, Dicke 32 mm, Ausladung ca. 0,35 m
- weiterhin  u.a. Verblechungen, Verbindungselemente, Dichtstoffe
  innen und außen umlaufend.

Allgemein:
Material:  Nadelholz
Oberflächen  schwarz lackiert
Abfallbelastung:  gefährlich, schadstoffbelastet
gemäß Schadstoffgutachten:  Asbest im Wandanschluss, PCP, PCB,
  EOX, Schwermetalle; kein Asbest im
  Fensterkitt
Abfallschlüssel  nach AVV  Altholzklasse IV
Dämmungen:  KMF, HBCDD-haltiges Material
Pfosten-/Riegelprofile:  72/126 mm
unterer Riegel Fensterflügel  82/126 mm
unterer Abschlussriegel  60/110 mm
Dicke Paneelfüllung:  ca. 80 mm (Aufbau angenommen, nicht
  bekannt)
Verglasung:  Zweischeiben - Isolierverglasung, mit
  Sonnenschutzfolie beklebt
Dicke der Gesamtverglasung  ca. 23 mm
Beschläge:  für Dreh- und Drehkippflügel,
  manuelle Oberlichtöffner

Ausführung:  im 1. + 2. OG
Arbeitshöhe innen:  bis ca. 3,20 m
Arbeitshöhe außen  bauseitiges Fassadengerüst vorhanden
vertikaler Förderweg:  ca. bis 10  m
horizontaler Förderweg:  ca. bis 50  m

Ausführungsort:  Ostfassade
Achse:  B.4 / B.A - B.F2

geplante Maßnahmen:
- Bestandsaufnahme des Fassadenelements mit Kennzeichnung und
  Dokumentation für die Sanierung.
- Reinigung der schadstoffbelasteten Wandanschlussfugen durch das Gewerk
  nicht statischer Abbruch und Schadstoffentsorgung und Freimeldung an den
  AN
- Zerstörungsfreie Demontage des gesamten Fassadenelements
- Ausbau und Entsorgung der Glasscheiben, mit den Glasleisten
- Einbau neue Sonnenschutzverglasung und Glasleisten
- Austausch der Wärmedämmung hinter den Holzpaneelen (HBCDD-haltiges
  Material)
- fachtechnisches Abnehmen der schadstoffbelasteten Holzbeschichtung unter
  Einhaltung der Technischen Regeln für Gefahrstoffe (TRGS) in der Werkstatt
  des AN
- holztechnische Kleinreparaturen mit dem Ziel der Wiederherstellung der vollständigen Standfestigkeit und Funktionalität des Fensters
- Neubeschichtung
- Gangbarmachung der Fensterbeschläge, diese sollen wiederverwendet
  werden
- Austausch der Fenstergriffe
- Austausch der Dichtungen
- Wiedereinbau der Fassadenelemente
- inkl. Verpackungs- und Transportkosten von der Baustelle zur Werkstatt und
  zurück.
  Hinweis: die Fassadenelemente B29 werden beim Wiedereinbau an neuer
  Stelle eingebaut: von Achse B.C2 - B.D nach Achse B.A - B.A2.

Ausführung gemäß Plänen:
KUE_D_KGB_AR_FS_XX_002 Übersicht
KUE_D_KGB_AR_DT_FA_028 Bestandsaufnahme
KUE_D_KGB_AR_DT_FA_128 Sanierung
Stellungnahme der baukulturgut Technology GmbH
Untersuchungsbericht der Keller Ingenieur GmbH

*Hinweis: Bestandsbeschreibung Fassade West, Fensterelemente B01/B02, B11/B12*
Bestandsbeschreibung und Restaurierung Fassade West B01/B02 und B11/B12
Die Fassade an der Westseite des Gebäudes KGB stammt aus den 1960er Jahren. Sie besteht aus 2 x 10 mehrteiligen Fensterelementen in EG und OG mit immer gleichen Maßen, mit den Typbezeichnungen B01/B02 und B11/B12.
Die Fenster sollen erhalten bleiben und nach den Richtlinien des Denkmalschutzes energetisch ertüchtigt und wieder instand gesetzt werden.
Zum Zwecke der Schadstoffentsorgung und zum Schutz der Fensterelemente während der Rohbauarbeiten und Aufstockung um ein Geschoss sollen diese ausgebaut werden.

Erdgeschoss:
Mehrteiliges Fensterelement aus Massivholz, Nadelholz
beschichtet, mit Verglasung, Fenstertyp B01 und B02

Elementrichtmaß b/h:  B01  ca. 3,60 m  x 1,695 m  3 Stück
  B01  ca. 3,70 m x 1,695 m  6 Stück
  B02 (m. Tür)  ca. 3,70 m x 2,985/1,695 m  1 Stück
  Koppelelemente B ca. 25 - 30 cm  5 Stück

Fensterelemente bestehend aus:

Fenstertyp B01:
- 2 Öffnungsflügel, als Drehflügel mit feststehendem Pfosten, mittig angeordnet
- 1 über 2 Fenster laufende Innenfensterbank aus Holz,
  Dicke 25 mm, Ausladung ca. 0,42 m
- weiterhin  u.a. Verblechungen, Verbindungselemente, Dichtstoffe
  innen und außen umlaufend.

Fenstertyp B02:
- 1 Festverglasung B x H ca. 2,55 x 1,69 m
- 1 Festverglasung als Oberlicht über der Tür B x H ca. 0,89 x 0,65 m
- 1 Türflügel mit Holzfüllung und beidseitiger Holztäfelung
  B x H ca. 0,89 x 2,17 m
- 1 über 2 Fenster laufende Innenfensterbank aus Holz,
  Dicke 25 mm, Ausladung ca. 0,42 m
- weiterhin  u.a. Verblechungen, Verbindungselemente, Dichtstoffe
  innen und außen umlaufend.

1. Obergeschoss:
Mehrteiliges Fensterelement aus Massivholz, Nadelholz
beschichtet, mit Verglasung, Fenstertyp B11 und B12

Elementrichtmaß b/h:  B11  ca. 3,625 m  x 3,15 m  3 Stück
  B11  ca. 3,735 m x 3,15 m  5 Stück
  B12 (m. Tür)  ca. 3,735 m x 3,15 m  2 Stück
  Koppelelemente B ca. 25 - 30 cm  5 Stück

Fensterelemente bestehend aus:

Fenstertyp B11:
- 2 Festverglasungen als Oberlichter B x H ca. 1,75 - 1,80 x 0,49 m
- 2 Öffnungsflügel, als Drehflügel mit mittig angeordneten festen Pfosten,
  über den Brüstungspaneelen angeordnet
- 2 Brüstungspaneele mit raumseitiger Holzfüllung, gedämmt und Holztäfelung
  außen, B x H ca. 1,75 - 1,80 x 0,47 m
- 1 Innenfensterbank aus Holz, Dicke 25 mm, Ausladung ca. 0,26 m
- 1 Leibungsrahmen, 3-seitig, Dicke 25 mm, Ausladung ca. 0,26 m
- 1 Sockelbrett, Ausladung ca. 0,26 m mit Sockelleiste
- weiterhin  u.a. Verblechungen, Verbindungselemente, Dichtstoffe
  innen und außen umlaufend.

Fenstertyp B12:
- 2 Festverglasungen als Oberlichter B x H ca. 2,35 und 1,15 x 0,49 m
- 1 Festverglasung über dem Brüstungspaneel angeordnet,
  B x H ca. 2,35 x 1,87 m
- 1 Brüstungspaneel mit raumseitiger Holzfüllung, gedämmt und Holztäfelung
  außen, B x H ca. 2,35 x 0,47 m
- 1 Hebedrehtür, Türflügel mit Holzfüllung und beidseitiger Holztäfelung,
  B x H ca. 1,10 x 2,52 m
- 1 Innenfensterbank aus Holz, Dicke 25 mm, Ausladung ca. 0,26 m
- 1 Leibungsrahmen, 3-seitig, Dicke 25 mm, Ausladung ca. 0,26 m
- 1 Sockelbrett, Ausladung ca. 0,26 m mit Sockelleiste
- weiterhin  u.a. Verblechungen, Verbindungselemente, Dichtstoffe
  innen und außen umlaufend.

Allgemein:
Material:  Nadelholz
Oberflächen  Rahmen schwarz lackiert
  Tür- u. Paneelfüllungen im Naturholzton
  leicht pigmentiert, lackiert, holzsichtig
Abfallbelastung:  gefährlich, schadstoffbelastet
gemäß Schadstoffgutachten:  Asbest, PCP, PCB, EOX, Schwermetalle
  kein Asbest im Fensterkitt
Abfallschlüssel  nach AVV  Altholzklasse IV
Dämmungen:  KMF, HBCDD-haltiges Material
Pfosten-/Riegelprofile:  70/je nach Lage 90 - 110 mm
Dicke Paneelfüllung:  ca. 55 mm (Aufbau angenommen, nicht
  bekannt)
Dicke Türfüllung:  ca. 30 mm
Brüstungs-/Türtäfelung:  Holzlamellen, Querschnitt 115/20 mm,
  Nut und Feder, mit Linsenkopfschrauben
  sichtbar befestigt
Verglasung:  Zweischeiben - Isolierverglasung,
Dicke der Gesamtverglasung  ca. 23 mm
Beschläge  Drehbeschläge für Fenster und Türen
  Tür mit einfachem Riegelschloss, PZ,
  Wechselgarnitur und Ziehknopf außen
  (B12)

Ausführung:  im EG + 1. OG
Arbeitshöhe innen:  EG: bis ca. 3,00 m,
        1. OG: bis ca. 3,20 m
Arbeitshöhe außen  EG: bis  ca. 2,00 m,
        1. OG: bis ca. 3,25 m
  (beide Ebenen ohne Fassadengerüst)
vertikaler Förderweg:  ca. bis  5  m
horizontaler Förderweg:  ca. bis  50  m

Ausführungsort:  Westfassade
Achse:  B.1 / B.A - B.F

geplante Maßnahmen:
- Bestandsaufnahme des Fassadenelements mit Kennzeichnung und
  Dokumentation für die Sanierung.
- Reinigung der schadstoffbelasteten Wandanschlussfugen durch das Gewerk
  nicht statischer Abbruch und Schadstoffentsorgung und Freimeldung an den
  AN
- Zerstörungsfreie Demontage des gesamten Fassadenelements
- Ausbau und Entsorgung der Glasscheiben, mit den Glasleisten
- Einbau neue Sonnenschutzverglasung und Glasleisten
- Austausch der Wärmedämmung hinter den Holzpaneelen (HBCDD-haltiges
  Material)
- Ausbau und Entsorgung des Heizkörpersockel
- Ausbau und Entsorgung der Leibungsrahmen der Fenster B11 und B12
- fachtechnisches Abnehmen der schadstoffbelasteten Holzbeschichtung unter
  Einhaltung der Technischen Regeln für Gefahrstoffe (TRGS) in der Werkstatt
  des AN
- Neubeschichtung
- holztechnische Kleinreparaturen mit dem Ziel der Wiederherstellung der vollständigen Standfestigkeit und Funktionalität des Fensters
- Gangbarmachung der Fensterbeschläge, diese sollen wiederverwendet
  werden
- Austausch der Fenstergriffe
- Austausch der Dichtungen
- Wiedereinbau der Fensterelemente
- inkl. Verpackungs- und Transportkosten von der Baustelle zur Werkstatt und
  zurück.

Ausführung gemäß Plänen:
KUE_D_KGB_AR_FS_XX_001 Bestandsfassade West | Übersicht
KUE_D_KGB_AR_DT_FA_001 Bestandsfassade West | Bestandsaufnahme B01&B02
KUE_D_KGB_AR_DT_FA_011 Bestandsfassade West | Bestandsaufnahme B11&B22
KUE_D_KGB_AR_DT_FA_101 Bestandsfassade West | Sanierung B01&B02
KUE_D_KGB_AR_DT_FA_111 Bestandsfassade West | Sanierung B11&B22
Stellungnahme der baukulturgut Technology GmbH
Untersuchungsbericht der Keller Ingenieur GmbH

#### 01.01 Schutzmaßnahmen/ Abschottungen

**01.01.0001 Baustelleneinrichtung**
Baustelleneinrichtung
Herstellen eines Schwarzbereichs zur Farbabnahme der schadstoffbelasteten Altanstriche an den ausgebauten Fassadenelementen
Ausführung auf dem Gelände / Werkstatt des AN,
nach Wahl des AN, jedoch nach den Bestimmungen der Allgemeinen UVV DGUV 101-004 und TRGS 524 und dem Hinweis / Vorspann zu Titel 01.01.

Inkl. dem Vorhalten und dem Abbauen und Entsorgen, gemäß den gesetzlichen Bestimmungen zum Nachweis.
Menge: 1,000 psch
DIN 276-1/12-2018: 391

**01.01.0002 Schutzmaßnahmen Farbabnahme**
Schutzmaßnahmen für die Farbabnahme der schadstoffbelasteten Altanstriche gemäß Allgemeine UVV DGUV 101-004 und TRGS 524.

Abrechnung erfolgt pro Stück Fensterelement wie beschrieben.

Inkl. dem Vorhalten und dem Abbauen und Entsorgen, gemäß den gesetzlichen Bestimmungen zum Nachweis.
Menge: 42,000 St
DIN 276-1/12-2018: 391

#### 01.02 Entfernen von Altbeschichtung

**01.02.0001 Farbabnahme 16-flg. Fensterelement, ca. 378 / 298 cm B28/B29**
Lackabnahme durch Abbeizen bis auf tragfähigen Grund an allen
Flächen des Fensterelement B28 und B29

Ausführung nach restauratorischen und denkmalgerechten Maßstäben, nach den Technischen Regeln für Gefahrstoffe und UVV-Vorschriften und
gemäß Bestandsbeschreibung

Farbabnahme durch Abbeizen und wie folgt:
- vollständiges Entfernen der Lackierung durch Auftragen eines Abbeizers und
  manuelles Abnehmen der Farbschichten
- Nachwaschen der abgebeizten Flächen,
- Grundierung
- anstrichfertig Entfasern und Feinschleifen aller Flächen und Profile,
- Sorgfältige Nachreinigung, feucht und mit Sauger,

einschl. Entsorgung der Auffangwanne und Schutzfolien.

Größe B/H:  ca. 378 / 298 cm, 16-tlg.
- 4 Brüstungsfelder mit Holzfüllung innen und außen
- 4 Fensterflügel
- 8 Festverglasungen

Abrechnung erfolgt pro Stück Fenster als komplette Einheit.
Menge: 22,000 St
DIN 276-1/12-2018: 335

**01.02.0002 Farbabnahme 6-flg. Fensterelement, ca. 362,5 - 373,5 / 315 cm B11**
Lackabnahme durch Abbeizen bis auf tragfähigen Grund an allen
Flächen des Fensterelement B11

Ausführung nach restauratorischen und denkmalgerechten Maßstäben, nach den Technischen Regeln für Gefahrstoffe und UVV-Vorschriften und
gemäß Bestandsbeschreibung

Farbabnahme durch Abbeizen und wie folgt:
- vollständiges Entfernen der Lackierung durch Auftragen eines Abbeizers und
  manuelles Abnehmen der Farbschichten
- Nachwaschen der abgebeizten Flächen,
- Grundierung
- anstrichfertig Entfasern und Feinschleifen aller Flächen und Profile,
- Sorgfältige Nachreinigung, feucht und mit Sauger,

einschl. Entsorgung der Auffangwanne und Schutzfolien.

Größe B/H:  ca. 362,5 - 373,5 / 315 cm, 6-tlg.
- 2 Brüstungsfelder mit Holzverkleidung innen und Holztäfelung außen
- 2 Fensterflügel
- 2 Oberlichter als Festverglasungen

Abrechnung erfolgt pro Stück Fenster als komplette Einheit.
Menge: 8,000 St
DIN 276-1/12-2018: 335

**01.02.0003 Farbabnahme 5-flg. Fenster-Türelement, ca. 373,5 / 315 cm B12**
Lackabnahme durch Abbeizen bis auf tragfähigen Grund an allen
Flächen des Fenster-Türelement B12

Leistung wie in Pos. 01.02.0002 beschrieben, jedoch

Größe B/H:  ca. 373,5 / 315 cm, 5-tlg.
- 1 Brüstungsfeld mit Holzverkleidung innen und Holztäfelung außen
- 1 Festverglasung
- 2 Oberlichter als Festverglasungen
- 1 Tür mit Holzvertäfelung außen und raumseitig

Abrechnung erfolgt pro Stück Fenster als komplette Einheit.
Menge: 2,000 St
DIN 276-1/12-2018: 335

**01.02.0004 Farbabnahme 3-flg. Fenster-Türelement, ca. 370 / 298 und 169,5 cm B02**
Lackabnahme durch Abbeizen bis auf tragfähigen Grund an allen
Flächen des Fenster-Türelement B02

Leistung wie in Pos. 01.02.0002 beschrieben, jedoch

Größe B/H:  ca. 370 / 298 und 169,5 cm, 3-tlg.
- 1 Festverglasung
- 1 Oberlicht als Festverglasung
- 1 Tür mit Holzvertäfelung außen und raumseitig

Abrechnung erfolgt pro Stück Fenster als komplette Einheit.
Menge: 1,000 St
DIN 276-1/12-2018: 335

**01.02.0005 Farbabnahme 2-flg. Fensterelement, ca. 360 - 370 / 169,5 cm B01**
Lackabnahme durch Abbeizen bis auf tragfähigen Grund an allen
Flächen des Fensterelement B01

Leistung wie in Pos. 01.02.0002 beschrieben, jedoch

Größe B/H:  ca. 360 - 370 / 169,5 cm, 2-tlg.
- 2 Fensterflügel mit mittig angeordneten Mittelpfosten

Abrechnung erfolgt pro Stück Fenster als komplette Einheit.
Menge: 9,000 St
DIN 276-1/12-2018: 335

#### 01.03 Ausbau, Restaurierung, Wiedereinbau

*Hinweis: Fassade Ost B28 und B29*

**01.03.0001 Demontage mehrteiliges Fassadenelement; b/h 3,78 m x 2,98 m B28**
Demontage mehrteiliges Fassadenelement aus Massivholz, Nadelholz
beschichtet, mit Verglasung, Fenstertyp B28
gemäß Bestandsbeschreibung.

Bestandsaufnahme des Fensterelements mit Kennzeichnung und
Dokumentation für die Sanierung.

Zerstörungsfreie Demontage des Fassadenelement von Hand /mit handgeführten Kleingeräten, ohne Funkenfreisetzung, ohne Untergrundbeschädigung,
Ausbau und Entsorgung der Glasscheiben und Glasleisten
Ausbau und Entsorgung der Innenfensterbänke,
Ausbau und Entsorgung der Dichtbänder und Fenstergriffe
Entsorgungsmaterial wird Eigentum des AN.

fachgerechte Transportvorbereitung und Abtransport der wieder zu verwendenden Teile in die Lagerräume und Werkstätten des AN.
Lagerungszeit gemäß gesonderter Position.
Menge: 20,000 St
DIN 276-1/12-2018: 394

**01.03.0002 Demontage mehrteiliges Fassadenelement; b/h 3,78 m x 2,98 m B28**
Demontage mehrteiliges Fassadenelement aus Massivholz, Nadelholz
beschichtet, mit Verglasung, Fenstertyp B28
gemäß Bestandsbeschreibung.

Leistung wie in Position 01.03.0001 beschrieben, jedoch

Demontageablauf:
- Ausbau der Fensterflügel, Festverglasungen und Brüstungsbauteile
- Vorbereitung des Fensterrahmenausbau für das Gewerk Schadstoffentsorgung, z. B. durch Freilegung der Befestigungen, Aussteifung der Rahmen
  nach Wahl des AN für verwindungsfreien Ausbau dessen, ggf. Lösen von
  Rahmenverbindungen
  für den Ausbau mittels geeigneter Restaurierungstechniken,
- schriftliche Handlungsanweisung an das Gewerk Schadstoffsanierung für den
  Ausbau der Fensterrahmen
- Ausbau des Fensterrahmen durch das Gewerk Schadstoffsanierung und Reinigung von Asbestfasern, inkl. Freigabemeldung an das Gewerk Schreiner
- fachgerechte Transportvorbereitung und Abtransport der wieder zu verwendenden Teile in die Lagerräume und Werkstätten des AN.
Lagerungszeit gemäß gesonderter Position.
Menge: 2,000 St
DIN 276-1/12-2018: 394

**01.03.0003 Schutz der bestehenden Kerndämmung**
Nach Demontage der Fassadenelemente Schutz der bestehenden Kerndämmung der vorgehängten Betonstützen und Brüstungen vor Wassereintritt während der Bauzeit.
Abkleben der Stirnseite der Dämmung mit Klebefolie aus Spezialfolie mit Vlieskombination.
Dicke der Kerndämmung: 40 mm, Breite der Klebefolie ca. 75 - 80 mm.
Bei den Abdichtungsarbeiten ist darauf zu achten, dass die Sichtbetonflächen nur soweit als Klebefläche herangezogen werden, dass nach Wiedereinbau der Fassadenelemente keine Kleberückstände sichtbar bleiben.
Sh. Einbausituation gemäß Zeichnung
KUE_D_KGB_AR_DT_FA_128-KGB I Bestandsfassade Ost I Typ B28&B29
Menge: 230,000 m
DIN 276-1/12-2018: 363

**01.03.0004 Lagerung der zu erhaltenden Komponenten**
Lagerung der in Titel 01.03 genannten Komponenten aller Positionen, zum Wiedereinbau. Gesamt: 22 Fassadenelemente + Zubehör

fachgerechte Lagerung in den Räumen des AN unter Berücksichtigung der erforderlichen klimatischen Gegebenheiten, für einen Zeitraum von ca. 39 Wochen, zwischen Demontage und Wiedermontage.
Menge: 39,000 Wo
DIN 276-1/12-2018: 344

**01.03.0005 Instandsetzung mehrteiliges Fassadenelement, B28**
Instandsetzung mehrteiliges Fassadenelement aus Massivholz, Nadelholz
beschichtet, mit Verglasung, Fenstertyp B28 und B29
siehe auch Bestandsbeschreibung

Entfernen der Schutzmaßnahmen, inkl. Entsorgung nicht mehr verwendbarer Materialien.
(Entfernen der Beschichtung im Titel 01.02)
Ausbesserung von Schadstellen (Kratzern, Druckstellen, Fehlstellen) an Fensterrahmen, Fensterflügel und Brüstungen mittels geeigneter Restaurierungstechniken,
Risse und Absplitterungen leimen, Nagellöcher schließen
retuschierende Angleichung der vorhandenen Beiztönung
Erhalt der originalen Substanz und patinabewusste Ausführung.
Einpassen der Fensterflügel durch Verklotzen der Scheiben
Warten, Fetten und Einstellen der Fensterbeschläge
Reinigung der Blechprofile / Wetterschutzprofile

Bestehende Fensterbänder 2-teilig, je 2 Stück pro Fensterflügel wiederverwenden, entlacken, reinigen, ölen, gangbar machen.

Montage neues Fensterzubehör in separaten Positionen.

Inklusive fachgerechter Transportvorbereitung und Abtransport der wiederzuverwendenden Teile auf die Baustelle. Lagerungszeit gemäß gesonderter Position.
Menge: 22,000 St
DIN 276-1/12-2018: 381

**01.03.0006 Umbau Brüstungspaneel**
Umbau Brüstungspaneel,
gemäß Sondageöffnung bestehend aus:
- hinterer Rohspanplatte
- Dämmung aus Styropor (HBCDD-haltiges Material)
- äußerer Sperrholzplatte, genutet

Abmessung B x H ca. 68 x 88 cm

- Lösen der hinteren Rohspanplatte,
- Ausbau und fachgerechte Demontage der Styropor-Dämmung, unter Anwendung der Hygienemaßnahmen und UVV-Anforderungen gemäß BG,
  Entsorgung.
- Einbau Wärmedämmschicht aus Holzfaserplatte WF DIN EN 13171,
  Bemessungswert der Wärmeleitfähigkeit max. 0,038 W/(mK), Nennwert der
  Wärmeleitfähigkeit max. 0,037 W/(mK), Baustoffklasse DIN 4102-1 B2
  (normalentflammbar), als Platte, Dämmschichtdicke ca. 30 mm,
  Anwendungsgebiet DIN 4108-10 WH
- Wiedermontage der Rohspanplatte.
- Befestigung der Platten durch Verschrauben bzw. wie im Bestand vorgefunden.
Menge: 88,000 St
DIN 276-1/12-2018: 344

**01.03.0007 Wiedereinbau Fassadenelemente B28 + B29**
Wiedereinbau der vorgenannten Fassadenelemente B28 und B29
nach Lagerung, Instandsetzung und Neubeschichtung.

Der Wiedereinbau der Füllelemente (Glas, Brüstungen, Fensterflügel) vor Ort oder in der Werkstatt obliegt dem AN.

Anlieferung und Montage, Fensterflügel einstellen, gangbar machen.
Entfernen und Entsorgen der Schutzverpackung.

Abdichtung der Anschlussfuge zum Außenbereich, zwischen Rahmen aus Nadelholz und Beton, auf Basis Polyethylen-Copolymer-Folie mit Vlieseinlage, geeignet für innen und außen, schwarz.

Ausführung inkl. aller Verklotzungen und Unterbauhölzer.
Menge: 22,000 St
DIN 276-1/12-2018: 381

**01.03.0008 Einfachfenster Isolierverglasung 2fach Innenscheibe ESG Floatglas D 6mm SZR 16mm Außenscheibe EG Floatglas D 6mm B 88 cm H 68 cm einsetzen abdichten**
Verglasung des Einfachfensters, Einbau in vorh. Rahmen, aus Holz, als 2-fache Isolierverglasung,
Innenscheibe aus Einscheiben-Sicherheitsglas (ESG) DIN EN 12150-1 aus Floatglas DIN EN 572-2, Nenndicke 6 mm,
Scheibenzwischenraum 16 mm mit Argonfüllung,
Außenscheibe aus Einfachglas aus Floatglas DIN EN 572-2, Nenndicke 6 mm, mit Sonnenschutzbeschichtung
Rechteck, Modell 008,
Breite Scheibe/Platte '88' cm,

Höhe Scheibe/Platte '68' cm,
Wärmedurchgangskoeffizient DIN 4108-4, Ug 1 W/m2K,
mit Sonnenschutz, Gesamtenergiedurchlass g 37 % DIN EN 410, UV-beständiger Randverbund und wärmetechnisch verbesserte Abstandhalter DIN EN ISO 10077-1,
Farbton Abstandhalter 'schwarz'

Lichttransmission T in % '>/= 70' einsetzen und abdichten, mit Dichtstoffen DIN EN 15651-2 und DIN 18545 und mit Glashalteleisten,

Farbton 'schwarz' raumseitig, aus Holz, befestigen mit Stiften, Ausführung gemäß Einzelbeschreibung,

Einzelbeschreibungs-Nr 'für Festverglasung'.
Menge: 176,000 St
DIN 276-1/12-2018: 334

**01.03.0009 Einfachfenster Isolierverglasung 2fach Innenscheibe ESG Floatglas D 6mm SZR 16mm Außenscheibe EG Floatglas D 6mm B 76 cm H 56 cm einsetzen abdichten**
Verglasung des Einfachfensters, Einbau in vorh. Rahmen, aus Holz, als 2-fache Isolierverglasung,
Innenscheibe aus Einscheiben-Sicherheitsglas (ESG) DIN EN 12150-1 aus Floatglas DIN EN 572-2, Nenndicke 6 mm,
Scheibenzwischenraum 16 mm, mit Argonfüllung
Außenscheibe aus Einfachglas aus Floatglas DIN EN 572-2, Nenndicke 6 mm, mit Sonnenschutzbeschichtung
Rechteck, Modell 008,
Breite Scheibe/Platte '76' cm,

Höhe Scheibe/Platte '56' cm,
Wärmedurchgangskoeffizient DIN 4108-4, Ug 1 W/m2K,
mit Sonnenschutz, Gesamtenergiedurchlass g 37 % DIN EN 410, UV-beständiger Randverbund und wärmetechnisch verbesserte Abstandhalter DIN EN ISO 10077-1,
Farbton Abstandhalter 'schwarz'

Lichttransmission T in % '>/= 70' einsetzen und abdichten, mit Dichtstoffen DIN EN 15651-2 und DIN 18545 und mit Glashalteleisten,

Farbton 'schwarz' raumseitig, aus Holz, befestigen mit Stiften,

Ausführung gemäß Einzelbeschreibung,
Einzelbeschreibungs-Nr 'für Fensterflügel'.
Menge: 88,000 St
DIN 276-1/12-2018: 334

**01.03.0010 Wandanschluss Passleiste, Massivholzleiste, Miwo-Hinterfüllung**
Herstellen neuen Wandanschluss zwischen Fensterrahmen und Massivwand
mit Passleisten aus Massivholzleisten, Nadelholz
3-seitig umlaufend, Dicke ~ 20 - 25 mm (= Fugenbreite), Tiefe ca. 90 mm
Hohlräume satt hinterfüllt mit Mineralwolle.
Ansicht Außenseite:
Stirnseite grundieren, lackieren 2-fach, NCS schwarz, dem Bestand angepasst,
nach Bemusterung und Wahl des AG
Menge: 226,000 m
DIN 276-1/12-2018: 381

**01.03.0011 Wandanschluss Passleiste, Massivholzleiste, 12/30 mm, senkr.**
Herstellen neuen Wandanschluss innen zwischen Fensterrahmen und Massivwand
mit Abdeckleisten aus Massivholzleisten, Nadelholz, Querschnitt 12/30 mm,
senkrecht an Passleiste der Pos. 01.03.0010 geschraubt,

Abdeckleiste grundieren, lackieren 2-fach, NCS schwarz, dem Bestand angepasst,
nach Bemusterung und Wahl des AG
Menge: 109,000 m
DIN 276-1/12-2018: 381

**01.03.0012 Deckenanschluss Passleiste, Massivholzleiste, 12/55-60 mm, waagr.**
Herstellen neuen Deckenanschluss innen zwischen Fensterrahmen und Massivdecke
mit Abdeckleisten aus Massivholzleisten, Nadelholz, Querschnitt 12/55-60 mm,
waagerecht an Passleiste der Pos. 01.03.0010 geschraubt,

Abdeckleiste grundieren, lackieren 2-fach, NCS schwarz, dem Bestand angepasst,
nach Bemusterung und Wahl des AG
Menge: 88,000 m
DIN 276-1/12-2018: 381

**01.03.0013 Abdichtung Bauteilfuge Außenwand elast.Fugendichtstoff F PUR B 5-10mm Primer Hinterfüllmaterial PE geschlossenzellig**
STLB-Bau 2026-04 034
Abdichtung von Bauteilfugen in Außenwänden, Untergrund 1. Fugenflanke Beton, Untergrund 2. Fugenflanke Holz, mit elastischem Fugendichtstoff Typ F DIN EN 15651-1, Klasse 25 LM, Volumenschwund kleiner gleich 10 %, Basis Polyurethan, Farbton schwarz, Fugenbreite über 5 bis 10 mm, Verhältnis Fugenbreite zu Dichtstofftiefe 1:1, zulässige Gesamtverformung 25 %, einschl. reinigen, einschl. systemgebundenem Primer und Hinterfüllmaterial, PE, nicht wassersaugend/geschlossenzellig, Ausführung gemäß Einzelbeschreibung,
Einzelbeschreibungs-Nr 'äußerer Wandanschluss'.
Menge: 314,000 m
DIN 276-1/12-2018: 335

**01.03.0014 Abdichtung Bauteilfuge Außenwand elast.Fugendichtstoff F PUR B 5-10mm Primer**
STLB-Bau 2026-04 034
Abdichtung von Bauteilfugen in Außenwänden, Untergrund 1. Fugenflanke Holz, Untergrund 2. Fugenflanke Metall, mit elastischem Fugendichtstoff Typ F DIN EN 15651-1, Klasse 25 LM, Volumenschwund kleiner gleich 10 %, Basis Polyurethan, Farbton schwarz, Fugenbreite über 5 bis 10 mm, Verhältnis Fugenbreite zu Dichtstofftiefe 1:1, zulässige Gesamtverformung 25 %, einschl. reinigen, einschl. systemgebundenem Primer, Ausführung gemäß Einzelbeschreibung,
Einzelbeschreibungs-Nr 'Verfugung Blechprofile, Wetterschutzbleche'.
Menge: 942,000 m
DIN 276-1/12-2018: 335

**01.03.0015 Herstellen Nut für Falzdichtung**
Menge: 300,000 m
DIN 276-1/12-2018: 334

**01.03.0016 Fensterfalzdichtung Lippendichtg EPDM**
Fensterfalzdichtung als Lippendichtung, aus EPDM, befestigen in vorh. Nut.
Menge: 300,000 m
DIN 276-1/12-2018: 334

**01.03.0017 Fenstergriff Alu eloxiert**
STLB-Bau 2026-04 029
Fenstergriff, abschließbar, aus Aluminium, Oberfläche eloxiert, Farbton silber,
Hersteller und Typ 'FSB, Typ 1015, zwingend vom Denkmalschutz gefordert'.
Menge: 80,000 St
DIN 276-1/12-2018: 334

**01.03.0018 Oberlichtöffner aufliegend Hebel Zugstange Abdeck. L 2,1-2,2m**
STLB-Bau 2026-04 029
Oberlichtöffner, aufliegend, für senkrecht eingebaute Fenster, für Kippflügel, mit obenliegender Schere, Zusatzverriegelung seitlich, mit zusätzlichen Fang- und Putzscheren, Handbetätigung mit Hebel und Zugstange, mit Abdeckung, Länge des Betätigungselementes über 2,1 bis 2,2 m, sichtbare Beschlagteile, Farbton silber, mit Handhebelsicherung.
Menge: 16,000 St
DIN 276-1/12-2018: 334

*Hinweis: Fensterelemente West B11 / B12 und B01 / B02*

**01.03.0019 Demontage mehrteiliges Fensterelement; b/h (3,625 bis 3,735) x 3,15 m, B11**
Demontage mehrteiliges Fensterelement aus Massivholz, Nadelholz
beschichtet, mit Verglasung, Fenstertyp B11
gemäß Bestandsbeschreibung.
Abmessungen B x H: (3,625 bis 3,735) x 3,15 m

Bestandsaufnahme des Fensterelements mit Kennzeichnung und
Dokumentation für die Sanierung.

Zerstörungsfreie Demontage des Fassadenelement von Hand /mit handgeführten Kleingeräten, ohne Funkenfreisetzung, ohne Untergrundbeschädigung,
Ausbau und Entsorgung der Glasscheiben und Glasleisten
Ausbau und Entsorgung der Fensterleibungsrahmen, Tiefe 26 cm
Ausbau und Entsorgung der Innenfensterbank
Ausbau und Entsorgung des Heizungssockel mit Sockelleiste
Ausbau und Entsorgung der Dichtbänder und Fenstergriffe
Entsorgungsmaterial wird Eigentum des AN.

fachgerechte Transportvorbereitung und Abtransport der wieder zu verwendenden Teile in die Lagerräume und Werkstätten des AN.
Lagerungszeit gemäß gesonderter Position.

Abrechnungseinheit:  Anzahl (St.)
Menge: 8,000 St
DIN 276-1/12-2018: 394

**01.03.0020 Demontage mehrteiliges Fensterelement; b/h (3,625 bis 3,735) x 3,15 m, B11**
Demontage mehrteiliges Fensterelement aus Massivholz, Nadelholz
beschichtet, mit Verglasung, Fenstertyp B11
gemäß Bestandsbeschreibung.
Abmessungen B x H: (3,625 bis 3,735) x 3,15 m

Leistung wie in Position 01.03.0019 beschrieben, jedoch

Demontageablauf:
- Ausbau der Fensterflügel, Festverglasungen und Brüstungsbauteile
- Vorbereitung des Fensterrahmenausbau für das Gewerk Schadstoffentsorgung, z. B. durch Freilegung der Befestigungen, Aussteifung der Rahmen
  für verwindungsfreien Ausbau dessen, ggf. Lösen von Rahmenverbindungen
  für den Ausbau mittels geeigneter Restaurierungstechniken,
- schriftliche Handlungsanweisung an das Gewerk Schadstoffsanierung für den
  Ausbau der Fensterrahmen
- Ausbau des Fensterrahmen durch das Gewerk Schadstoffsanierung und Reinigung von Asbestfasern, inkl. Freigabemeldung an das Gewerk Schreiner
- fachgerechte Transportvorbereitung und Abtransport der wieder zu verwendenden Teile in die Lagerräume und Werkstätten des AN.
Lagerungszeit gemäß gesonderter Position.

Abrechnungseinheit:  Anzahl (St.)
Menge: 1,000 St
DIN 276-1/12-2018: 394

**01.03.0021 Demontage mehrteiliges Fenster-/Türelement; b/h 3,735 x 3,15 m, B12**
Demontage mehrteiliges Fenster-/Türelement aus Massivholz, Nadelholz
beschichtet, mit Verglasung, Fenstertyp B12
gemäß Bestandsbeschreibung.
Abmessungen B x H: 3,735 x 3,15 m

Leistung wie in Pos. 01.03.0019 beschrieben.
Menge: 2,000 St
DIN 276-1/12-2018: 394

**01.03.0022 Demontage mehrteiliges Fensterelement; b/h (3,60 bis 3,70) x 1,695 m, B01**
Demontage mehrteiliges Fensterelement aus Massivholz, Nadelholz
beschichtet, mit Verglasung, Fenstertyp B01
gemäß Bestandsbeschreibung.
Abmessungen B x H: (3,60 bis 3,70) x 1,695 m

Bestandsaufnahme des Fensterelements mit Kennzeichnung und
Dokumentation für die Sanierung.

Zerstörungsfreie Demontage des Fassadenelement von Hand /mit handgeführten Kleingeräten, ohne Funkenfreisetzung, ohne Untergrundbeschädigung,
Ausbau und Entsorgung der Innenfensterbank
Ausbau und Entsorgung der Glasscheiben und Glasleisten
Ausbau und Entsorgung der Dichtbänder und Fenstergriffe
Entsorgungsmaterial wird Eigentum des AN.

fachgerechte Transportvorbereitung und Abtransport der wieder zu verwendenden Teile in die Lagerräume und Werkstätten des AN.
Lagerungszeit gemäß gesonderter Position.

Abrechnungseinheit:  Anzahl (St.)
Menge: 9,000 St
DIN 276-1/12-2018: 394

**01.03.0023 Demontage mehrteiliges Fenster-/Türelement; b/h (3,60 bis 3,70) x 1,695 m, B02**
Demontage mehrteiliges Fenster-/Türelement aus Massivholz, Nadelholz
beschichtet, mit Verglasung, Fenstertyp B02
gemäß Bestandsbeschreibung.
Abmessungen B x H: 3,70 x 1,695 / 2,98 m

Leistung wie in Pos. 01.03.0022 beschrieben.
Menge: 1,000 St
DIN 276-1/12-2018: 394

**01.03.0024 Demontage Füllbrett Fensterelement; b 26 - 29 cm B11 / B12 / B01 / B02**
Demontage zwischen den Fensterelementen angebrachtes Füllbrett aus Massivholz, Nadelholz
beschichtet, schwarz wie Fenstertypen B11 / B12 / B01 / B02
gemäß Bestandsbeschreibung.
Abmessungen B ca. 26 - 29 cm (variabel),
Längen ca. 3,15 m (B11/B12) und 1,69 m (B01/B02),
bestehend aus:
- 2 Leisten 30/30 mm zur Befestigung der Abdeckung
- Abdeckung, Dicke ca. 25 mm

Bestandsaufnahme des Fensterelements mit Kennzeichnung und
Dokumentation für die Sanierung.

Zerstörungsfreie Demontage von Hand /mit handgeführten Kleingeräten, ohne Funkenfreisetzung, ohne Untergrundbeschädigung im Zuge des Fensterausbaus.

Fachgerechte Transportvorbereitung und Abtransport der wieder zu verwendenden Teile in die Lagerräume und Werkstätten des AN.
Lagerungszeit gemäß gesonderter Position.

Abrechnungseinheit:  Meter
Menge: 25,000 m
DIN 276-1/12-2018: 394

**01.03.0025 Lagerung der zu erhaltenden Komponenten**
Lagerung der in Titel 01.02 genannten Komponenten aller Positionen, zum Wiedereinbau. Gesamt: 20 Fassadenelemente + Zubehör

fachgerechte Lagerung unter Berücksichtigung der erforderlichen klimatischen Gegebenheiten, für einen Zeitraum von ca. 34 Wochen, zwischen Demontage und Wiedermontage.
Menge: 34,000 Wo
DIN 276-1/12-2018: 344

**01.03.0026 Instandsetzung mehrteiliges Fensterelement, B11**
Instandsetzung mehrteiliges Fensterelement aus Massivholz, Nadelholz
beschichtet, mit Verglasung, Fenstertyp B11,
siehe auch Bestandsbeschreibung

Größe B/H:  ca. 362,5 - 373,5 / 315 cm, 6-tlg.
- 2 Brüstungsfelder mit Holzverkleidung innen und Holztäfelung außen
- 2 Fensterflügel
- 2 Oberlichter als Festverglasungen

Entfernen der Schutzmaßnahmen, inkl. Entsorgung nicht mehr verwendbarer Materialien.
(Entfernen der Beschichtung im Titel 01.02)
Ausbesserung von Schadstellen (Kratzern, Druckstellen, Fehlstellen) an Fensterrahmen, Fensterflügel und Brüstungen mittels geeigneter Restaurierungstechniken,
Risse und Absplitterungen leimen, Nagellöcher schließen
retuschierende Angleichung der vorhandenen Beiztönung
Erhalt der originalen Substanz und patinabewusste Ausführung.
Einpassen der Fensterflügel durch Verklotzen der Scheiben
Warten, Fetten und Einstellen der Fensterbeschläge
Reinigung der Blechprofile / Wetterschutzprofile

Bestehende Fensterbänder 2-teilig, je 2 Stück pro Fensterflügel wiederverwenden, entlacken, reinigen, ölen, gangbar machen.

Montage neues Fensterzubehör in separaten Positionen.

Inklusive fachgerechter Transportvorbereitung und Abtransport der wiederzuverwendenden Teile auf die Baustelle. Lagerungszeit gemäß gesonderter Position.
Menge: 8,000 St
DIN 276-1/12-2018: 381

**01.03.0027 Instandsetzung mehrteiliges Fenster-Türelement, B12**
Instandsetzung mehrteiliges Fenster-Türelement aus Massivholz, Nadelholz
beschichtet, mit Verglasung, Fenstertyp B12,
siehe auch Bestandsbeschreibung

Leistung wie in Pos. 01.03.0026 beschrieben, jedoch

Größe B/H:  ca. 373,5 / 315 cm, 5-tlg.
- 1 Brüstungsfeld mit Holzverkleidung innen und Holztäfelung außen
- 1 Festverglasung
- 2 Oberlichter als Festverglasungen
- 1 Tür mit Holzvertäfelung außen und raumseitig
Menge: 2,000 St
DIN 276-1/12-2018: 381

**01.03.0028 Instandsetzung mehrteiliges Fensterelement, B01**
Instandsetzung mehrteiliges Fensterelement aus Massivholz, Nadelholz
beschichtet, mit Verglasung, Fenstertyp B01,
siehe auch Bestandsbeschreibung

Leistung wie in Pos. 01.03.0026 beschrieben, jedoch

Größe B/H:  ca. 360 - 370 / 169,5 cm, 2-tlg.
- 2 Fensterflügel mit mittig angeordneten Mittelpfosten
Menge: 9,000 St
DIN 276-1/12-2018: 381

**01.03.0029 Instandsetzung mehrteiliges Fenster-Türelement, B02**
Instandsetzung mehrteiliges Fenster-Türelement aus Massivholz, Nadelholz
beschichtet, mit Verglasung, Fenstertyp B02,
siehe auch Bestandsbeschreibung

Leistung wie in Pos. 01.03.0026 beschrieben, jedoch

Größe B/H:  ca. 370 / 298 und 169,5 cm, 3-tlg.
- 1 Festverglasung
- 1 Oberlicht als Festverglasung
- 1 Tür mit Holzvertäfelung außen und raumseitig
Menge: 1,000 St
DIN 276-1/12-2018: 381

**01.03.0030 Schließen von Installationsdurcchbohrungen DN 50 mm**
Schließen von Installationsdurchbohrungen, rund, im Fensterrahmen aus Nadelholz
Rahmendicke '70' mm,
Durchmesser ca. 50 mm,
Ausführung mittels geeigneter Restaurierungstechniken

Ausführung an Fenstertyp B01, B02.
Menge: 3,000 St
DIN 276-1/12-2018: 344

**01.03.0031 Schließen von Installationsdurchbohrungen DN 25 mm**
Schließen von Installationsdurchbohrungen, rund, im Fensterrahmen aus Nadelholz
Rahmendicke 70 mm,
Durchmesser ca. 25 mm,
Ausführung mittels geeigneter Restaurierungstechniken

Ausführung an Fenstertyp B01, B02, B11, B12
Menge: 2,000 St
DIN 276-1/12-2018: 344

**01.03.0032 Austausch Türschwelle**
Austausch Türschwelle an neuen Bodenaufbau und Bestandstürblatt
Profilabmessung ca. B/H 50/130 mm
Menge: 2,000 St
DIN 276-1/12-2018: 334

**01.03.0033 Umbau Brüstungspaneel, Fenstertyp B11**
Umbau Brüstungspaneel, Fenstertyp B11
gemäß Sondageöffnung bestehend aus:
- hinterer Sperrholzplatte, Dicke ca. 10 mm, lackiert, weiß
- Dämmung aus alter KMF (positiv), Dicke ca. 25 mm
- äußerer Sperrholzplatte, auf vermutlich Holzrahmen befestigt
  (in der die Dämmung  eingelegt ist, sh. Bestandsplan)
- äußere Täfelung aus Nut- und Federschalung, Querschnitt 150/20 mm,
  mit Linsenkopfschrauben sichtbar befestigt

Abmessung B x H ca. 163 - 174 x 47 cm

- Lösen der hinteren Sperrholzplatte,
- Ausbau der KMF-Dämmung und fachgerechte Entsorgung unter Anwendung
  der TRGS 521.
- Einbau Wärmedämmschicht aus Holzfaserplatte WF DIN EN 13171,
  Bemessungswert der Wärmeleitfähigkeit max. 0,038 W/(mK), Nennwert der
  Wärmeleitfähigkeit max. 0,037 W/(mK), Baustoffklasse DIN 4102-1 B2
  (normalentflammbar), als Platte, Dämmschichtdicke ca. 25 mm,
  Anwendungsgebiet DIN 4108-10 WH
- Wiedermontage einer neuen Sperrholzplatte, Innenraum, Dicke 10 mm,
  Höhe ca. 50 cm.
- Befestigung der Platten durch Verschrauben bzw. wie im Bestand vorgefunden.
Menge: 16,000 St
DIN 276-1/12-2018: 334

**01.03.0034 Umbau Brüstungspaneel Fenstertyp B12**
Umbau Brüstungspaneel, Fenstertyp B12
Leistung wie in Pos. 01.03.0033 beschrieben, jedoch

Abmessung B x H ca. 230 x 47 cm
Menge: 2,000 St
DIN 276-1/12-2018: 334

**01.03.0035 Entsorgung KMF-Material**
Anfahren, Aufstellen, Vorhalten und im gefüllten Zustand Abfahren von Containern für künstliche Mineralfaser - Abfälle (KMF) für die Dauer der gesamten Bauzeit.
Es sind geschlossene Container zu verwenden.
Der Container darf nicht beschädigt sein. Jede Abfuhr von Containern ist im Bautagebuch zu protokollieren.

EAV - Code: 170603*

Die Vergütung erfolgt auf Nachweis gegen Vorlage des Wiegescheins der Deponie. Übergabe - und Wiegeschein ist den Abrechnungsunterlagen im Original beizufügen.
Menge: 200,000 kg
DIN 276-1/12-2018: 394

**01.03.0036 Wiedereinbau Fassadenelemente B11**
Wiedereinbau der vorgenannten Fassadenelemente B11
nach Lagerung, Instandsetzung und Neubeschichtung.

Der Wiedereinbau der Füllelemente (Glas, Brüstungen, Fensterflügel) vor Ort oder in der Werkstatt obliegt dem AN.

Anlieferung und Montage, Fensterflügel einstellen, gangbar machen.
Entfernen und Entsorgen der Schutzverpackung.

Abdichtung der Anschlussfuge zum Außenbereich, zwischen Rahmen aus Nadelholz und Beton, auf Basis Polyethylen-Copolymer-Folie mit Vlieseinlage, geeignet für innen und außen, schwarz.

Ausführung inkl. aller Verklotzungen und Unterbauhölzer.
Menge: 8,000 St
DIN 276-1/12-2018: 381

**01.03.0037 Wiedereinbau Fassadenelemente B12**
Wiedereinbau der vorgenannten Fassadenelemente B12
nach Lagerung, Instandsetzung und Neubeschichtung.

Der Wiedereinbau der Füllelemente (Glas, Brüstungen, Fensterflügel) vor Ort oder in der Werkstatt obliegt dem AN.

Anlieferung und Montage, Fenster- und Türflügel einstellen, gangbar machen.
Entfernen und Entsorgen der Schutzverpackung.

Abdichtung der Anschlussfuge zum Außenbereich, zwischen Rahmen aus Nadelholz und Beton, auf Basis Polyethylen-Copolymer-Folie mit Vlieseinlage, geeignet für innen und außen, schwarz.

Ausführung inkl. aller Verklotzungen und Unterbauhölzer.
Menge: 2,000 St
DIN 276-1/12-2018: 381

**01.03.0038 Wiedereinbau Fassadenelemente B01**
Wiedereinbau der vorgenannten Fassadenelemente B01
nach Lagerung, Instandsetzung und Neubeschichtung.

Der Wiedereinbau der Füllelemente (Glas, Brüstungen, Fensterflügel) vor Ort oder in der Werkstatt obliegt dem AN.

Anlieferung und Montage, Fensterflügel einstellen, gangbar machen.
Entfernen und Entsorgen der Schutzverpackung.

Abdichtung der Anschlussfuge zum Außenbereich, zwischen Rahmen aus Nadelholz und Beton, auf Basis Polyethylen-Copolymer-Folie mit Vlieseinlage, geeignet für innen und außen, schwarz.

Ausführung inkl. aller Verklotzungen und Unterbauhölzer.
Menge: 9,000 St
DIN 276-1/12-2018: 381

**01.03.0039 Wiedereinbau Fassadenelemente B02**
Wiedereinbau der vorgenannten Fassadenelemente B02
nach Lagerung, Instandsetzung und Neubeschichtung.

Der Wiedereinbau der Füllelemente (Glas, Brüstungen, Fensterflügel) vor Ort oder in der Werkstatt obliegt dem AN.

Anlieferung und Montage, Fenster- und Türflügel einstellen, gangbar machen.
Entfernen und Entsorgen der Schutzverpackung.

Abdichtung der Anschlussfuge zum Außenbereich, zwischen Rahmen aus Nadelholz und Beton, auf Basis Polyethylen-Copolymer-Folie mit Vlieseinlage, geeignet für innen und außen, schwarz.

Ausführung inkl. aller Verklotzungen und Unterbauhölzer.
Menge: 1,000 St
DIN 276-1/12-2018: 381

**01.03.0040 Einfachfenster Isolierverglasung 2fach Innenscheibe VSG Floatglas D 8mm SZR 16mm Außenscheibe ESG Floatglas D 6mm B 256 cm H 153 cm einsetzen abdichten**
Verglasung des Einfachfensters, Einbau in vorh. Rahmen, aus Holz, als 2-fache Isolierverglasung,
Innenscheibe aus Verbund-Sicherheitsglas (VSG) aus Floatglas DIN EN 572-2, Gesamtnenndicke 8 mm, 2-scheibig,
Scheibenzwischenraum 16 mm, mit Argonfüllung
Außenscheibe aus Einscheiben-Sicherheitsglas (ESG) DIN EN 12150-1 aus Floatglas DIN EN 572-2, Nenndicke 6 mm, mit Sonnenschutzbeschichtung
Rechteck, Modell 008,
Breite Scheibe/Platte '256' cm,

Höhe Scheibe/Platte '153' cm,
Wärmedurchgangskoeffizient DIN 4108-4, Ug 1 W/m2K,
mit Sonnenschutz, Gesamtenergiedurchlass g 37 % DIN EN 410, UV-beständiger Randverbund und wärmetechnisch verbesserte Abstandhalter DIN EN ISO 10077-1,
Farbton Abstandhalter 'schwarz'

Lichttransmission T in % '>/= 70' einsetzen und abdichten, mit Dichtstoffen DIN EN 15651-2 und DIN 18545 und mit Glashalteleisten,

Farbton 'schwarz' raumseitig, aus Holz, befestigen mit Stiften,

Ausführung gemäß Einzelbeschreibung,
Einzelbeschreibungs-Nr 'für Festverglasung'.
Menge: 1,000 St
DIN 276-1/12-2018: 334

**01.03.0041 Einfachfenster Isolierverglasung 2fach Innenscheibe VSG Floatglas D 8mm SZR 16mm Außenscheibe ESG Floatglas D 6mm B 112 cm H 64 cm einsetzen abdichten**
Verglasung des Einfachfensters, Einbau in vorh. Rahmen, aus Holz, als 2-fache Isolierverglasung,
Innenscheibe aus Verbund-Sicherheitsglas (VSG) aus Floatglas DIN EN 572-2, Gesamtnenndicke 8 mm, 2-scheibig,
Scheibenzwischenraum 16 mm, mit Argonfüllung
Außenscheibe aus Einscheiben-Sicherheitsglas (ESG) DIN EN 12150-1 aus Floatglas DIN EN 572-2, Nenndicke 6 mm, mit Sonnenschutzbeschichtung
Rechteck, Modell 008,
Breite Scheibe/Platte '112' cm,

Höhe Scheibe/Platte '64' cm,
Wärmedurchgangskoeffizient DIN 4108-4, Ug 1 W/m2K,
mit Sonnenschutz, Gesamtenergiedurchlass g 37 % DIN EN 410, UV-beständiger Randverbund und wärmetechnisch verbesserte Abstandhalter DIN EN ISO 10077-1,
Farbton Abstandhalter 'schwarz'

Lichttransmission T in % '>/= 70' einsetzen und abdichten, mit Dichtstoffen DIN EN 15651-2 und DIN 18545 und mit Glashalteleisten,

Farbton 'schwarz' raumseitig, aus Holz, befestigen mit Stiften,

Ausführung gemäß Einzelbeschreibung,
Einzelbeschreibungs-Nr 'für Festverglasung'.
Menge: 1,000 St
DIN 276-1/12-2018: 334

**01.03.0042 Einfachfenster Isolierverglasung 2fach Innenscheibe VSG Floatglas D 8mm SZR 16mm Außenscheibe EG Floatglas D 6mm B 235 cm H 187 cm einsetzen abdichten**
Verglasung des Einfachfensters, Einbau in vorh. Rahmen, aus Holz, als 2-fache Isolierverglasung,
Innenscheibe aus Verbund-Sicherheitsglas (VSG) aus Floatglas DIN EN 572-2, Gesamtnenndicke 8 mm, 2-scheibig,
Scheibenzwischenraum 16 mm, mit Argonfüllung
Außenscheibe aus Einfachglas aus Floatglas DIN EN 572-2, Nenndicke 6 mm, mit Sonnenschutzbeschichtung
Rechteck, Modell 008,
Breite Scheibe/Platte '235' cm,

Höhe Scheibe/Platte '187' cm,
Wärmedurchgangskoeffizient DIN 4108-4, Ug 1 W/m2K,
mit Sonnenschutz, Gesamtenergiedurchlass g 37 % DIN EN 410, UV-beständiger Randverbund und wärmetechnisch verbesserte Abstandhalter DIN EN ISO 10077-1,
Farbton Abstandhalter 'schwarz'

Lichttransmission T in % '>/= 70' einsetzen und abdichten, mit Dichtstoffen DIN EN 15651-2 und DIN 18545 und mit Glashalteleisten,

Farbton 'schwarz' raumseitig, aus Holz, befestigen mit Stiften,

Ausführung gemäß Einzelbeschreibung,
Einzelbeschreibungs-Nr 'für Festverglasung'.
Menge: 2,000 St
DIN 276-1/12-2018: 334

**01.03.0043 Einfachfenster Isolierverglasung 2fach Innenscheibe VSG Floatglas D 8mm SZR 16mm Außenscheibe EG Floatglas D 6mm B 235 cm H 49 cm einsetzen abdichten**
Verglasung des Einfachfensters, Einbau in vorh. Rahmen, aus Holz, als 2-fache Isolierverglasung,
Innenscheibe aus Verbund-Sicherheitsglas (VSG) aus Floatglas DIN EN 572-2, Gesamtnenndicke 8 mm, 2-scheibig,
Scheibenzwischenraum 16 mm, mit Argonfüllung
Außenscheibe aus Einfachglas aus Floatglas DIN EN 572-2, Nenndicke 6 mm,
mit Sonnenschutzbeschichtung
Rechteck, Modell 008,
Breite Scheibe/Platte '235' cm,

Höhe Scheibe/Platte '49' cm,
Wärmedurchgangskoeffizient DIN 4108-4, Ug 1 W/m2K,
mit Sonnenschutz, Gesamtenergiedurchlass g 37 % DIN EN 410, UV-beständiger Randverbund und wärmetechnisch verbesserte Abstandhalter DIN EN ISO 10077-1,
Farbton Abstandhalter 'schwarz'

Lichttransmission T in % '>/= 70' einsetzen und abdichten, mit Dichtstoffen DIN EN 15651-2 und DIN 18545 und mit Glashalteleisten,

Farbton 'schwarz' raumseitig, aus Holz, befestigen mit Stiften,

Ausführung gemäß Einzelbeschreibung,
Einzelbeschreibungs-Nr 'für Festverglasung'.
Menge: 2,000 St
DIN 276-1/12-2018: 334

**01.03.0044 Einfachfenster Isolierverglasung 2fach Innenscheibe VSG Floatglas D 8mm SZR 16mm Außenscheibe EG Floatglas D 6mm B 89 cm H 49 cm einsetzen abdichten**
Verglasung des Einfachfensters, Einbau in vorh. Rahmen, aus Holz, als 2-fache Isolierverglasung,
Innenscheibe aus Verbund-Sicherheitsglas (VSG) aus Floatglas DIN EN 572-2, Gesamtnenndicke 8 mm, 2-scheibig,
Scheibenzwischenraum 16 mm, mit Argonfüllung
Außenscheibe aus Einfachglas aus Floatglas DIN EN 572-2, Nenndicke 6 mm,
mit Sonnenschutzbeschichtung,
Rechteck, Modell 008,
Breite Scheibe/Platte '89' cm,

Höhe Scheibe/Platte '49' cm,
Wärmedurchgangskoeffizient DIN 4108-4, Ug 1 W/m2K,
mit Sonnenschutz, Gesamtenergiedurchlass g 37 % DIN EN 410, UV-beständiger Randverbund und wärmetechnisch verbesserte Abstandhalter DIN EN ISO 10077-1,
Farbton Abstandhalter 'schwarz'

Lichttransmission T in % '>/= 70' einsetzen und abdichten, mit Dichtstoffen DIN EN 15651-2 und DIN 18545 und mit Glashalteleisten,

Farbton 'schwarz' raumseitig, aus Holz, befestigen mit Stiften,

Ausführung gemäß Einzelbeschreibung,
Einzelbeschreibungs-Nr 'für Festverglasung'.
Menge: 2,000 St
DIN 276-1/12-2018: 334

**01.03.0045 Einfachfenster Isolierverglasung 2fach Innenscheibe ESG Floatglas D 6mm SZR 16mm Außenscheibe EG Floatglas D 6mm B 176 cm H 49 cm einsetzen abdichten**
Verglasung des Einfachfensters, Einbau in vorh. Rahmen, aus Holz, als 2-fache Isolierverglasung,
Innenscheibe aus Einscheiben-Sicherheitsglas (ESG) DIN EN 12150-1 aus Floatglas DIN EN 572-2, Nenndicke 6 mm,
Scheibenzwischenraum 16 mm, mit Argonfüllung
Außenscheibe aus Einfachglas aus Floatglas DIN EN 572-2, Nenndicke 6 mm,
mit Sonnenschutzbeschichtung,
Rechteck, Modell 008,
Breite Scheibe/Platte '176' cm,

Höhe Scheibe/Platte '49' cm,
Wärmedurchgangskoeffizient DIN 4108-4, Ug 1 W/m2K,
mit Sonnenschutz, Gesamtenergiedurchlass g 37 % DIN EN 410, UV-beständiger Randverbund und wärmetechnisch verbesserte Abstandhalter DIN EN ISO 10077-1,
Farbton Abstandhalter 'schwarz'

Lichttransmission T in % '>/= 70' einsetzen und abdichten, mit Dichtstoffen DIN EN 15651-2 und DIN 18545 und mit Glashalteleisten,

Farbton 'schwarz' raumseitig, aus Holz, befestigen mit Stiften,

Ausführung gemäß Einzelbeschreibung,
Einzelbeschreibungs-Nr 'für Festverglasung'.
Menge: 16,000 St
DIN 276-1/12-2018: 334

**01.03.0046 Einfachfenster Isolierverglasung 2fach Innenscheibe VSG Floatglas D 8mm SZR 16mm Außenscheibe ESG Floatglas D 6mm B 157 cm H 141 cm einsetzen abdichten**
Verglasung des Einfachfensters, Einbau in vorh. Rahmen, aus Holz, als 2-fache Isolierverglasung,
Innenscheibe aus Verbund-Sicherheitsglas (VSG) aus Floatglas DIN EN 572-2, Gesamtnenndicke 8 mm, 2-scheibig,
Scheibenzwischenraum 16 mm, mit Argonfüllung
Außenscheibe aus Einscheiben-Sicherheitsglas (ESG) DIN EN 12150-1 aus Floatglas DIN EN 572-2, Nenndicke 6 mm, mit Sonnenschutzbeschichtung
Rechteck, Modell 008,
Breite Scheibe/Platte '157' cm,

Höhe Scheibe/Platte '141' cm,
Wärmedurchgangskoeffizient DIN 4108-4, Ug 1 W/m2K,
mit Sonnenschutz, Gesamtenergiedurchlass g 37 % DIN EN 410, UV-beständiger Randverbund und wärmetechnisch verbesserte Abstandhalter DIN EN ISO 10077-1,
Farbton Abstandhalter 'schwarz'

Lichttransmission T in % '>/= 70' einsetzen und abdichten, mit Dichtstoffen DIN EN 15651-2 und DIN 18545 und mit Glashalteleisten,

Farbton 'schwarz' raumseitig, aus Holz, befestigen mit Stiften,

Ausführung gemäß Einzelbeschreibung,
Einzelbeschreibungs-Nr 'für Fensterflügel'.
Menge: 18,000 St
DIN 276-1/12-2018: 334

**01.03.0047 Einfachfenster Isolierverglasung 2fach Innenscheibe VSG Floatglas D 8mm SZR 16mm Außenscheibe ESG Floatglas D 6mm B 162 cm H 172 cm einsetzen abdichten**
Verglasung des Einfachfensters, Einbau in vorh. Rahmen, aus Holz, als 2-fache Isolierverglasung,
Innenscheibe aus Verbund-Sicherheitsglas (VSG) aus Floatglas DIN EN 572-2, Gesamtnenndicke 8 mm, 2-scheibig,
Scheibenzwischenraum 16 mm, mit Argonfüllung
Außenscheibe aus Einscheiben-Sicherheitsglas (ESG) DIN EN 12150-1 aus Floatglas DIN EN 572-2, Nenndicke 6 mm, mit Sonnenschutzbeschichtung
Rechteck, Modell 008,
Breite Scheibe/Platte '162' cm,

Höhe Scheibe/Platte '172' cm,
Wärmedurchgangskoeffizient DIN 4108-4, Ug 1 W/m2K,
mit Sonnenschutz, Gesamtenergiedurchlass g 37 % DIN EN 410, UV-beständiger Randverbund und wärmetechnisch verbesserte Abstandhalter DIN EN ISO 10077-1,
Farbton Abstandhalter 'schwarz'

Lichttransmission T in % '>/= 70' einsetzen und abdichten, mit Dichtstoffen DIN EN 15651-2 und DIN 18545 und mit Glashalteleisten,

Farbton 'schwarz' raumseitig, aus Holz, befestigen mit Stiften,

Ausführung gemäß Einzelbeschreibung,
Einzelbeschreibungs-Nr 'für Fensterflügel'.
Menge: 16,000 St
DIN 276-1/12-2018: 334

**01.03.0048 Wandanschluss außen Passleiste, Massivholzleiste, Miwo-Hinterfüllung**
Herstellen neuen Wandanschluss zwischen Fensterrahmen und Massivwand
mit Passleisten aus Massivholzleisten, Nadelholz
3-seitig umlaufend, Dicke ~ 20 - 25 mm (= Fugenbreite),
Hohlräume satt hinterfüllt mit Mineralwolle.
Ansicht Außenseite:
Stirnseite grundieren, lackieren 2-fach, NCS schwarz, dem Bestand angepasst,
nach Bemusterung und Wahl des AG

Ausführung Fenstertyp B01, B02, B11, B12
Menge: 87,000 m
DIN 276-1/12-2018: 381

**01.03.0049 Wiedermontage Füllbrett Fensterelement; b 26 - 29 cm B11 / B12 / B01 / B02**
Wiedermontage zwischen den Fensterelementen angebrachtes Füllbrett aus Massivholz, Nadelholz
beschichtet, schwarz wie Fenstertypen B11 / B12 / B01 / B02
gemäß Bestandsbeschreibung.
Abmessungen B ca. 26 - 29 cm (variabel),
Längen ca. 3,15 m (B11/B12) und 1,69 m (B01/B02),
bestehend aus:
- 2 Leisten 30/30 mm zur Befestigung der Abdeckung
- Abdeckung, Dicke ca. 25 mm

Inkl. Ertüchtigung des Füllbrett durch Hinterlegung Wärmedämmschicht aus Holzfaserplatte WF DIN EN 13171, Bemessungswert der Wärmeleitfähigkeit max. 0,038 W/(mK), Nennwert der Wärmeleitfähigkeit max. 0,037 W/(mK), Baustoffklasse DIN 4102-1 B2 (normalentflammbar), als Platte, Dämmschichtdicke ca. 50 mm, Anwendungsgebiet DIN 4108-10 WH

Abrechnungseinheit:  Meter

Ausführung an Fenstertypen B01, B02 und B11, B12 gemäß
Zeichnungs-Nr. KUE_D_KGB_AR_DT_FA_101 und _111.
Menge: 25,000 m
DIN 276-1/12-2018: 394

**01.03.0050 Wetterschenkel Aluminium eloxiert B01 / B02**
Wetterschenkel Aluminium eloxiert
Abwicklung 90 mm, 3-fach gekantet

Montage an Fenstertyp B01 / B02
Menge: 39,000 m
DIN 276-1/12-2018: 334

**01.03.0051 Abdichtung Bauteilfuge Außenwand elast.Fugendichtstoff F PUR B 5-10mm Primer Hinterfüllmaterial PE geschlossenzellig**
STLB-Bau 2026-04 034
Abdichtung von Bauteilfugen in Außenwänden, Untergrund 1. Fugenflanke Beton, Untergrund 2. Fugenflanke Holz, mit elastischem Fugendichtstoff Typ F DIN EN 15651-1, Klasse 25 LM, Volumenschwund kleiner gleich 10 %, Basis Polyurethan, Farbton schwarz, Fugenbreite über 5 bis 10 mm, Verhältnis Fugenbreite zu Dichtstofftiefe 1:1, zulässige Gesamtverformung 25 %, einschl. reinigen, einschl. systemgebundenem Primer und Hinterfüllmaterial, PE, nicht wassersaugend/geschlossenzellig, Ausführung gemäß Einzelbeschreibung,
Einzelbeschreibungs-Nr 'äußerer Wandanschluss, gilt für alle Fassaden- und Fensterelemente'.
Menge: 730,000 m
DIN 276-1/12-2018: 335

**01.03.0052 Abdichtung Bauteilfuge Außenwand elast.Fugendichtstoff F PUR B 5-10mm Primer**
STLB-Bau 2026-04 034
Abdichtung von Bauteilfugen in Außenwänden, Untergrund 1. Fugenflanke Holz, Untergrund 2. Fugenflanke Metall, mit elastischem Fugendichtstoff Typ F DIN EN 15651-1, Klasse 25 LM, Volumenschwund kleiner gleich 10 %, Basis Polyurethan, Farbton schwarz, Fugenbreite über 5 bis 10 mm, Verhältnis Fugenbreite zu Dichtstofftiefe 1:1, zulässige Gesamtverformung 25 %, einschl. reinigen, einschl. systemgebundenem Primer, Ausführung gemäß Einzelbeschreibung,
Einzelbeschreibungs-Nr 'Verfugung Blechprofile, Wetterschutzbleche'.
Menge: 400,000 m
DIN 276-1/12-2018: 335

**01.03.0053 Türfalzdichtung Hohlkammerprofil EPDM**
STLB-Bau 2025-10 029
Türfalzdichtung als Hohlkammerprofil, aus EPDM, befestigen in vorh. Nut.
Menge: 25,000 m
DIN 276-1/12-2018: 334

**01.03.0054 Fenstergriff Alu eloxiert**
STLB-Bau 2026-04 029
Fenstergriff, abschließbar, aus Aluminium, Oberfläche eloxiert, Farbton silber,
Hersteller und Typ 'FSB, Typ 1015, zwingend vom Denkmalschutz gefordert'.
Menge: 34,000 St
DIN 276-1/12-2018: 334

#### 01.04 Beschichtungsarbeiten

*Hinweis: Kalkulationshinweis*
Kalkulationshinweis

Der Titel 01.04 Beschichtungsarbeiten gilt nur für die Bestandsfenster. Für alle neu herzustellenden Fensterelemente,
Fensterleibungen und Fensterbänke, etc. sind die Beschichtungsarbeiten in die jeweiliigen LV-Positionen mit einzu
rechnen.

*Hinweis: Hinweis Vorarbeiten*
Hinweis Vorarbeiten:

In die nachfolgend beschriebenen Beschichtungsarbeiten sind alle erforderlichen Abklebearbeiten der nicht zu beschichtenden Materialien einzukalkulieren.

*Hinweis: Hinweis Beschichtung*
Hinweis Beschichtung:

Es handelt sich um eine deckende Beschichtung im Farbton schwarz nach NCS, der exakte Farbton und der Glanzgrad ist mit dem AG/Denkmalschutz abzustimmen.

Neue und nicht zu beschichtende Beschläge sind frühestens nach dem ersten Zwischenanstrich zu montieren.

Alle entschichteten Holzbauteile sind mit Bläueschutz zu behandeln.  Der Bläueschutz kann im ersten Grundanstrich enthalten sein.

Bei der in den einzelnen Positionstexten erwähnten Alkydharzlackfarbe handelt es sich um PU-Alkydharzlack, wasseremulgiert, lösemittelfrei.

**01.04.0001 Beschichtung einschl. Imprägnierung, Fenstertyp B28 / B29, ca. 378 / 298 cm, 16-tlg**
Beschichtung einschl. Imprägnierung
und Grundierung nach Abbeizen des mehrteiligen Fassadenelement B28 und B29 gemäß Bestandsbeschreibung und
wie folgt:

- Imprägnierung des rohen Holzes, nach der Farbabnahme durch Abbeizen, mit
  Holzschutzmittel,
- Grundierung (1. Zwischenanstrich) mit Alkydharzlackfarbe,
- Zwischenschliff
- 2. Zwischenanstrich mit Alkydharzlackfarbe
- Zwischenschliff
- Schlussanstrich mit Alkydharzlackfarbe

Farbton innen und außen: schwarz nach NCS, der exakte Farbton und der Glanzgrad ist mit dem AG/Denkmalschutz abzustimmen.

Größe B/H (Außenansicht):  ca. 378 / 298 cm, 16-tlg.
- 4 Brüstungsfelder
- 4 Fensterflügel
- 8 Festverglasungen

Abrechnung erfolgt pro Stück Fenster als komplette Einheit.
Menge: 22,000 St
DIN 276-1/12-2018: 335

**01.04.0002 Beschichtung einschl. Imprägnierung, Fenstertyp B01 ca. 360 - 370 / 169,5 cm, 2-tlg.**
Beschichtung einschl. Imprägnierung
und Grundierung nach Abbeizen des zweiteiligen Fensterelement B01 gemäß Bestandsbeschreibung und wie folgt:

Beschichtungsaufbau wie in Pos. 01.04.0001 beschrieben, jedoch

Größe B/H:  ca. 360 - 370 / 169,5 cm, 2-tlg.
- 2 Fensterflügel mit mittig angeordneten Mittelpfosten

Abrechnung erfolgt pro Stück Fenster als komplette Einheit.
Menge: 9,000 St
DIN 276-1/12-2018: 335

**01.04.0003 Beschichtung einschl. Imprägnierung, Fenstertyp B02 ca. 370 / 298 und 169,5 cm, 3-tlg**
Beschichtung einschl. Imprägnierung
und Grundierung nach Abbeizen des zweiteiligen Fensterelement B02 gemäß Bestandsbeschreibung und wie folgt:

Beschichtungsaufbau wie in Pos. 01.04.0001 beschrieben, jedoch

Größe B/H:  ca. 370 / 298 und 169,5 cm, 3-tlg.
- 1 Festverglasung
- 1 Oberlicht als Festverglasung
- 1 Tür mit Holzvertäfelung außen und raumseitig

Ausführung Fenster- und Türrahmen schwarz, wie beschrieben,
Täfelung des Türblatts naturfarben, wie beschrieben.

Abrechnung erfolgt pro Stück Fenster als komplette Einheit.
Menge: 1,000 St
DIN 276-1/12-2018: 335

**01.04.0004 Beschichtung einschl. Imprägnierung, Fenstertyp B11 ca. 362,5 - 373,5 / 315 cm, 6-tlg**
Beschichtung einschl. Imprägnierung
und Grundierung nach Abbeizen des zweiteiligen Fensterelement B11 gemäß Bestandsbeschreibung und wie folgt:

Beschichtungsaufbau wie in Pos. 01.04.0001 beschrieben, jedoch

Größe B/H:  ca. 362,5 - 373,5 / 315 cm, 6-tlg.
- 2 Brüstungsfelder mit Holzverkleidung innen und Holztäfelung außen
- 2 Fensterflügel
- 2 Oberlichter als Festverglasungen

Ausführung Fenster- und Türrahmen schwarz, wie beschrieben,
Täfelung des Türblatts naturfarben, wie beschrieben.

Abrechnung erfolgt pro Stück Fenster als komplette Einheit.
Menge: 8,000 St
DIN 276-1/12-2018: 335

**01.04.0005 Beschichtung einschl. Imprägnierung, Fenstertyp B12 ca. 373,5 / 315 cm, 5-tlg.**
Beschichtung einschl. Imprägnierung
und Grundierung nach Abbeizen des zweiteiligen Fensterelement B12 gemäß Bestandsbeschreibung und wie folgt:

Beschichtungsaufbau wie in Pos. 01.04.0001 beschrieben, jedoch

Größe B/H:  ca. 373,5 / 315 cm, 5-tlg.
- 1 Brüstungsfeld mit Holzverkleidung innen und Holztäfelung außen
- 1 Festverglasung
- 2 Oberlichter als Festverglasungen
- 1 Tür mit Holzvertäfelung außen und raumseitig

Ausführung Fenster- und Türrahmen schwarz, wie beschrieben,
Täfelung des Türblatts naturfarben, wie beschrieben.

Abrechnung erfolgt pro Stück Fenster als komplette Einheit.
Menge: 2,000 St
DIN 276-1/12-2018: 335

*Hinweis*

### 02 Denkmalgerechter Nachbau der Fenster KGB

#### 02.01 Fenster Typ B03 und B05, B15 und B16, B13 und B14

**02.01.0001 2-flügeliges Holz - Fensterelement Typ B03/B05; b/h:3,62 m / 1,695 m**
Zweiflügliges Holz - Fensterelement Typ B03 und TYP B05  mit 78 mm Grundbautiefe
mit Beschlägen liefern und funktionsfertig in fertiger Leistung montieren.
Denkmalgerechter Nachbau gemäß Fenstertyp B01.

Element bestehend aus:  2-flg. Holzfenster

Elementrichtmaß b / h:  ca. 3.620 mm x 1.695 mm

Brüstung:  ca. 1.350 mm (H. ü. OK FFB)
Brüstungsanschluss:  Stahlbeton - Bestand (SB)
Sturzhöhe:  ca. 3.000 mm (H.ü. OK FFB)
Sturzanschluss:  Stahlbeton - Bestand (SB)
Wanddicke Anschluss:  400 mm (Stahlbetonstütze)
Montage:  Außenwandbündig
Fenster:  nach DIN EN 14351-1
Material:  Nadelholz in Fensterholzqualität, Lärche
Profile:  rechteckig und scharfkantig gemäß
  Bestand
Glasleiste:  Kante gebrochen mit Nut
Wetterschenkel:  Aluminium eloxiert
Oberfläche außen:  NCS schwarz, gemäß Bestand
Oberfläche innen:  NCS schwarz, gemäß Bestand

Anforderungen:
Rahmendurchbiegung  B≤ 1/300
Wärmeschutz DIN EN ISO 10077-1
DIN 4108-4  Uw  ≤ 1,0 W/(m2K)
Transmissionsgrad:  T  ≥ 0,70
Gesamtenergiedurchlässigkeit:  g  ≤ 37 % DIN EN 410
Bewertetes Schalldämm-Maß:  ohne Anforderung
Brandschutz:  ohne Anforderung
Windlast:  Klasse 1 (Prüfdruck P1 400 Pa)
  DIN EN 12210
Luftdurchlässigkeit:  Klasse 3 nach DIN EN 12207
Schlagregendichtheit:  Klasse 4 A (150 Pa) nach DIN EN 12208
Mechanische Beanspruchung:  Klasse 4 nach DIN EN 13115
Widerstand Windlast :  C3 nach DIN EN 12210
Dauerfunktion:  Klasse 3 nach DIN EN 12400-1

Profil-Abmessungen:
Blendrahmen:  78/95 mm
Flügelrahmen:  78/95 mm
Mittelpfosten  78/100 mm

Fensterelemente
2 Drehflügel  DIN links  / DIN rechts
Abmessungen je Flügel b / h:  ca. 1.760 mm / 1.560 mm
Verglasung:
*  Glas:  2-fach Isolierglas
*  Aufbau außen / Innen:  6 mm ESG aus Float / 16 mm LZR Argon
  / VSG 2 x 4 mm Float PVB 0,38 mm
*  Beschichtung:  Sonnenschutzbeschichtung
*  mit thermisch verbessertem Randverbund (warme Kante)

Beschläge:  Drehbeschlag
Fenstergriff:  abschließbar Typ FSB 1015 Aluminium
  (vom Denkmalschutz gefordert)

außerdem vorgerichtet für:
(in gesonderten Positionen)

* Innenfensterbank
* Innenleibung, 3-seitig
* Kopplungselement 1-seitig

Bauwerksanschlüsse
mit allen fachgerechten Bauwerksanschlüssen gemäß Anforderung.
Unter-, Befestigungs-, Verbindungskonstruktionen, Verklotzungen, Hinterfüllungen etc. nach Erfordernis, sowie sämtlichen, sauberen, dauerelastischen Verfugungen im Farbton des Fensterelement Systems zu angrenzenden Bauteilen, vertikal und horizontal.

Verankerung der Elemente mittels bauaufsichtlich zugelassener,
erforderlicher Befestigungs- und Verbindungsmitteln, Kleinteilen, Bohrungen
u.ä. in Stahlbeton - Wandöffnung

Alle Hohlräume zwischen Bauwerk und Fassadenelementen sind
vollflächig und hohlraumfrei mit Steinwolle zu dämmen / zu füllen.

Ausführungsort:
Raum KGB 010  EG - Ost- und Westseite,
  Achsen B.F - B.H

Ausführung gemäß Fensterliste und  Detail - Planung
KUE_A_KGB_AR_GR_00_501 I Grundriss EG
KUE_A_KGB_AR_SC_XX_501 I Schnitt B1 + B2
KUE_A_KGB_AR_DT_FA_103 I Nachbau Fass. Kunstbau West-Typ B03
KUE_A_KGB_AR_DT_FA_105 I Nachbau Fass. Kunstbau Ost-Typ B05

Abrechnungseinheit:  Anzahl (St.)
Menge: 6,000 St
DIN 276-1/12-2018: 334

**02.01.0002 2-flügeliges Holz - Fensterelement Typ B03; b/h:3,57 m / 1,695 m**
Zweiflügliges Holz - Fensterelement Typ B03 mit 78 mm Grundbautiefe
mit Beschlägen liefern und funktionsfertig in fertiger Leistung montieren.
Denkmalgerechter Nachbau gemäß Fenstertyp B01.

Leistung wie in Pos. 02.01.0001 beschrieben, jedoch

Elementrichtmaß b / h:  ca. 3.570 mm x 1.695 mm
Menge: 1,000 St
DIN 276-1/12-2018: 334

**02.01.0003 4-teiliges Holz - Fensterelement Typ B15; b/h:3,62 m / 3,15 m; mit 2 Ki-Fl.**
4-teiliges Holz - Fensterelement TYP B15  mit 78 mm Grundbautiefe
mit Beschlägen liefern und funktionsfertig in fertiger Leistung montieren.
Denkmalgerechter Nachbau gemäß Fenstertyp B15 (Ausführung derzeit in Aluminium).

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
Element bestehend aus:  2 Stück Festverglasungen
  2 Stück 1-flg. Holzfenster

Elementrichtmaß b / h:  ca. 3.620 mm x 3.150 mm

Brüstung:  keine, Element raumhoch
Bodenanschluss:  Stahlbeton - Bestand (SB)
Sturzhöhe:  ca. 3.150 mm (H.ü. OK FFB)
Sturzanschluss:  Stahlbeton - Bestand (SB)
Wanddicke Anschluss:  400 mm (Stahlbetonstütze)
Montage:  Außenseite
Fenster:  nach DIN EN 14351-1
Material:  Nadelholz in Fensterholzqualität
Profile:  rechteckig und scharfkantig gemäß
  Bestand
Glasleiste:  Kante gebrochen mit Nut
Wetterschenkel:  Aluminium eloxiert
Oberfläche außen:  NCS schwarz, gemäß Bestand
Oberfläche innen:  NCS schwarz, gemäß Bestand

Anforderungen
Rahmendurchbiegung  B≤ 1/300
Wärmeschutz DIN EN ISO 10077-1
DIN 4108-4  Uw  ≤ 1,0 W/(m2K)
Transmissionsgrad:  T  ≥ 0,70
Gesamtenergiedurchlässigkeit:  g  ≤ 37 %
Bewertetes Schalldämm-Maß:  ohne Anforderung
Brandschutz:  ohne Anforderung
Windlast:  Klasse 1 (Prüfdruck P1 400 Pa)
  DIN EN 12210
Luftdurchlässigkeit:  Klasse 3 nach DIN EN 12207
Schlagregendichtheit:  Klasse 4 A (150 Pa) nach DIN EN 12208
Mechanische Beanspruchung:  Klasse 4 nach DIN EN 13115
Widerstand Windlast :  C3 nach DIN EN 12210
Dauerfunktion:  Klasse 3 nach DIN EN 12400-1

Abmessungen:
- Blendrahmen:  78/95 mm
- Flügelrahmen:  78/95 mm
- Mittelpfosten  78/100 mm

Fensterelemente
2 Kippflügel  Glas-Oberlicht
Abmessungen je Flügel b / h:  ca. 1.760 mm / 500 mm
Verglasung:
*  Glas:  2-fach Isolierglas
*  Aufbau außen / Innen:  6 mm Float / 16 mm LZR Argon
  / ESG 6 mm
*  Beschichtung:  Sonnenschutzbeschichtung

2 Festverglasungen  ca. 1.681 mm / 2.431 mm
  als absturzsicherndes Fensterelement
  Kathegorie A1 DIN 18008-4
Verglasung:
*  Glas:  2-fach Isolierglas
*  Aufbau außen / Innen:  VSG 2 x 4 mm Float PVB 0,38 mm /
  16 mm LZR Argon / VSG 2 x 4 mm Float
  PVB 0,38 mm
*  Beschichtung:  Sonnenschutzbeschichtung
mit thermisch verbessertem Randverbund (warme Kante)

Beschläge:  Kippbeschlag
Fenstergriff:  Oberlichtöffner mit Handhebel und
  Schere, Aluminium

außerdem vorgerichtet für:
(in gesonderten Positionen)

* Innenleibung, 3-seitig
* Kopplungselement 1-seitig

Bauwerksanschlüsse
mit allen fachgerechten Bauwerksanschlüssen gemäß Anforderung.
Unter-, Befestigungs-, Verbindungskonstruktionen, Verklotzungen, Hinterfüllungen etc. nach Erfordernis, sowie sämtlichen, sauberen, dauerelastischen Verfugungen im Farbton des Fensterelement Systems zu angrenzenden Bauteilen, vertikal und horizontal.

Verankerung der Elemente mittels bauaufsichtlich zugelassener,
erforderlicher Befestigungs- und Verbindungsmitteln, Kleinteilen, Bohrungen
u.ä. in Stahlbeton - Wandöffnung

Alle Hohlräume zwischen Bauwerk und Fassadenelementen sind
vollflächig und hohlraumfrei mit Steinwolle zu dämmen / zu füllen.

Ausführungsort:
Raum KGB 110  1. OG - Ostseite, Achsen B.2/B.F - B.H

Ausführung gemäß Detail - Planung
KUE_A_KGB_AR_GR_01_501 I Grundriss  1. OG
KUE_A_KGB_AR_SC_XX_501 I Schnitt B1 + B2
KUE_A_KGB_AR_DT_FA_115 I Nachbau Fass. Kunstbau Ost-Typ B15 + B16

Abrechnungseinheit:  Anzahl (St.)
Menge: 3,000 St
DIN 276-1/12-2018: 334

**02.01.0004 4-teiliges Holz - Fensterelement Typ B16; b/h:3,62 m / 3,15 m; festverglast**
4-teiliges Holz - Fensterelement TYP B16  mit 78 mm Grundbautiefe
liefern und funktionsfertig in fertiger Leistung montieren.
Denkmalgerechter Nachbau gemäß Fenstertyp B15 (Ausführung derzeit in Aluminium), als Innenfenster.

Element bestehend aus:  2 Stück Festverglasungen
  2 Stück Festverglasungen als OL

Elementrichtmaß b / h:  ca. 3.620 mm x 3.150 mm

Brüstung:  keine, Element raumhoch
Bodenanschluss:  Stahlbeton - Bestand (SB)
Sturzhöhe:  ca. 3.150 mm (H.ü. OK FFB)
Sturzanschluss:  Stahlbeton - Bestand (SB)
Wanddicke Anschluss:  400 mm (Stahlbetonstütze)
Montage:  Außenseite
Fenster:  nach DIN EN 14351-1
Material:  Nadelholz in Fensterholzqualität
Profile:  rechteckig und scharfkantig gemäß
  Bestand
Glasleiste:  Kante gebrochen mit Nut
Wetterschenkel:  Aluminium eloxiert
Oberfläche außen:  NCS schwarz, gemäß Bestand
Oberfläche innen:  NCS schwarz, gemäß Bestand

Anforderungen:
Rahmendurchbiegung  B≤ 1/300
Wärmeschutz DIN EN ISO 10077-1
DIN 4108-4  nicht erforderlich
Transmissionsgrad:  T  ≥ 0,70
Gesamtenergiedurchlässigkeit:  g  ≤ 37 % DIN EN 410
Bewertetes Schalldämm-Maß:  Rw:p ≥ 47 dB
Brandschutz:  ohne Anforderung
Windlast:  nicht erforderlich
Luftdurchlässigkeit:  Klasse 3 nach DIN EN 12207
Schlagregendichtheit:  nicht erforderlich
Mechanische Beanspruchung:  Klasse 4 nach DIN EN 13115
Widerstand Windlast :  nicht erforderlich
Dauerfunktion:  nicht erforderlich

Abmessungen
- Blendrahmen:  78/95 mm
- Querkämpfer:  78/95 mm
- Mittelpfosten  78/100 mm

Fensterelemente

2 Festverglasungen  Oberlichter
Abmessungen je Flügel b / h:  ca. 1.760 mm / 500 mm
Verglasung:
*  Glas:  2-fach Isolierglas
*  Aufbau außen / Innen:  6 mm Float / 16 mm LZR Argon
  / ESG 6 mm

2 Festverglasungen  ca. 1.681 mm / 2.431 mm
  als absturzsicherndes Fensterelement
  Kathegorie A1 DIN 18008-4
Verglasung:
*  Glas:  2-fach Isolierglas
*  Aufbau außen / Innen:  VSG 2 x 4 mm Float PVB 0,38 mm /
  16 mm LZR Argon / VSG 2 x 4 mm Float
  PVB 0,38 mm

erforderliche Beschläge inklusive  nicht erforderlich

außerdem vorgerichtet für:
(in gesonderten Positionen)

* Innenleibung, 3-seitig
* Kopplungselement 1-seitig

Bauwerksanschlüsse
mit allen fachgerechten Bauwerksanschlüssen gemäß Anforderung.
Unter-, Befestigungs-, Verbindungskonstruktionen, Verklotzungen, Hinterfüllungen etc. nach Erfordernis, sowie sämtlichen, sauberen, dauerelastischen Verfugungen im Farbton des Fensterelement Systems zu angrenzenden Bauteilen, vertikal und horizontal.

Verankerung der Elemente mittels bauaufsichtlich zugelassener,
erforderlicher Befestigungs- und Verbindungsmitteln, Kleinteilen, Bohrungen
u.ä. in Stahlbeton - Wandöffnung

Alle Hohlräume zwischen Bauwerk und Fassadenelementen sind
vollflächig und hohlraumfrei mit Steinwolle zu dämmen / zu füllen.

Ausführungsort:
Raum KGB 110 zu Luftraum  1. OG - Ostseite, Achsen B.2/B.F - B.H

Ausführung gemäß Detail - Planung
KUE_A_KGB_AR_GR_01_501 I Grundriss  1. OG
KUE_A_KGB_AR_SC_XX_501 I Schnitt B1 + B2
KUE_A_KGB_AR_DT_FA_115 I Nachbau Fass. Kunstbau Ost-Typ B15 + B16

Abrechnungseinheit:  Anzahl (St.)
Menge: 1,000 St
DIN 276-1/12-2018: 334

**02.01.0005 Füllungspaneel b = 300 mm**
Füllungspaneel
zwischen den Fensterrahmen der Fenstertypen B05 und B15
zur Aufnahme der Maßtoleranzen und Verkleidung der bauseitigen Stahlstütze HEB 160.
Befestigung durch Verleimen an Holzfenstern mit Versatz zur Oberfläche der Fensterebene.
Dicke Füllungspaneel ca. 50 - 55 mm, Breite ca. 300 mm,
Längen 1,70 m bzw. 3,15 m
Oberfläche außen: NCS schwarz, gemäß Bestand
Menge: 5,000 m
DIN 276-1/12-2018: 334

**02.01.0006 Füllungspaneel b = ca. 120 - 140 mm**
Füllungspaneel
zwischen den Fensterrahmen des Fenstertyp B15 und dem anschließenden Metallfenster (um 90° gedreht),
zur Aufnahme der Maßtoleranzen und Verkleidung der bauseitigen Stahlstütze HEB 160.
Befestigung durch Verleimen an Holz- und Metallfenstern mit Versatz zur Oberfläche der Fensterebene, zusätzliche Halterung durch Metall-Klemmprofil, Leistung Gewerk Metallfassade.
Dicke Füllungspaneel ca. 50 - 55 mm, Breite ca. 120 - 140 mm
Oberfläche außen: NCS schwarz, gemäß Bestand.

Ausführung gemäß Plan
KUE_A_KGB_AR_DT_FA_115 I Nachbau Fass. Kunstbau Ost-Typ B15 + B16
Menge: 3,500 m
DIN 276-1/12-2018: 334

**02.01.0007 5-teiliges Holz - Fenster-Türelement Typ B14; b/h:3,62 m / 3,15 m**
5-teiliges Holz - Fenster-Türelement TYP B14  mit 78 mm Grundbautiefe
mit Beschlägen liefern und funktionsfertig in fertiger Leistung montieren.
Denkmalgerechter Nachbau gemäß Fenstertyp B12.

Element bestehend aus:  2 Stück Festverglasungen als OL
  1 Stück Festverglasung
  1 Stück Brüstungspaneel
  1 Tür

Elementrichtmaß b / h:  ca. 3.620 mm x 3.150 mm

Brüstung:  Element raumhoch
Bodenanschluss:  Stahlbeton - Bestand (SB)
Sturzhöhe:  ca. 3.150 mm (H.ü. OK FFB)
Sturzanschluss:  Stahlbeton - Bestand (SB)
Wanddicke Anschluss:  400 mm (Stahlbetonstütze)
Montage:  Außenseite
Fenster:  nach DIN EN 14351-1
Material:  Nadelholz in Fensterholzqualität, Lärche
Profile:  rechteckig und scharfkantig gemäß
  Bestand
Glasleiste:  Kante gebrochen mit Nut
Wetterschenkel:  Aluminium eloxiert

Oberfläche Rahmen außen:  NCS schwarz, gemäß Bestand
Oberfläche Rahmen innen:  NCS schwarz, gemäß Bestand
Paneel- und Türfüllungen:  im Naturholzton leicht pigmentiert,
  lackiert, holzsichtig

Anforderungen:
Rahmendurchbiegung  B≤ 1/300
Wärmeschutz DIN EN ISO 10077-1
DIN 4108-4  Uw  ≤ 1,0 W/(m2K)
Transmissionsgrad:  T  ≥ 0,70
Gesamtenergiedurchlässigkeit:  g  ≤ 37 % DIN EN 410
Bewertetes Schalldämm-Maß:  ohne Anforderung
Brandschutz:  ohne Anforderung
Luftdurchlässigkeit:  Klasse 3 nach DIN EN 12207
Schlagregendichtheit:  Klasse 4 A (150 Pa) nach DIN EN 12208
Mechanische Beanspruchung:  Klasse 4 nach DIN EN 13115
Widerstand Windlast :  C3 nach DIN EN 12210
Dauerfunktion:  Klasse 3 nach DIN EN 12400-1

Profil-Abmessungen
- Blendrahmen:  78/95 mm
- Flügelrahmen:  78/95 mm
- Mittelpfosten  78/100 mm

Fensterelemente
1 Festverglasung  Glas-Oberlicht ca. 2.350 mm / 500 mm
1 Festverglasung  Glas-Oberlicht ca. 1.150 mm / 500 mm
Verglasung:
*  Glas:  2-fach Isolierglas
*  Aufbau außen / Innen:  6 mm Float / 16 mm LZR Argon
  / ESG 6 mm
*  Beschichtung:  Sonnenschutzbeschichtung

1 Festverglasung  ca. 2.350 mm / 1.870 mm
Verglasung:
*  Glas:  2-fach Isolierglas
*  Aufbau außen / Innen:  6 mm ESG aus Float / 16 mm LZR Argon
  / VSG 2 x 4 mm Float PVB 0,38 mm
*  Beschichtung:  Sonnenschutzbeschichtung
mit thermisch verbessertem Randverbund (warme Kante)

Türelement:
Abmessung:  1.100 x 2.500 mm
Material:  Sandwichelement aus Holzwerkstoff
  Füllung aus Dämmung, Oberflächen
  beidseitig mit Holztäfelung, Querschnitt
  20/115 mm, sichtbar verschraubt.
Türschwelle:  Purenit, wasserfest, ca. 70/110 mm mit
  Auflaufschwelle Aluminium
Beschläge:  Hebedrehbeschlag, Einsteckschloss,
  vorgerichtet für PZ
Bänder:  3 Stück Rollenbänder 2-teilig
Türgriff:  Typ FSB 1045 Aluminium
  (vom Denkmalschutz gefordert)
  zusätzlich Ziehknauf gemäß Bestand
  Typ B12
Dichtungen:  2-fach, 3-seitig umlaufend
  absenkbare Türdichtung

Brüstung:
Abmessung:  2.350 x 470 mm
Material:  Sandwichelement aus Tischlerplatten
  Füllung aus Dämmung, aus Holzfaserplatte WF DIN EN 13171, Bemessungswert der Wärmeleitfähigkeit max. 0,038
  W/(mK), Nennwert der Wärmeleitfähigkeit max. 0,037 W/(mK),
  Baustoffklasse DIN 4102-1 B2 (normalentflammbar),
  Anwendungsgebiet DIN 4108-10 WH
  Oberflächen außen mit Holztäfelung,
  Querschnitt 20/115 mm, sichtbar verschraubt mit Linsenkopfschrauben,
  innen mit Lärchefurnier, weiß beschichtet
  Gesamtdicke  ca. 73 mm

Deckenanschluss:
Abmessung:  3.620 x 530 mm
Material:  Sandwichelement aus Tischlerplatten,
  Aufbau wie Brüstung, jedoch innen und
  außen mit Lärchefurnier
  Befestigung mit Edelstahlwinkeln an
  Holz-Beton-Verbunddecke, Anzahl und
  Größe nach statischer Erfordernis

außerdem vorgerichtet für:
(in gesonderten Positionen)

* Innenfensterbank
* Innenleibung, 3-seitig
* Kopplungselement 1-seitig

Bauwerksanschlüsse
mit allen fachgerechten Bauwerksanschlüssen gemäß Anforderung.
Unter-, Befestigungs-, Verbindungskonstruktionen, Verklotzungen, Hinterfüllungen etc. nach Erfordernis, sowie sämtlichen, sauberen, dauerelastischen Verfugungen im Farbton des Fensterelement Systems zu angrenzenden Bauteilen, vertikal und horizontal.

Verankerung der Elemente mittels bauaufsichtlich zugelassener,
erforderlicher Befestigungs- und Verbindungsmitteln, Kleinteilen, Bohrungen
u.ä. in Stahlbeton - Wandöffnung

Alle Hohlräume zwischen Bauwerk und Fassadenelementen sind
vollflächig und hohlraumfrei mit Steinwolle zu dämmen / zu füllen.

Ausführungsort:
Raum KGB 110  1. OG - Westseite, Achsen B.2/B.F - B.H

Ausführung gemäß Detail - Planung
KUE_A_KGB_AR_GR_01_501 I Grundriss  1. OG
KUE_A_KGB_AR_SC_XX_501 I Schnitt B1 + B2
KUE_A_KGB_AR_DT_FA_113 I Nachbau - Typ B13 und B14

Abrechnungseinheit:  Anzahl (St.)
Menge: 1,000 St
DIN 276-1/12-2018: 334

**02.01.0008 6-teiliges Holz - Fensterelement Typ B13; b/h:3,70 m / 3,15 m**
6-teiliges Holz - Fenster-Türelement TYP B13  mit 78 mm Grundbautiefe
mit Beschlägen liefern und funktionsfertig in fertiger Leistung montieren.
Denkmalgerechter Nachbau gemäß Fenstertyp B11.

Element bestehend aus:  2 Stück Festverglasungen als OL
  2 Stück Fensterflügel
  2 Stück Brüstungspaneele

Elementrichtmaß b / h:  ca. 3.700 mm x 3.150 mm

Brüstung:  Element raumhoch
Bodenanschluss:  Stahlbeton - Bestand (SB)
Sturzhöhe:  ca. 3.150 mm (H.ü. OK FFB)
Sturzanschluss:  Holz-Beton-Verbunddecke - Aufstockung
Wanddicke Anschluss:  400 mm (Stahlbetonstütze)
Montage:  Außenseite
Fenster:  nach DIN EN 14351-1
Material:  Nadelholz in Fensterholzqualität, Lärche
Profile:  rechteckig und scharfkantig gemäß
  Bestand
Glasleiste:  Kante gebrochen mit Nut
Wetterschenkel:  Aluminium eloxiert

Oberfläche Rahmen außen:  NCS schwarz, gemäß Bestand
Oberfläche Rahmen innen:  NCS schwarz, gemäß Bestand
Paneel- und Türfüllungen:  im Naturholzton leicht pigmentiert,
  lackiert, holzsichtig

Anforderungen:
Rahmendurchbiegung  B≤ 1/300
Wärmeschutz DIN EN ISO 10077-1
DIN 4108-4  Uw  ≤ 1,0 W/(m2K)
Transmissionsgrad:  T  ≥ 0,70
Gesamtenergiedurchlässigkeit:  g  ≤ 37 % DIN EN 410
Bewertetes Schalldämm-Maß:  ohne Anforderung
Brandschutz:  ohne Anforderung
Luftdurchlässigkeit:  Klasse 3 nach DIN EN 12207
Schlagregendichtheit:  Klasse 4 A (150 Pa) nach DIN EN 12208
Mechanische Beanspruchung:  Klasse 4 nach DIN EN 13115
Widerstand Windlast:  C3 nach DIN EN 12210
Dauerfunktion:  Klasse 3 nach DIN EN 12400-1

Profil-Abmessungen
- Blendrahmen:  78/95 mm
- Flügelrahmen:  78/95 mm
- Mittelpfosten  78/100 mm

Fensterelemente
2 Festverglasungen  Glas-Oberlicht je ca. 1.750 mm / 500 mm

Verglasung:
*  Glas:  2-fach Isolierglas
*  Aufbau außen / Innen:  6 mm Float / 16 mm LZR Argon
  / ESG 6 mm
*  Beschichtung:  Sonnenschutzbeschichtung

2 Fensterflügel  ca. 1.750 mm / 1.870 mm
Verglasung:
*  Glas:  2-fach Isolierglas
*  Aufbau außen / Innen:  6 mm ESG aus Float / 16 mm LZR Argon
  / VSG 2 x 4 mm Float PVB 0,38 mm
*  Beschichtung:  Sonnenschutzbeschichtung
mit thermisch verbessertem Randverbund (warme Kante)

Beschläge:  Drehbeschlag
Bänder:  2 Stück Rollenbänder 2-teilig
Fenstergriff:  Typ FSB 1015 Aluminium
  (vom Denkmalschutz gefordert)
Dichtungen:  2-fach, 4-seitig umlaufend

Brüstung, 2 Stück:
Abmessung:  1.750 x 470 mm
Material:  Sandwichelement aus Tischlerplatten
  Füllung aus Dämmung, aus Holzfaserplatte WF DIN EN 13171, Bemessungswert der Wärmeleitfähigkeit max. 0,038
  W/(mK), Nennwert der Wärmeleitfähigkeit max. 0,037 W/(mK),
  Baustoffklasse DIN 4102-1 B2 (normalentflammbar),
  Anwendungsgebiet DIN 4108-10 WH
  Oberflächen außen mit Holztäfelung,
  Querschnitt 20/115 mm, sichtbar verschraubt mit Linsenkopfschrauben,
  innen mit Lärchefurnier, weiß beschichtet
  Gesamtdicke  ca. 73 mm

Deckenanschluss:
Abmessung:  3.700 x 530 mm
Material:  Sandwichelement aus Tischlerplatten,
  Aufbau wie Brüstung, jedoch innen und
  außen mit Lärchefurnier
  Befestigung mit Edelstahlwinkeln an
  Holz-Beton-Verbunddecke, Anzahl und
  Größe nach statischer Erfordernis

außerdem vorgerichtet für:
(in gesonderten Positionen)

* Innenfensterbank
* Innenleibung, 3-seitig
* Kopplungselement 1-seitig

Bauwerksanschlüsse
mit allen fachgerechten Bauwerksanschlüssen gemäß Anforderung.
Unter-, Befestigungs-, Verbindungskonstruktionen, Verklotzungen, Hinterfüllungen etc. nach Erfordernis, sowie sämtlichen, sauberen, dauerelastischen Verfugungen im Farbton des Fensterelement Systems zu angrenzenden Bauteilen, vertikal und horizontal.

Verankerung der Elemente mittels bauaufsichtlich zugelassener,
erforderlicher Befestigungs- und Verbindungsmitteln, Kleinteilen, Bohrungen
u.ä. in Wandöffnungen aus Stahlbeton- und Holz-Verbundsystem

Alle Hohlräume zwischen Bauwerk und Fassadenelementen sind
vollflächig und hohlraumfrei mit Steinwolle zu dämmen / zu füllen.

Ausführungsort:
Raum KGB 110  1. OG - Westseite, Achsen B.2/B.F - B.H

Ausführung gemäß Detail - Planung
KUE_A_KGB_AR_GR_01_501 I Grundriss  1. OG
KUE_A_KGB_AR_SC_XX_501 I Schnitt B1 + B2
KUE_A_KGB_AR_DT_FA_113 I Nachbau - Typ B13 und B14

Abrechnungseinheit:  Anzahl (St.)
Menge: 3,000 St
DIN 276-1/12-2018: 334

**02.01.0009 Wandanschluss außen Passleiste, Massivholzleiste, Miwo-Hinterfüllung**
Herstellen neuen Wandanschluss zwischen Fensterrahmen und Massivwand
mit Passleisten aus Massivholzleisten, Nadelholz
3-seitig umlaufend, Dicke ~ 20 - 25 mm (= Fugenbreite),
Hohlräume satt hinterfüllt mit Mineralwolle.
Ansicht Außenseite:
Stirnseite grundieren, lackieren 2-fach, NCS schwarz, dem Bestand angepasst,
nach Bemusterung und Wahl des AG

Ausführung Fenstertyp B03, B05, B13 bis B16.
Menge: 135,000 m
DIN 276-1/12-2018: 381

*Hinweis*

#### 02.02 Fensterbänke, Fensterleibungen

**02.02.0001 Innenfensterbank Furniersperrholz B 40cm D 32mm L 378 cm**
Innenfensterbank aus Furniersperrholz DIN EN 313-2,
Ecken rechtwinklig, scharfkantig,
seitlicher Anschluss stumpf,
Vorderkante mit Stirnbrett, Höhe 8 cm,
Hinterkante mit Ausnehmung zum Auflagern in der vorgerichteten Fensternut,
Abschlusskanten furniert, auf Beton befestigen, Oberfläche lackiert,
Farbton 'weiß, RAL 9010' sichtbare Fensterbankbreite 40 cm, Dicke der Fensterbank 30 mm,

Länge '378' cm.

Ausführung: Fenstertyp B28 und B29
Menge: 22,000 St
DIN 276-1/12-2018: 345

**02.02.0002 Innenfensterbank Holz Eiche B 42cm D 25mm, B01-B03, B05**
Innenfensterbank aus Holz, Eiche, Fensterbank mit Schwitzwasserrinne, Vorderkante abgekantet, Höhe ca. 11,5 cm, Ecken rechtwinklig,
scharfkantig, seitlicher Anschluss stumpf, auf Beton befestigen,
Oberfläche lackiert, naturbelassen,
Fensterbankbreite ca. 42 cm, Dicke der Fensterbank 25 mm,
Einzellängen ca. 360 bis 390 cm, 1 Stück mit ca. 285 cm Länge
Breite Schwitzwasserrinne, ca. 30 mm, Rinnenvertiefungen gerundet
Ausführung gemäß Einzelbeschreibung,
Einzelbeschreibungs-Nr 'Fenstertypen B01 bis B03 und B05'.
Menge: 66,000 m
DIN 276-1/12-2018: 345

**02.02.0003 Innenfensterbank neu Holz Eiche B 42cm D 25mm, B11-B14**
Innenfensterbank neu aus Holz, Eiche, Fensterbank mit Schwitzwasserrinne,
Vorderkante abgekantet,

Innenfensterbank aus Holz, Eiche, Fensterbank mit Schwitzwasserrinne,
Ecken rechtwinklig, Kanten scharfkantig
seitlicher Anschluss stumpf,
mit Auflagerwinkeln am Fenster und an Holzleibung befestigen,
Oberfläche lackiert, naturbelassen,
Fensterbankbreite ca. 26 cm, Dicke der Fensterbank 25 mm,
Einzellängen ca. 360 bis 375 cm, 3 Stück mit ca. 230 cm Länge
Breite Schwitzwasserrinne, ca. 30 mm, Rinnenvertiefungen gerundet
Ausführung gemäß Einzelbeschreibung,
Einzelbeschreibungs-Nr Fenstertypen B11 bis B14.
Menge: 50,000 m
DIN 276-1/12-2018: 345

**02.02.0004 Herstellen von Ausschnitten in der Fensterbank 320/150 mm, B01/B02**
Herstellen von Ausschnitten in der Fensterbank,
2-seitig, Abwicklung ca. 320/150 mm
Anpassen der Fensterbank an Stahlstützenverkleidung
Ausführung am Fenstertyp B01 und B02.
Menge: 10,000 St
DIN 276-1/12-2018: 345

**02.02.0005 Herstellen von Ausschnitten in der Fensterbank 300/150 mm, B05**
Herstellen von Ausschnitten in der Fensterbank,
2-seitig, Abwicklung ca. 300/150 mm
Anpassen der Fensterbank an Stahlstützenverkleidung
Ausführung am Fenstertyp B05.
Menge: 2,000 St
DIN 276-1/12-2018: 345

**02.02.0006 Herstellen von Ausschnitten in der Fensterbank 250/150 mm, B03**
Herstellen von Ausschnitten in der Fensterbank,
2-seitig, Abwicklung ca. 250/150 mm
Anpassen der Fensterbank an Stahlstützenverkleidung
Ausführung am Fenstertyp B03.
Menge: 4,000 St
DIN 276-1/12-2018: 345

**02.02.0007 Herstellen von Ausschnitten in der Fensterbank 170/50 mm, B03**
Herstellen von Ausschnitten in der Fensterbank,
2-seitig, Abwicklung ca. 170/50 mm
Anpassen der Fensterbank an Massivwand
Ausführung am Fenstertyp B03.
Menge: 1,000 St
DIN 276-1/12-2018: 345

**02.02.0008 Leibungsbekleidung BxH 3.625 - 3.735 x 3.150 mm**
Bekleidung der Leibung, 3-seitig umlaufend,
aus Massivholzplatten DIN EN 13986 und DIN EN 13353,
für allgemeine Zwecke, Verwendung im Trockenbereich,
Nutzungsklasse 1 DIN EN 1995-1-1,
Plattentyp 3-Schicht-Platte, Sichtseite A-Qualität, Dicke 35 mm,
freie Kanten scharfkantig
Eckausbildung horizontal gestoßen
Fuge zu Massivbauteilen mit Passleiste ca. 25 - 30/30 mm und satt mit Mineralwolle hinterfüllt und dauerelastisch auf Acrylbasis verfugen.
Oberflächen geschliffen, weiß matt lackiert, Schlussbeschichtung nach Montage.

Abmessungen:
Leibungstiefe 260 mm,
Rohbauabmessung B x H: 3.625 - 3.735 x 3.150 mm

Befestigung:
- auf Stahlbeton, zusätzlich mit Feder in bestehende Nut im Fensterrahmen
  befestigt
- Toleranzausgleich
- Befestigungsbild gleichmäßig mit Senkkopf-Schrauben aus nichtrostendem
  Stahl,im Stahlbeton gedübelt, Anzahl und Größe nach statischer Erfordernis,
  Schraubenköpfe vor Endbeschichtung plan verspachteln und schleifen.

Ausführung an Fenstertypen B11 bis B14 gemäß
Zeichnungs-Nr. KUE_D_KGB_AR_DT_FA_111 und _FA_113
Menge: 535,000 m
DIN 276-1/12-2018: 345

**02.02.0009 Sockelbekl. B 32,5 cm Massivholzpl D 20mm**
Sockelbekleidung,
aus Massivholzplatten DIN EN 13986 und DIN EN 13353, für allgemeine Zwecke, Verwendung im Trockenbereich, Nutzungsklasse 1 DIN EN 1995-1-1, Plattentyp 3-Schicht-Platte, Sichtseite A-Qualität, als Abdeckung der Heizkörperständer, Dicke 20 mm, Tiefe 260 mm
Auflagerung und Befestigung auf Kantholz B/H 6/16 cm, Nadelholz, geschliffen.
Montage Sockel auf Rohdecke.
Befestigung an Fassade aus Holz mit Auflagerwinkeln und Schrauben aus nichtrostendem Stahl, Höhe Sockel ca. 20 cm
Oberflächen endbehandelt, geschliffen, matt lackiert
Schlussbeschichtung nach Montage, Schraubköpfe vorher plan spachteln und schleifen.

Ausführung an Fenstertypen B11 bis B14 gemäß
Zeichnungs-Nr. KUE_D_KGB_AR_DT_FA_111 und _FA_113.
Menge: 50,000 m
DIN 276-1/12-2018: 345

**02.02.0010 Abdeckleiste / Leibung BxH 360 - 370 x 3.150 mm**
Abdeckleiste / Leibung, 2-seitig umlaufend,
aus Massivholzplatten DIN EN 13986 und DIN EN 13353,
für allgemeine Zwecke, Verwendung im Trockenbereich,
Nutzungsklasse 1 DIN EN 1995-1-1,
Plattentyp 3-Schicht-Platte, Dicke 30 mm,
freie Kanten scharfkantig
Eckausbildung horizontal gestoßen
Fuge zu Massivbauteilen mit Passleiste ca. 25 - 30/30 mm
Oberflächen geschliffen, weiß matt lackiert, Schlussbeschichtung nach Montage.

Abmessungen:
Leibungstiefe 100 mm,
Rohbauabmessung B x H: 3.60 - 3.70 x 1.695 bzw. 2,985 (Tür) mm

Befestigung:
- mit Feder in vorbereitete Nut im Fensterrahmen geschoben
- auf Stahlbeton geklebt
- Toleranzausgleich

Ausführung an Fenstertypen B01 und B02 gemäß
Zeichnungs-Nr. KUE_D_KGB_AR_DT_FA_101
Menge: 58,000 m
DIN 276-1/12-2018: 345

**02.02.0011 Leibungs-/Stützenbekleidung BxH 260 x 1.695 mm**
Bekleidung der Leibung / Stahlstütze 2-seitig, senkrecht,
aus Massivholzplatten DIN EN 13986 und DIN EN 13353,
für allgemeine Zwecke, Verwendung im Trockenbereich,
Nutzungsklasse 1 DIN EN 1995-1-1,
Plattentyp 3-Schicht-Platte, Sichtseite A-Qualität, Dicke 15 mm,
freie Kanten scharfkantig

Oberflächen geschliffen, weiß matt lackiert, Schlussbeschichtung nach Montage.

Abmessungen:
Leibungstiefe 260 mm, Länge 1.695 mm

Befestigung:
- am Fensterrahmen und an Stahlbeton oben und unten nach Wahl des AN
- Toleranzausgleich

Ausführung an Fenstertypen B01 und B02 gemäß
Zeichnungs-Nr. KUE_D_KGB_AR_DT_FA_101

Abrechnung pro Stütze.
Menge: 9,000 m
DIN 276-1/12-2018: 345

**02.02.0012 Fensterleibung / Wandanschluss, Leibungstiefe 320 mm, B15/B16**
Einbau Fensterleibung / Ausbildung Wandanschluss
3-seitig umlaufend,
aus Massivholz, Laubholz Eiche in Fensterqualität
Hohlraum satt hinterfüllt mit Mineralwolle.
Breite 320 mm, Dicke 30 mm.
Befestigung am Fensterstock durch Verleimen und raumseitig durch Verschrauben mit Holzleiste ca. 30/30 mm, aus Massivholz an Betonleibung mit Bestandswanddämmung, Dicke ca. 20 mm. Holzleiste zur VK Wand zurückversetzt angeordnet zur Ausbildung einer Schattenfuge. Anschluss zur Massivwand dauerelastisch abgefugt, Farbton weiß.

Herstellen neuen Wandanschluss zwischen Fensterstock außen und Massivwand mit Passleisten ca. 25/30 mm aus Massivholzleisten, zurückversetzt zur Fensteroberfläche.
3-seitig umlaufend, Schattenfugenbreite 25 - 30 mm,
Anschluss zur Massivwand dauerelastisch abgefugt, Farbton schwarz.

Holzleisten und Leibungsbretter grundieren, lackieren 2-fach,  nach Bemusterung und Wahl des AG
Oberfläche außen: NCS schwarz, gemäß Bestand
Oberfläche innen: NCS weiß, gemäß Bestand

Ausführung: Fenstertyp B15, B16
Menge: 30,000 m
DIN 276-1/12-2018: 345

**02.02.0013 Fensterleibung / Wandanschluss, Leibungstiefe 300 mm, B05**
Einbau Fensterleibung / Ausbildung Wandanschluss
3-seitig umlaufend,

Leistung wie in Pos. 02.02.0012 beschrieben, jedoch

Breite 300 mm, Dicke 30 mm.

Ausführung: Fenstertyp B05.
Menge: 21,000 m
DIN 276-1/12-2018: 345

**02.02.0014 Fensterleibung / Wandanschluss, Leibungstiefe 252 mm, B03**
Einbau Fensterleibung / Ausbildung Wandanschluss
3-seitig umlaufend,

Leistung wie in Pos. 02.02.0012 beschrieben, jedoch

Breite 252 mm, Dicke 30 mm.

Ausführung: Fenstertyp B03.
Menge: 28,000 m
DIN 276-1/12-2018: 345

**02.02.0015 Bohrung DN 20, Heizleitung**
Herstellen von Bohrungen in Leibungen, Sockel aus Holz
für Durchdringung der Heizleitungen, DN 20 - DN 30 mm
Menge: 104,000 St
DIN 276-1/12-2018: 345

**02.02.0016 Abdichtung Bauteilfuge Innenwand Fugendichtstoff Silikon**
STLB-Bau 2026-04 034
Abdichtung von Bauteilfugen in Innenwänden, Untergrund 1. Fugenflanke Holz, Untergrund 2. Fugenflanke Holz, mit Fugendichtstoff, Basis Silikon, transparent, Verhältnis Fugenbreite zu Dichtstofftiefe 1:1, zulässige Gesamtverformung 25 %, Ausführung gemäß Einzelbeschreibung,
Einzelbeschreibungs-Nr 'Verfugung Fensterbänke / Leibungsbekleidungen'.
Menge: 150,000 m
DIN 276-1/12-2018: 335

*Hinweis*

### 03 Allgemeines / Titelübergreifendes

#### 03.01 Planung / BE

**03.01.0001 Gütenachw./Dokument. Angeb. Erzeugnisse**
Bis spätestens 4 Wochen nach Auftragserteilung hat der AN dem AG unaufgefordert alle erforderlichen Produktdatenblätter, Nachweise, Werksbescheinigungen, bauaufsichtliche Zulassungen, etc. zu den angebotenen Erzeugnissen bzw. den zur Ausführung gelangenden Materialien und Systemen zu übergeben.

Eventuelle Änderungen von Materialien sind dem AG unmittelbar darauf schriftlich mitzuteilen. Die Ausführung der Änderungen darf jedoch nur nach schriftlicher Zustimmung des AG erfolgen. Die Unterlagen sind dann entsprechend auszutauschen.

Der AG behält sich vor, nicht LV-konforme Baustoffe zurückzuweisen bzw. im Falle von Zweifeln an deren Güte entsprechende Gütenachweise durch eine amtlich anerkannte Prüfstelle oder einer vom AG anerkannten Prüfstelle auf Kosten des AN zu verlangen.

Mindestens 4 Wochen vor Abnahme ist vom AN abschließend eine Übereinstimmungserklärung abzugeben, dass die übergebenen Unterlagen der Dokumentation den ausgeführten Leistungen entsprechen.
Menge: 1,000 psch
DIN 276-1/12-2018: 129

**03.01.0002 Baubestandsdokumentation**
Baubestandsdokumentation

Für den späteren Betrieb und Nutzung sowie für spätere bauliche Maßnahmen ist durch den AN eine Baubestandsdokumentation zu übergeben, die nachfolgend aufgeführte Unterlagen, soweit zutreffend, enthalten muss.

Allgemeines Aufmaß
- Bestandsfenster und Türen aufmessen vor und nach Sanierung
  inkl. Aufnahme der Anpassungen

Verzeichnisse der Dokumente
-  Verzeichnis der analogen und digitalen Dokumente

Nachweise zu Baustoff und zur Bauart
-  Nachweis zur Einhaltung der im LV vorgegebene Qualität
-  Nachweise von Baustoff- und Bauteilprüfungen
-  Allgemeine bauaufsichtliche Zulassungen und Prüfzeugnisse mit
  Übereinstimmungsnachweis
-  Glasliste mit Angabe Qualitäten, Aufbau, Scheibenzwischenraum,
  Beschichtungen, etc.

Berechnungen
-  Statische Nachweise

Produktdatenblätter, Herstellerverzeichnis
-  Bauproduktdatenblätter bzw. Materialdeklarationen
-  Technische Merkblätter der verwendeten Produkte inklusive
  Sicherheitsdatenblätter
-  Hersteller- und Fabrikatsverzeichnis
-  Liste der verwendeten Farben / Beschichtungen

Instandhaltungsvorgaben, Pflegehinweise
-  Protokolle der Funktionsprüfungen (Kontrollbuch)
-  Bedienungsanleitungen
-  Ersatzteilliste für Sonderanfertigungen bzw. regelmäßig benötigte
  Verbrauchsmaterialien
-  Vorgaben zur Instandhaltung und Pflege
-  Vorgaben zur Reinigung samt Bezugsquellen von Pflegemitteln und
  -geräten

Prüfprotokolle, Gutachten
-  Statische Berechnungen

Pläne, Zeichnungen
-  Planverzeichnis
-  Montage- und Werkstattzeichnungen

Die Baudokumentation ist in der Form bis spätestens 4 Wochen vor Abnahme vollständig zu übergeben.

Form der Unterlagen

Die Unterlagen müssen in einer vom AG vorgegebenen 3-stufigen Gliederungsstruktur geordnet und mit entsprechend gegliedertem Verzeichnis erfasst werden.

Sämtliche Unterlagen sind in Papierform in Ringbüchern geordnet, mit Inhaltsverzeichnis und Trennblättern versehen, in 2-facher Ausfertigung zu übergeben.

Die gesamten Unterlagen sind zusätzlich in einem üblichen EDV- Format auf
einem Datenträger zusammenzustellen.
Menge: 1,000 psch
DIN 276-1/12-2018: 129

**03.01.0003 Werkstatt- und Montageplanung**
Erstellen der prüffähigen und vollständigen Werkstatt- und Montageplanung für alle in der Leistungsbeschreibung aufgeführten Anlagen zur Vorlage zur Freigabe durch den Architekten rechtzeitig vor Fertigungsbeginn.

Die mit dem Architekten abgestimmten Konstruktionspläne, Beschreibungen
und Muster sind vor Fertigungsbeginn bzw. vor Materialbestellung dem AG entsprechend ZTV Pkt. 3 in dreifacher Ausfertigung zu liefern.

Aus den Darstellungen müssen Konstruktion, Maße, Einbau, Befestigung und Bauanschlüsse der Bauteile sowie die Einbaufolge erkennbar sein.
Menge: 1,000 psch
DIN 276-1/12-2018: 129

**03.01.0004 statische Nachweise**
Erstellen des prüffähigen statischen Nachweises für die Fenster- und Fassadenkonstruktionen entsprechend DIN 18008-4
zur Vorlage beim Prüfstatiker einschließlich der Detailklärung bei Rückfragen des Prüfstatikers

Vom AN ist der Festigkeits- und Durchbiegungsnachweis für alle Konstruktionen, wie
-  Fenster- und Türelemente
-  Verglasungen
-  Stoßausbildungen, Anschlüsse
-  Verankerungen, Verbindungsmittel, Schraubverbindungen, Schweißnähte
-  Montagezustände, Montageeinrichtungen, Montageverbände und ggf. raumseitige Montagegerüste zu führen

Alle Elemente des AN sind für eine maximale Durchbiegung von
- f max.= L/300 bei allen Betriebszuständen zu bemessen
(L = Stützweite des tragenden Baugliedes von Auflager zu Auflager)

Der durch den AN eingesetzte Sachverständige ist vorab durch den AG
genehmigen zu lassen. Er ist namentlich zu benennen unter Nachweis der Qualifikation und Unabhängigkeit.
Die Prüfung erfolgt im Namen und auf Rechnung des AG.

Der statische Nachweis ist dem Prüfstatiker zur Prüfung und Freigabe rechtzeitig vorzulegen.

Statischer Nachweis entsprechend Werk- und Montageplanung für die Ausführung der geplanten Fenster- und Fassadenkonstruktionen in fertiger Leistung.
Menge: 1,000 psch
DIN 276-1/12-2018: 129

**03.01.0005 Baustelle einrichten, vorhalten + räumen**
Baustelle einrichten, für die Dauer der Arbeiten vorhalten und räumen
Einrichten aller für die termin- und fachgerechte Ausführung sämtlicher vertraglicher Leistungen des AN erforderliche Baustelleneinrichtung.
Die Lage der Baustelleneinrichtung und die Flächen für die Lagerung der Baustoffe auf dem Baufeld sind jeweils mit der örtlichen Bauleitung des AG abzustimmen.
Baustelle nach Abschluss der vertraglichen Teil-Leistungen räumen. Die Baustelleneinrichtungsfläche ist dem früheren Zustand entsprechend wiederherzustellen.

Abrechnung: 1x für die Abbauarbeiten, 1x für die Aufbauarbeiten
Menge: 2,000 St
DIN 276-1/12-2018: 391

**03.01.0006 Schutzabdeckung oberflächenfertiger Bauteile**
Einbau geeigneter Schutzabdeckungen, streifenförmig, nach Erfordernis und Wahl des AN,
z.B. schwachklebende Anti-Kratz-Folie, mit ausreichender Stoßüberlappung,
Abklebung an den jew. Bauteilen muss rückstandsfrei nach Wiederausbau sein!, mit allen erforderlichen Anpassungen, Zuschnitten an Leibungen,
Rücksprüngen etc., mit ausreichender Stoßüberlappung,
inkl. späteres Wiederausbauen und vorschriftsgemäßes Entsorgen,

Schutzabdeckung für oberflächenfertige Bauteile
zum Schutz vor irreversibler Verschmutzung nach
Montage der Fensterkonstruktionen  in allen Geschossen,

Schäden an Bauteilen durch ungeeigneter Schutzabdeckungen gehen vollumfänglich zu Lasten des AN.

Abrechnung nach zu schützenden Flächen nach Wiedermontage der Elemente.

Die Position gilt nicht für das Transportieren und Einlagern der Fenster- und Fassadenelemente beim AN (dies ist in den jeweiligen Montage- und Demontagepositionen beschrieben.
Menge: 100,000 m2
DIN 276-1/12-2018: 337

**03.01.0007 Erstreinigung der Fensterelemente B01 bis B05 und B11 bis B16**
Erstreinigung der Fensterelemente B01 bis B05 und B11 bis B16

Abmessung Einzelelemente:
Typ 01 bis Typ 05: B x H je ca. (3,60 - 3,70) x 1,70 m²
Typ B11 - Typ B16: B x H je ca. (3,60 - 3,70) x 3,15 m²
Gesamtfläche (1 Sichtseite): ca. 320 m²

bestehend aus:
- Holzfensterrahmen
- Glaseinsätze als Festverglasungen und Fensterflügel
- Holzbrüstungen mit Holztäfelungen
- Holztüren mit Holztäfelungen
- Leibungsbekleidungen und Fensterbänke aus Holz

Glasscheiben, Holzbauteile, Metallprofile innen und außen
- Rahmenfälze, Blenden, Fugen, etc. mit dem Staubsauger freisaugen
- Verglasungen mit warmem Wasser samt Netzmittel und weichem Schwamm
  abwaschen, abledern, trocken polieren
- Fassadenbekleidungen als nicht abrasive Grundreinigung,

Schutzvorrichtungen, Schutzfolien, etc. entfernen, Kleberückstände vollständig
beseitigen.
Ausführung nach Gesamtfertigstellung in Abstimmung mit dem AG
Reinigungsmaterialien, Reinigungsmittel, Schutzmaterialien, etc. sind zu
entsorgen.
Keinerlei Reinigungsmittel dürfen in das Erdreich gelangen oder auf andere
Bauteile abfließen.
Menge: 1,000 psch
DIN 276-1/12-2018: 337

**03.01.0008 Erstreinigung der Fassadenelemente B28 und B29**
Erstreinigung der Fassadenelemente B28 und B29
Gesamtfläche B x H:  38,20 x 6,00 m Außenfläche
    1. + 2.OG je  38,20 x 3,20 m Innenfläche

bestehend aus:
- Holzfensterrahmen
- Glaseinsätze als Festverglasungen und Fensterflügel
- Holzbrüstungen
- Fensterbänke aus Holz

Glasscheiben, Holzbauteile, Metallprofile innen und außen
- Rahmenfälze, Blenden, Fugen, etc. mit dem Staubsauger freisaugen
- Verglasungen mit warmem Wasser samt Netzmittel und weichem Schwamm
  abwaschen, abledern, trocken polieren
- Fassadenbekleidungen als nicht abrasive Grundreinigung,

Schutzvorrichtungen, Schutzfolien, etc. entfernen, Kleberückstände vollständig
beseitigen.
Ausführung nach Gesamtfertigstellung in Abstimmung mit dem AG
Reinigungsmaterialien, Reinigungsmittel, Schutzmaterialien, etc. sind zu
entsorgen.
Keinerlei Reinigungsmittel dürfen in das Erdreich gelangen oder auf andere
Bauteile abfließen.
Menge: 1,000 psch
DIN 276-1/12-2018: 337

### 04 KAPITEL 07: ARBEITEN GEGEN NACHWEIS

#### 04.01 Titel 07.01: Stundenlohnarbeiten

**04.01.0001 Restaurator/-in sämtliche Kosten/Zuschläge**
STLB-Bau 2025-10 091
Stundenlohnarbeiten durch Restaurator/-in
der Verrechnungssatz für die jeweilige Arbeitskraft umfasst sämtliche Aufwendungen wie Lohn- und Gehaltskosten, Lohn- und Gehaltsnebenkosten, Zuschläge, lohngebundene und lohnabhängige Kosten, sonstige Sozialkosten, Gemeinkosten, Wagnis und Gewinn.
Menge: 20,000 h
DIN 276-1/12-2018: 399

**04.01.0002 Facharbeiter/-in sämtliche Kosten/Zuschläge**
STLB-Bau 2025-10 091
Stundenlohnarbeiten durch Facharbeiter/-in
der Verrechnungssatz für die jeweilige Arbeitskraft umfasst sämtliche Aufwendungen wie Lohn- und Gehaltskosten, Lohn- und Gehaltsnebenkosten, Zuschläge, lohngebundene und lohnabhängige Kosten, sonstige Sozialkosten, Gemeinkosten, Wagnis und Gewinn.
Menge: 50,000 h
DIN 276-1/12-2018: 399

**04.01.0003 Helfer/-in sämtliche Kosten/Zuschläge**
STLB-Bau 2025-10 091
Stundenlohnarbeiten durch Helfer/-in
der Verrechnungssatz für die jeweilige Arbeitskraft umfasst sämtliche Aufwendungen wie Lohn- und Gehaltskosten, Lohn- und Gehaltsnebenkosten, Zuschläge, lohngebundene und lohnabhängige Kosten, sonstige Sozialkosten, Gemeinkosten, Wagnis und Gewinn.
Menge: 50,000 h
DIN 276-1/12-2018: 399

#### 04.02 Materialkosten

**04.02.0001 Einsteckschloss gefälzte Türen PZ Dornmaß 65mm**
STLB-Bau 2026-04 029
Einsteckschloss für gefälzte Türen,
für Holztüren, vorgerichtet für Profilzylinder DIN 18252, 2tourig, für einflügelige Tür, mit Wechsel, Dornmaß 65 mm, Stulp aus Stahl, korrosionsgeschützt, Falle und Riegel aus Stahl.
Menge: 1,000 St
DIN 276-1/12-2018: 344

**04.02.0002 Drückergarnitur Gebrauchskl.3 Türknauf-Türknaufgarn. Alu eloxiert Drückerrosette**
STLB-Bau 2026-04 029
Drückergarnitur DIN EN 1906, Gebrauchskategorie Klasse 3, Dauerfunktionstüchtigkeit Klasse 7, Feuerbeständigkeit Klasse 0, Sicherheit Klasse 0, Einbruchschutz Klasse 2, Korrosionsbeständigkeit DIN EN 1670 Klasse 3, als Türknauf-Türknaufgarnitur, Maße DIN 18255, aus Aluminium, eloxiert, Farbton silber, Drückerrosette, verdeckt verschrauben.
Menge: 1,000 St
DIN 276-1/12-2018: 344

**04.02.0003 Türband Einbohrband Stahl verz**
STLB-Bau 2026-04 029
Türband als Einbohrband DIN EN 1935 für Holztüren und Holzzargen, aus Stahl, verzinkt, Korrosionsbeständigkeit DIN EN 1670 Klasse 2, Türanschlag gefälzt, 2-teilig, Flachkopf, mit stiftlaufender Lagerung.
Menge: 1,000 St
DIN 276-1/12-2018: 344

**04.02.0004 Oberlichtöffner aufliegend Hebel Zugstange Abdeck. L 2,1-2,2m**
STLB-Bau 2026-04 029
Oberlichtöffner, aufliegend, für senkrecht eingebaute Fenster, für Kippflügel, mit obenliegender Schere, Handbetätigung mit Hebel und Zugstange, mit Abdeckung, Länge des Betätigungselementes über 2,1 bis 2,2 m, sichtbare Beschlagteile, Farbton dunkelbronze, mit Handhebelsicherung.
Menge: 1,000 St
DIN 276-1/12-2018: 334

#### 04.03 Lean-Teilnahme

**04.03.0001 Regelmäßige Teilnahme an LEAN-Besprechungen**
Regelmäßige Teilnahme an projektbezogenen LEAN-Besprechungen zur Unterstützung der integrierten Projektabwicklung und zur Sicherstellung eines kontinuierlichen Verbesserungsprozesses.
Die Leistung umfasst insbesondere:
- Vorbereitung, Teilnahme und aktive Mitwirkung an LEAN-Besprechungen (ca. 1 Stunde)
- Analyse des aktuellen Projektstatus im Hinblick auf Termin-, Ablauf- und Prozesssicherheit
- Identifikation von Schnittstellen, Engpässen, Verschwendungen und Optimierungspotenzialen gemäß Last-Planer-Methodik
- Einbringen von Vorschlägen zur Prozessverbesserung, Stabilisierung von Abläufen und Steigerung der Wertschöpfung
- Mitwirkung bei der Abstimmung von Maßnahmen und Verantwortlichkeiten
- Kurzfristige Bewertung von Auswirkungen auf Termine, Abläufe und Abhängigkeiten

Die Abrechnung erfolgt nach Anzahl der aktiven Teilnahmen an der LEAN-Besprechung vor Ort mit der An- und Abfahrt des benannten Verantwortlichen sowie der Vor- und Nachbereitung zu dem Termin.
Menge: 24,000 St
DIN 276-1/12-2018: 399
